# EVK Mettmann Neubau Neurologie
Angebotsaufforderung (GAEB DA XML 3.3, DA83)
Projekt: 24004
Währung: EUR
Ausführungsbeginn: 10.02.2027
Ausführungsende: 31.12.2027
Erstellt mit: GXML Toolbox V3.3 R20220330, ORCA AVA 27 27.00.00, 26.10.2026

## Technische Baubeschreibung
Technische Baubeschreibung

KG 430 Lufttechnische Anlagen
Die Einbringung der Lüftungsgeräte ist als herausfordernd zu bezeichnen. Auf Grund der baulichen Gegebenheiten wurde mit einem Kreislaufverbundsystem geplant.
Die Be- und Entlüftung des Gebäudes erfolgt mit 5 zentralen Lüftungsgeräten mit integrierter Regelung, aufgestellt im 1.Obergeschoss und im Kellergeschoss. Es werden die Bereiche Kochen und Spülküche sowie die Diagnostik und Bettenzimmer be- und entlüftet. Im Küchenbereich muss die Luftführung an eine Küchendecke angebunden werden, die Küchendecke ist jedoch nicht bestandteil dieser Ausschreibung.

KG 431 Lüftungstechnische Anlagen

Die Aufstellung der Lüftungsgeräte erfolgt in folgenden Bereichen:

RLT-Anlage1 - Zuluft und Abluft
Aufstellung: 1. Obergeschoss
Zuluft: 8.330m³/h
Abluft: 8.510m³/h

RLT-Anlage2 - Zuluft Küche
Aufstellung: Kellergeschoss
Zuluft: 29.000m³/h
verbunden mit einem Kreislaufverbundsystem

RLT-Anlage3 - Spülküche
Aufstellung: 1. Obergeschoss
Abluft 10.100m³/h
verbunden mit einem Kreislaufverbundsystem

RLT-Anlage4 - Produktionsküche
Aufstellung: 1. Obergeschoss
Abluft 12.780m³/h
verbunden mit einem Kreislaufverbundsystem

RLT-Anlage5 - Vorbereitung
Aufstellung: 1. Obergeschoss
Abluft 7.300m³/h
verbunden mit einem Kreislaufverbundsystem

Zentralgeräte und Luftführung
Die Montage der Lüftungsgeräte erfolgt jeweils in einer  Technikzentrale. Das Gebäude wird über Steigestränge erschlossen. Die Ansaugung der Außenluft erfolgt mittels Wetterschutzgitter in der Außenwand.
Ein Teil der Fortluft wird über ein Wetterschutzgitter an der Fassade und der Küchenabluftteil wird über Dach abgeführt.

Küche
Die Aufstellung der Abluft-Lüftungsgeräte erfolgt in der Technikzentrale im 1. Obergeschoss. Das Zuluftgerät wird im Kellergeschoss platziert. Verbunden sind die insgesamt 4 Lüftungsgeräte mit einem Kreislaufverbundsystem einschließlich Hydraulikstation.
Die Filterung der Zuluft erfolgt in zwei Stufen über einen Filter der Filtergüte ISO ePM10-60% und einem Filter der Filtergüte ISO ePM1-60%. Es wird ein zusätzlicher Fettfangfilter in der Abluft vorgesehen. Der Volumenstrom für die Küche kann auf einen Grundluftwechsel reduziert werden.
Die Zuluft im gesamten Gebäude wird isotherm eingebracht. Die Luftführung erfolgt über ein Kanalnetz aus Stahlblechkanälen bzw. Wickelfalzrohre. Für die Fetthaltige Abluft werden entsprechend geeignete Kanäle nd Dichtungen berücksichtigt. Die Be- und Entlüftung der Räume erfolgt über Tellerventile, Drall- und Horizontalauslässe sowie einem direkten Anschluss an die bauseitigen Küchenablufthauben und Küchendecke.

Gebäude 1.-3. Obergeschoss
Die Montage des Lüftungsgerätes erfolgt in der Technikzentrale im 1. Obergeschoss. Die Filterung der Zuluft erfolgt in zwei Stufen über einen Filter der Filtergüte ISO ePM10-60% und einem Filter der Filtergüte ISO ePM1-60%.
Das Gebäude erhält ein Zu- und Abluftgerät, um unabhängig von der Fensterlüftung und unter Einhaltung der Vorgaben der aktuellen GEG, einen Grundluftwechsel zu gewährleisten. Die Auslegung der Luftmengen erfolgte gemäß DIN 1946-4 und der geltenden Vorschriften.
Das Gebäude wird vertikal über Steigestränge und horizontal über die Flure erschlossen. Die Ansaugung der Außenluft sowie die Abfuhr der Fortluft erfolgt mit einem Mindestabstand von 2,5m untereinander und zu Fenstern mittels Wetterschutzgitter in der Außenwand.
Die Filterung der Zuluft erfolgt in zwei Stufen über einen Filter der Filtergüte ISO ePM10-60% und einen Filter der Filtergüte ISO ePM1-60%.
Die Zuluft im gesamten Gebäude wird isotherm eingebracht. Die Wärmerückgewinnung erfolgt über ein Gegenstromwärmetauscher. Es wird ein konstanter Volumenstrom berücksichtigt.
Die Luftführung erfolgt über ein Kanalnetz aus Stahlblechkanälen bzw. Wickelfalzrohren. Die Be- und Entlüftung der Räume erfolgt über Tellerventile, Drall- und Horizontalauslässe.

Brandschutzmaßnahmen im Kanalnetz
In allen Leitungen, die Brandwände, feuerbeständige oder feuerhemmende Wände und Decken durchqueren, werden Brandschutzklappen bzw. Brandwanddurchführungen der geforderten Widerstandsklasse eingebaut. Jede Brandschutzklappe ist zur Inspektion und Funktionsüberprüfung zugänglich.
Sofern Kanäle zur Versorgung von Räumen genutzt werden, und diese keine Verbindung zu Fluren aufweisen, wird gemäß Ziffer 5.2.1.2 der M-LüAR auf eine zusätzliche Schottung im Bereich von F30 Flurwänden verzichtet.
Je nach Erfordernis erhalten Kanäle eine Brandschutzverkleidung mit der geforderten Widerstandsdauer.
Zur Vermeidung einer Kaltverrauchung einzelner Geschosse, werden die in den Geschossdecken eingesetzten Brandschutzklappen mit Federrücklaufmotoren ausgerüstet.
Die Lüftungstrasse zur Be- und Entlüftung der Diagnostik/ Bettenzimmer liegt im Flur. Um eine Rauchausbreitung in die Diagnostik/ Bettenzimmern zu unterbinden, werden anstelle von Brandschutzklappen, selbsttätige Rückschlagklappen sog. Kaltrauchsperren eingesetzt. Die Flure erhalten keine Luftauslässe.
Alle Brandschutzklappen erhalten Endlagenschalter, so dass im Falle der Auslösung einer BSK das Lüftungsgerät automatisch abschaltet. Motorische Brandschutzklappen werden geschlossen.
In der Zuluft werden Rauchmelder eingesetzt, sodass im Brandfall das Lüftungsgerät abgeschaltet wird und motorische Brandschutzklappen geschlossen werden.

Schall- und Wärmedämmung
Für die RLT-Anlagen ist die notwendige Schall- und Wärmedämmung von Kanälen geplant. Die Wärmeschutzisolierung wird generell in nichtbrennbarer Ausführung vorgesehen. Die Außen- und Fortluftleitungen in der Lüftungszentrale werden mit einer diffusionsdichten Isolierung nach DIN-EN 13501-1 S2D0 versehen.

## Generelle Vorbemerkungen zum Leistungsverzeichnis
Generelle Vorbemerkungen zum Leistungsverzeichnis,

Grundlage für die Durchführung der Leistungen ist die VOB neueste Fassung.

Kalkulationshinweise

Alle angebotenen Einheitspreise gelten als Festpreise ohne Mehrwertsteuer.

Dieser allgemeine Teil enthält Hinweise und Forderungen zum Leistungsumfang. Der Inhalt dient als Kalkulationsgrundlage und ist Unterlieferanten ebenfalls zur Kenntnis zu geben. Ebenfalls sind die kompletten Funktionsbeschreibungen zu den einzelnen Anlagen als Kalkulationsgrundlage hinzuzuziehen.

Nachfolgend wird im Besonderen darauf hingewiesen, dass für die Kalkulation der im Leistungsverzeichnis aufgeführten Positionen unbedingt die Beschreibung der anzubietenden Leistungen sowie die notwendigen Ergänzungen bei der Kalkulation zu berücksichtigen sind. Erweiterungen von Anlagen, Anlagenteilen, Software und Dienstleistungen etc. die zur Erfüllung der Gesamtfunktionalität erforderlich werden, sind ebenfalls zu berücksichtigen.

Es sind in jedem Fall voll funktionsfähige Systeme anzubieten, auch dann, wenn der Ausschreibungstext in Bezug auf die unterschiedlichen Systeme der Bieter, Anpassungen erfordert.

Im Text der Leistungsbeschreibung wird aus Gründen der Vereinfachung auf alle selbstverständlichen Ausdrücke wie "liefern, verlegen, herstellen, montieren einschl. Klein- und Befestigungsmaterial, Gerüste (auch mobile), Geräte und Werkzeuge vorhalten, Schutzvorkehrungen treffen usw." verzichtet.

Sollten nur Einzelleistungen wie z.B. nur Lieferung oder Montage verlangt werden, so ist dies im Text ausdrücklich vermerkt.

Die Ausführung jeder Position versteht sich demnach als die vorschriftsmäßige, fachgerechte und gebrauchsfertige Erbringung der geforderten Gesamtleistung einschl. aller notwendigen, auch der nicht besonders erwähnten Nebenleistungen.

Für gleiche Bauteile ist zur günstigeren Lagerhaltung nur ein Fabrikat zu verwenden. Haben Geräte gleiche Funktionen und gleiche Nenndaten, so ist das gleiche Fabrikat und der gleiche Typ vorzusehen.

Der Auftragnehmer hat dem Auftraggeber vor Beginn der Montagearbeiten alle Angaben zu machen, die für den ungehinderten Einbau und ordnungsgemäßen Betrieb der Anlage notwendig sind. Der Auftragnehmer hat nach den Planungsunterlagen und Berechungen des Auftraggebers, die für die Ausführung erforderliche Montage- und Werkstattplanung zu erbringen und, soweit erforderlich, mit dem Auftraggeber abzustimmen. Die Erbringung der Montageplanung ist in das Angebot einzukalkulieren und ist gem. VOB/C keine besondere Leistung.

Die erforderlichen Mengen und Abmessungen sind vor der Werksbestellung vom Auftragnehmer zu prüfen.

Eventuelle Änderungen der Planung oder der allgemeinen Ausführung bedürfen der ausdrücklichen Genehmigung der Fachbauleitung.

Alle elektronischen Geräte (z.B. Rechner, Bildschirme etc.), die einem großen Innovationssprung unterliegen, sind sechs Monate vor Inbetriebnahme der Anlagen mit dem Bauherrn bezüglich "Stand der Technik" abzustimmen.

Für die ordnungsgemäße Kalkulation der erforderlichen Leistungen, wie z.B. Berücksichtigung der gegebenen Örtlichkeiten, der vorhandenen Installationen (insbesondere in Schächten) sowie der Betriebsabläufe etc. kann der Bieter auf Nachfrage eine örtliche Besichtigung durchführen. Die Angebotsfrist bleibt davon unberührt.

Ein Anspruch auf besondere Vergütung derartiger Positionen und Leistungen besteht nicht.

Auf die Notwendigkeit einer Bemusterung mit dem Bauherrn und Architekten aller in Frage kommenden Einrichtungen und Zubehörteile vor Bestellung und Lieferung wird besonders hingewiesen.

Der Abtransport der Abfälle hat täglich von der Baustelle und spätestens wöchentlich vom Betriebsgelände oder nach Aufforderung durch die Bauleitung zu erfolgen. Wird dieser Aufforderung nicht folge geleistet, kann nach einer Frist von 3 Tagen eine Fremdfirma beauftragt werden.

Die Ersatzteilbeschaffung muss gewährleistet sein. Stoffe und Bauteile, die der Auftragnehmer zu liefern und einzubauen hat, die also in das Bauwerk eingehen, müssen ungebraucht sein, wenn in der Leistungsbeschreibung nichts anderes vorgeschrieben ist. Stoffe und Bauteile für die DIN-Normen bestehen müssen diesen DIN-Normen entsprechen.

Stoffe und Bauteile, die nach den Rechtsvorschriften einer Zulassung bedürfen, müssen amtlich zugelassen sein und den Zulassungsbedingungen entsprechen. Entsprechende Bescheinigungen sind beizufügen.

Stoffe, für die weder DIN-Normen bestehen, noch eine amtliche Zulassung vorgeschrieben ist, dürfen nur mit Zustimmung des Auftraggebers verwendet werden. Der ausdrücklichen Zustimmung bedarf es nicht, wenn diese Stoffe in der dem Auftrag zugrunde liegenden Leistungsbeschreibung enthalten sind.

Bei dieser Ausschreibung gilt die VOB.

## 0013 Raumlufttechnische Anlagen

### Titel 01 Lüftungsgeräte

**Ausführungsbeschreibung 1 Leitbeschreibung**
*Leitbeschreibung*
GERÄTEAUSFÜHRUNG
Die nachfolgenden Beschreibungen definieren
die anzubietende Ausführung der Geräte der
aufgelisteten Einzelpositionen. Die
technischen Details und Werte sind in den
Einzelpositionen aufgeführt.

Die Gerätehülle entspricht innen und außen der
Ausführung der Korrosionsschutzklasse C4 gemäß
DIN EN ISO 12944-2.

Alle Verkleidungspaneele sind kältebrückenfrei, abnehmbar, doppelschalig und mit nicht
brennbarem Material (DIN 4102, A1) isoliert.

Der Gerätegrundrahmen ist verzinkt und
zusätzlich pulverbeschichtet.

Ausführung und Aufbau nach DIN EN 1886
und VDI 6022 (baumustergeprüft).

ANSCHLUSSRAHMEN
Kanalanschlussflansch für bauseitigen
Kanal.

JALOUSIEKLAPPE
Mit gegenläufigen, verwindungssteifen
Hohlprofil-Stahlprofillamellen, abgedichtet.
Luftdicht nach DIN EN 1751 Klasse 2.
Rahmen aus verzinktem Stahlblech,
Tiefe 180 mm.

SCHALLDÄMPFER
Stehend angeordnete, über Winkelschienen im Gehäuse montierte Kulissen
aus schallabsorbierenden Mineralfaserplatten, nicht brennbar nach DIN 4102 A2.
Mit halbseitiger Blechabdeckung, eingefasst
in verzinktem, pulverbeschichteten, strömungsgünstig profiliertem Stahlblechrahmen.
Oberfläche aus Glasseide, abriebfest bis 20 m/s
 Strömungsgeschwindigkeit.

GEGENSTROM PLATTENWÄRMEAUSTAUSCHER
Wärmerückgewinnung mittels zweier, durch
Aluminiumplatten getrennter Luftströme.
Bypass-Klappen für Sommerumgehung bzw. Reifschutz-
Regelung. Inkl. Kondensatwannen und
Tropfenabscheider auf der Fortluftseite.

EC-VENTILATOR
EC- Außenläufermotor mit wartungsfreien Kugellagern
mit Langzeitschmierung. Im Motor integrierte Elektronik
mit Sanftanlauf und integrierter Strombegrenzung;
100% drehzahlsteuerbar.

Integrierte Schutzeinrichtungen:
Fehlermelderelais mit potentialfreien Kontakten
(250 V AC/2 A, cos f = 1),
Blockierschutz, Phasenausfallerkennung,
Sanftanlauf der Motoren, Netzunterspannungserkennung,
Übertemperaturschutz der Elektronik und des Motors,
Kurzschlußschutz.
Die Wirkungsgradklasse des Motors entspricht IE4.

DRUCKKONSTANTREGELUNG
bestehend aus:
 - Drucktransmitter 0 - 2500 Pa
 - Parametrierung des FU-internen Reglers

REPARATURSCHALTER VERDRAHTET
Verdrahtung auf allpolig abschaltenden
Reparaturschalter in Schutzart IP 65

REPARATURSCHALTER
Als Lastschalter:
Mit 2 Hilfskontakten (1 Öffner,
1 Schließer).
Schutzart IP65.
Am Ventilatorteil montiert.
Als Steuerschalter:
Schutzart IP65.
Am Ventilatorteil montiert.

TASCHENFILTER
Keilförmige Filtertaschen aus hochwertigem
synthetischen Filtermediumn.
Filter gem. Iso 16890 sowie EUROVENT
zertifiziert und gem. CE 1935/2004 für den
Bereich der Lebensmittelverarbeitung zugelassen.

BRANDSCHUTZGITTER GEM. M-LÜAR
Gemäß M-LÜAR (Muster-Lüftungsanlagenrichtlinie) ist
hinter der letzten Filterstufe oder einem Tropfenabscheider
am Geräteaustritt im Zuluftweg ein Gitter anzuordnen, welches
sicherstellt, dass brennbare Stoffe im Brandfall nicht im
Luftstrom mitgerissen werden können.

KONTAKT-ADIABAT BEFEUCHTER FRISCHWASSER
- Befeuchter komplett im Lüftungsgerät eingebaut, vorbereitete Rohranschlüsse nach außen
- Befeuchter und Kassettenrahmen aus Edelstahl
- Der komplette Befeuchter entspricht den Anforderungen gem. VDI 6022 Hygienestandard
- Silberionen auf der Oberfläche des Kontaktkörpers (antibakteriell und schützt vor Pilzbefall)
- Wasserqualität einschließlich vollentsalztem Wasser (min. 30 µS/cm) verwendbar

REGELUNG

Ventilator Regelstrategie:
- Konstanthaltung Kanaldruck
- Volumenstromregelung
- Nachführung Volumenstrom
  - zuluftgeführt
  - abluftgeführt
- Konstante Drehzahlsteuerung

Temperatur Regelstrategie:
- Heizen und/oder Kühlen
- reine Zuluft-Regelung (ZUL/SUP)
- Abluft (ABL/ETA)
 - ZUL-ABL Kaskaden-Regelung (ZUL-Begrenzung)
 - ZUL-ABL Kask.-Reg. Sommer (ZUL-Begrenzung)
- Raum (RAL/IDA)
 - ZUL-Raum Kaskaden-Regelung (ZUL-Begrenzung)
 - ZUL-Raum Kask.-Reg. Sommer (ZUL-Begrenzung)

Feuchte-Regelstrategie:
- Befeuchten und/oder Entfeuchten
- Entfeuchtung über Drehzahl oder Kühlung
- reine Zuluftregelung (ZUL/SUP)

- Abluft (ABL/ETA)
 - reine Abluftregelung
 - ZUL-ABL Kaskaden-Regelung (ZUL-Begrenzung)
 - Raum (RAL/IDA)
 - reine Raumregelung
 - ZUL-Raum Kaskaden-Regelung (ZUL-Begrenzung)

Luftqualität Regelstrategie:
- Raum (RAL/IDA) oder Abluft (ABL/ETA)
- Frischluftanteil erhöhen
- Frischluftzufuhr erhöhen

Ansteuerung Teilsysteme
- Pumpenwarmwasser-Register
- Pumpenkaltwasser-Register
- Change-Over-Register
- WRG-Systeme
- Elektroregister
- Externe Kältemaschine
- Splitgerät/Wärmepumpe Heizen und/oder Kühlen
- Befeuchter Zuluft
- Befeuchter Abluft (adiabatische Kühlung)
- integrierte Kältemaschine/Wärmepumpe (DX)
- Kreislaufverbundsystem
- Membranbefeuchter

Bedienung und Anzeige

Sprachensupport: Deutsch
Schaltschrank:
Vollwertiges Bediengerät:
Min. 8-zeilige Anzeige mit min.6 Tasten.
Am Schaltschrank angebracht. Drei verschiedene
Passwortebenen für Betreiber, Service und
Hersteller.

Web TCP/IP (Browser):
Anzeige der vollwertigen Bedienoberfläche über
ein handelsübliches Endgerät mit Web-Browser.
Bedienung erfolgt per Maus und Tastatur.

Visualisierung Web-Browser TCP/IP:
Anzeige eines bedienbaren Anlagenschemas über
ein handelsübliches Endgerät mit Web-Browser.
Das Endgerät z.B. der PC muss sich im gleichen
Netzwerk wie der Regler im Schaltschrank befinden.

Touchpanel:
Anzeige der vollwertigen Bedienoberfläche
inkl. eines bedienbaren Anlagenschemas über
ein LCD TFT Touchpanel am Schaltschrank
oder über ein Touchpanel für Aufputz- oder Unterputzmontage
(7 Zoll - WLAN fähig).
Die Oberfläche zeigt die Visualisierung der Anlage.
Das Touchpanel muss sich im gleichen Netzwerk wie der Regler im
Schaltschrank befinden. Die Verbindung erfolgt
über ein CAT5 Ethernetkabel oder höherwertiger
bis zu einer maximalen Leitungslänge von 100m.
Ethernetanschluss 10/100 Mbit
Schutzklasse IP66
Betriebstemperatur -20°C bis +60°C
Bedienung: Resistiv (min. 7 Zoll) Capazitiv
Anzeige: 16.700.000 Farben

Überwachung der Filter auf Verschmutzung und der
Ventilatoren auf Störung. Überwachung der
Sensorik auf Kabelbruch.

Vorspülung Warmwasser-Erhitzer:
Vorspülung des Warmwasser-Erhitzers bei tiefen
Außentemperaturen. Beim Einschalten der Anlage
steht dann sofort die warme Luft zum Transport
in den Baukörper zur Verfügung.

Frostschutz Warmwasser-Erhitzer:
Vorspülung Warmwasser-Erhitzer beim Anlagenstart
während tiefer Außentemperaturen und
zweistufiger Schutz des Warmwasser-Erhitzers vor
Frostschäden.

Reifschutz Wärmerückgewinnung:
Plattentauscher werden über die Fortluft-
Temperatur auf Reifbildung überwacht.
Kreislaufverbundsysteme werden über die Wasser-
Temperatur auf Reifbildung überwacht.

Pumpenstillstand:
Nach länger andauerndem Pumpenstillstand können
sich Pumpen mechanisch festsetzen. Dies wird
verhindert indem z. B. die Erhitzerpumpe auch im
Sommer wöchentlich kurzzeitig angesteuert wird.

Not-Aus/Anlagenstopp:
Zum übergeordneten Stopp der Anlage steht ein
Not-Aus-Eingang zur Verfügung.

Data Logging / Trends:
Aufzeichnung der wichtigsten Sensorwerte und
Ansteuerungen von Ventilen etc. auf einer
SD-Karte.

BSK Management:
Verarbeitung eines Sammelmeldekontakts aller
sich im Lüftungssystem befindlichen Rauchmelder,
thermischen und motorischen Brandschutzklappen.
Die auswertenden Kontakte müssen bauseits
in Reihe geschaltet werden.

BSK Management Einzelauswertung:
Separater Kompaktschaltschrank zur Ansteuerung und
Überwachung von thermischen Brandschutzklappen.
Die Steuerung meldet an den Lüftungsschaltschrank,
wenn eine Klappe gefallen ist. Über einzelne
Indikationsleuchten werden gefallene
Brandschutzklappen angezeigt.

BSK Management Einzelauswertung inklusive
Motoransteuerung:
Separater Kompaktschaltschrank zur Ansteuerung und
Überwachung von motorischen und/oder thermischen
Brandschutzklappen. Die Steuerung meldet an den
Lüftungsschaltschrank, wenn eine Klappe gefallen
ist. Handschalter zu Wartungszwecken stehen am
externen Schaltschrank zur Verfügung.
Über einzelne Indikationsleuchten werden gefallene
Brandschutzklappen angezeigt.

BSK Management Motoransteuerung:
Externer Schaltschrank zur Ansteuerung und
Überwachung von motorischen Brandschutzklappen.
Dieser meldet an den Lüftungsschaltschrank, wenn
eine Klappe gefallen ist. Handschalter zu
Wartungszwecken stehen am externen Schaltschrank
zur Verfügung. Indikationsleuchten befinden sich
ebenfalls am externen Schaltschrank.

Brandmeldezentrale / Entrauchung:
Auf einen Digitaleingang kann die
Brandmeldezentrale aufgeschaltet werden.
Verschiedene Entrauchungsszenarien stehen zur
Verfügung.
- Ventilatoren abschalten
- Nur Zuluftventilator einschalten
- Nur Abluftventilator einschalten
- Beide Ventilatoren einschalten
Die Drehzahl bei im Brandfall eingeschalteten
Ventilatoren ist einstellbar.
Parallel dazu arbeiten auch die jeweiligen Klappen
(Funktion auch mit Misch-/Umluftklappe möglich)

Kommunikation:
- Modbus TCP/IP
- BACnet/IP
- BACnet/MSTP
- Modbus RTU

----------------- Schaltschrank ------------------
Gehäuse:
- Stahlblechausführung
- Pulver-Strukturlackierung
- Schutzart min. IP54
- Ausführung gemäß EN 61439
- Aufliegende, gummiabgedichtete, durchgehende
  Türen
- Mindestblechstärken: Gehäuse = 1,5 mm,
  Türen = 1,5 mm, Montageplatte = 2 mm, die
  tatsächlichen Blechstärken richten sich nach
  dem Leistungsumfang
- Mindestaußenmaße: B = 600 mm, H = 600 mm,
  T = 200 mm, die tatsächlichen Außenmaße richten
  sich nach dem Leistungsumfang

Komponenten:
- Einspeisung
- Hauptschalter
- Kurzschlussfestigkeit 6 kA
- Arbeitssteckdose Schuko 230V/10A
- Steuertransformator 24VAC
- DDC-Komponenten
- Display-Bedieneinheit in der Türe
- Netzwerkswitch
 - Netzwerkdose für Kundenseitige Netzwerkverbindung zum Auflegen der CAT-Leitung
- Reihen- und Schutzleiterklemmen
- Kabeleinführungen mit Verschraubungen
- erforderliche Anzahl Leistungsabgänge
  Ventilatoren
- erforderliche Anzahl Leistungsabgänge
  1-phasige Pumpe
- erforderliche Anzahl Leistungsabgänge
  3-phasige Pumpe
- erforderliche Anzahl Leistungsabgänge
  Elektroregister
- Montagematerial
- Verdrahtungsfarben nach EN 60204-1
- Kennzeichnung aller Betriebsmittel gemäß
  Stromlaufplan
- Stromlaufplan mit Darstellung der Innen- und
  Außenverdrahtung

REGLER
Grundgerät mit integriertem TCP/IP-Interface
Für Regel-, Steuer- und Überwachungsaufgaben

HYDRAULIKMODUL

Die Hydraulikstation dient zur hocheffizienten Wärme- und Kälterückgewinnung
in Kreislaufverbundsystemen und ist sowohl
für die elektrische als auch hydraulische
Seite anschlussfertig vorbereitet
Sie erreicht Temperaturübertragungsgrade von
bis zu 80% und trägt so maßgeblich zur Energieeinsparung und Betriebskostenreduzierung bei.

Das Hydraulikmodul bestehend aus:

Tragegestell:
Tragegestell für separate Aufstellung.
Befüllungs- und Entleerungseinrichtungen sind ebenfalls vorhanden. Schaltschrank und Frequenzumrichter sind angebaut und komplett verdrahtet. Zur Bedienung befinden
sich das Bedienelement der Regelung und des
Frequenzumrichters in der Schaltschranktüre.

Ausführung:
Alle eingesetzten Bauteile wie Umwälzpumpe,
Durchflusssensor, 2 und 3-Wege Motorventil,
Sensorik etc. sind resistent gegen Glykol.
Das Hydraulikmodul ist für die Druckstufe PN 10
dimensioniert. Die Verrohrung ist in lackiertem
C70-Stahl ausgeführt, an den Verbindungsstellen
gepresst und schlussendlich mit flexiblem
geschlossenzelligem Dämmstoff isoliert.
Korrosionsschutz ist nach der Anforderungen von
AGI Arbeitsblatt Q 151 ausgeführt

Medienpumpe:
Medienpumpe geeignet für Wasser-/Glykolgemischen.
Vertikale, mehrstufige Hochdruck-Kreiselpumpe in
Inline-Bauweise. Laufräder, Zwischenkammern und
Pumpenmantel aus Chrom-Nickel-Stahl 1.4301. Kopf-
und Fußstück aus Grauguss. Gleitringdichtung in
servicefreundlicher Cartridgebauweise mit Einbaumaßen nach DIN EN 12756, Werkstoffpaarung
Hartmetall/Viton. Kraftübertragung durch Schalenkupplung.
Maximale Bedingungen : 16,0 bar,-30 bis +80°C
Direktgeflanschter IEC-Motor, frequenzgesteuert.
Schutzart  IP 55,  Isolierstoffklasse  F
Integrierter Motorvollschutz Die Pumpe wird bis
zur Mindestdrehzahl stufenlos in der Leistung
angepasst und ermöglicht somit einen energieeffizienten Betrieb der
Wärmerückgewinnungseinheit. Die Pumpen verfügen
über hochefieziente Hydrauliken und erreichen
beste Wirkungsgrade (MEI > 0,70)

Ventil:
Energieventil 3- Wege zur Leistungsanpassung und 2- Wegeventil zur Bereifungsschutzsicherung.
Mediumstemperatur -10..120°C [14..248°F],
Glykolüberwachung

Drucksensor:
2 stufige elektrische Systemdrucküberwachung,
Meldung bei Solemangel und Abschaltung als
Pumpenschutz
Drucksensor flüssige Medien 0..10 bar
AC/DC 24 V, Ausgangssignal 0..10 V
Messwerte Relativdruck NEMA 4 / IP65
Anschlussstecker für Draht 0.5..1.5 mm²

Rückschlagventil:
Sitzdichtung: metallisch / EPDM / FPM
Zwischenflansch Rückschlagarmatur passend
zwischen Flansche PN 6/10/16, Class 125 FF
Kurzbaulänge EN 558, Grundreihe 49
Gehäuse mit Spiralzentrierring für waagerechte
und vertikale Rohrleitungen.
Schließfeder: 1.4571, Öffnungsdruck: 5 mbar für
Durchfluss: von oben nach unten, zentrische
Federlagerung durch speziell geformte Federkappe

Absperrventil:
Absperrarmaturen an allen
Wärmetauscheranschlüssen.
Eigenschaften
- Ventilkörper aus Rotguss
- Anschluss für Entleerventil 1/4", verschlossen
- Pressindikator
- Oberteil vollständig durchströmt
- Wartungsfreie Spindelabdichtung mit
  selbstfettender Lippendichtung aus EPDM

Drosselklappe:
2-Weg Drosselklappe
Flansch mit Gewindeaugen,
Schliesskörper Nicht rostender Stahl
AISI 304 (1.4301)
Mediumstemperatur -20..120°C [-4.0..248°F]
dicht, Leckrate A
Handhebel für Drosselklappen

Kugelhahn:
Kugelhahn mit vollem Durchgang,
Messing vernickelt Kugel Messing verchromt,
Dichtschalen aus PTFE, O-Ring-Abdichtung,
Nenndruck PN 20 für Kaltwasser.
Knebelgriff aus Kunststoff, verlängert.

Schmutzfänger:
Flanschen-Schmutzfänger, mit Einfachsieb,
Schrägsitzausführung,
Baulänge EN 558/1, Gehäuse aus EN-GJL-250,
-10 bis 300°C, mit Entleerungsschraube im Deckel,
mit Stiftschrauben, voll isolierbar nach
HeizAnlV,  mit Außenanstrich blau,
konstruiert, gefertigt, geprüft und
gekennzeichnet nach Europäischer
Druckgeräterichtlinie. Druckstufe PN16.

Manometer:
Flüssigkeitsgedämpftes Manometer auf der Saug-
und Druckseite der Mediumpumpe, absperrbar.
Robustes Edelstahlgehäuse Edelstahl 304,
mit Druckentlastungsöffnung
Einsetzbar bei starken Vibrationen und hohen
dynamischen Druckbelastungen
Längere Lebensdauer durch geringeren Verschleiß
und Korrosionsschutz des Messsystems
Kein Beschlagen der Sichtscheibe von innen bei
Einsatz im Freien
Temperatureinsatzbereich: Medium: Max. 60 °C
Umgebung: -20/+60 °C
Schutzart: IP 54 (EN 60529) bei Gehäuseentlüftung
(= 25 bar), IP 65 (EN 60529)
Genauigkeitsklasse (EN 837-1/6)  1,6
Nenngröße: 63mm
Anzeigebereich: 0-10 bar
Füllflüssigkeit: Glyzerin (99,5 %)
Zifferblatt:  Aluminium, weiß
Skalierung: Schwarz, Doppelskala bar außen schwarz
- psi innen rot
Zeigerwerk: Messing

Ausdehnungsgefäß:
Membran-Druckausdehnungsgefäß für geschlossene
Solar-, Heiz- und Kühlwassersysteme. Gefäße sind
gebaut nach DIN EN 13831.
Zulassung gemäß Richtlinie für Druckgeräte
2014/68/EU.
Langlebige Epoxidharzbeschichtung
Nicht tauschbare Vollmembran bis 33 Liter,
nicht tauschbare Halbmembran 50 - 600 Liter
Für Frostschutzmittelzusatz mindestens 25 bis 50%
Mit Gewindeanschlüssen 33 Liter mit Befestigungslaschen, ab 50 Liter mit Füßen
Max. zulässige Systemtemperatur 120°C
Zulässige Betriebstemperatur 70°C

Kappenventil:
Für Membran-Druckausdehnungsgefäße in
geschlossenen Heizungs- und Kühlwasseranlagen.
Mit einer gegen unbeabsichtigtes Schließen
gesicherten Absperrung und einer Entleerung gemäß
DIN EN 12828.
Betriebstemperatur: 120
Betriebsüberdruck: 10 bar

Regelung und Steuerung:
Regelung im separaten Schaltschrank
Der Sole-Volumenstrom  wird über die
Regelung, mit den intelligenten Ventilen und
der frequenzgeregelten, druckgeregelten Um-
wälzpumpe optimal auf den Luftvolumenstrom
angepasst. Eine Änderung des Luftvolumenstroms
oder Lufttemperaturen bewirkt über die Delta T
Regelung automatisch eine Änderung des Solevolumenstroms.
Die Funktion der Energierückgewinnung wird
ständig überwacht.
Leitungsvorgabe über ein Leistungsanforderungssignal (0-10V, BACnet, Modbus) der übergeordneten Regelung (Lüftungsregelung)

Überwachungsfunktionen:
- Solestrom- und Soledrucküberwachung
- Bereifungsschutz
- Pumpen- und Ventilkick
- Energiemengenzählung (Wärme und Kälte)
- Durchflussmessung
- Betriebs- und Sammelstörmeldung

Erweiterter Funktionsumfang:
- Verbundsanlage aus einem Zuluft- und bis zu
  drei Abluftgeräten
- Doppel- Mediumpumpenanlage (2x 100%)
  in Hydraulik integriert
- Wärme- und Kälteeinspeisung mit
  Platten-Gegenströmer in Hydraulik integriert
- Entfeuchtungskälterückgewinnung in Verbindung
  eines zusätzlichen Ventil und Wärmetauscher
- Indirekte Verdunstungskühlung aus der Abluft
  wird zur Kühlung der Zuluft genutzt.
- Erweitertes Temperaturmanagement: Übernahme
  der Zulufttemperaturregelung des RLT-Gerätes
  inkl. Luftseitiger Nacherwärmer
  Bei der Regelung auf eine Zuluft-Austritts-
  temperatur sind luftseitige Temperatursensoren
  erforderlich.

Ausgabe von Störungsmeldungen als
A-Alarm  (Abschaltend)
B-Alarm (Teilabschaltend)
C-Alarm (Warnung)

Anbindung an die Gebäudeautomation:
Alle Betriebs- und Störmeldungen sind
über eine Busankopplung an die GLT übertragbar.

*Hinweis: RLT-Hauptgebäude****

**Ausführungsbeschreibung 2 Lüftungsgeräte und Zubehör**
*Lüftungsgeräte und Zubehör*
Lüftungsgeräte und Zubehör

Angebotenes Fabrikat:
'.........................................'
vom Bieter einzutragen

in betriebsfertiger Arbeit,
einschließlich Klein- und Nebenmaterial, Verschraubungen, Befestigungsmaterialien, Herstellen der elektrischen Anschlüsse sowie Inbetriebnahme

**01.1 RLT Zu-Abluft Hauptgebäude 8.330³/h mit Regelung**
RLT Zu-Abluft Hauptgebäude 8.330³/h mit Regelung

Kombiniertes Zu- und Abluftgerät zerlegt in Komponenten. Montage mit Richtmeister.

Zuluft: Volumenstrom 8.330 m³/h / ext. Druck 500 Pa
Abluft: Volumenstrom 8.510 m³/h / ext. Druck 500 Pa

Geräteabmessungen:
Länge max.: 8.000  mm
Breite max.: 1.700  mm
Höhe max.: 2.300  mm
Grundrahmen: 200 mm
Transportgewicht bis 4.000 kg
Eurovent Energieeff. Wint./Som. A+ (2016) / A (2020)
Berechnete ERP Konformität Konform 2018

Technische Daten

Klappe, innen  Zuluft

Filter  Zuluft
Typ:  Taschenfilter
Klasse:  ePM10-60 % / M5
Filterfläche: min.  16,2  m²
Filterlänge:  600 mm
Filterelement ca.592x592:  2
Filterelement ca. 287x592:  3
Filterelement ca. 287x287:  1
Wartung:  F - Schnellspann.

Schalldämpfer - Zuluft

Gegenstromwärmetauscher
Betriebszustand:  Winter
Ges. Wärmeleistung ca.: 70,2  kW
Rückwärmzahl ca.:  82,4  %
WRG-Klasse (EN13053/2020) min.:H1
Wirkungsgrad (ausgegl., trocken) ca.: 81,8 %
Temperatur IN:  -8,4  °C
Rel. Feuchte IN:  85,0  %
Abs. Feuchte IN:  1,6  g/kgL
Luftaustritt ca.:  16,7  °C
Rel. Feuchte OUT ca.:  13,4  %
Abs. Feuchte OUT ca.:  1,6  g/kgL

Temperatur IN:  22,0  °C
Rel. Feuchte IN:  15,0  %
Abs. Feuchte IN:  2,4  g/kgL
Luftaustritt ca.:  -3,0  °C
Rel. Feuchte OUTca.:  83,2  %
Abs. Feuchte OUTca. :  2,4  g/kgL
Druckdiff. TA ca.:  14  Pa

Betriebszustand:  2
Ges. Wärmeleistung:  40,4  kW

Zuluft:
Temperatur IN:  36,0  °C
Rel. Feuchte IN:  40,0  %
Abs. Feuchte IN:  14,9  g/kgL
Temperatur OUT ca.:  21,0  °C
Rel. Feuchte OUT ca.:  95,3  %
Abs. Feuchte OUT ca.:  15,0  g/kgL
Abluft:
Temperatur IN:  19,0  °C
Rel. Feuchte IN:  96,9  %
Abs. Feuchte IN:  13,4  g/kgL
Temperatur OUT ca.:  32,8  °C
Rel. Feuchte OUT ca.:  42,7  %
Abs. Feuchte OUT ca.:  13,4  g/kgL

- Bypassklappe

Change-Over  Zuluft
Ges. Wärmeleistung ca.: 28,82  kW
Luftwiderstand (trocken) ca.:32  Pa
Luftwiderstand TA ca.:  14  Pa
Luftgeschwindigkeit ca. :  2,09  m/s
Eintrittstemperatur:  22,0  °C
Relative Eintrittsfeuchte:  89,8  %
Abs. Eintrittsfeuchte:  15,0  g/kgL
Austrittstemperatur ca.:  18,0  °C
Leistungsreserve ca.: 36  %
Rel. Austrittsfeuchte ca.:  96,6  %
Abs. Austrittsfeuchte ca.: 12,5  g/kgL
Medium:  Wasser
Medium Eintrittstemperatur:  8,0  °C
Medium Austrittstemperatur:  14,0  °C
Max. Betriebsdruck: 16  bar
Umwälzmenge ca.:  4.130  l/h
Mediumwiderstand ca.:  56,0  kPa
Rohrreihen ca.:3
Kreise ca.:  11
Füllmenge ca.: 9,2  l
Rohre:  Cu
Lamellen:  Al
Sammler:  Cu
Rahmen:  Edelstahl (1.4301)
Anschlussart:  A - gerade
Anschlussweite:  DN 32 (R 1-1/4)
Anzahl Anschlüsse:  2
Change-Over:
Luft Eintrittstemperatur:  14,0  °C
Luft Austrittstemperatur:  22,0  °C
Medium Eintrittstemperatur:  55,0  °C
Medium Austrittstemperatur:  45,0  °C
Wärmeleistung ca.:  22,2  kW

Ventilator - EC-Freiläufer  Zuluft
Anzahl Ventilatoren ca.:  2
Gesamtnennleistung max.: 5,50  kW
Gesamtnennstrom ca.:  8,60  A
el. Gesamtaufnahmeleistung ca.:3,45  kW

Ventilatortyp: EC-Freiläufer
SFP Klasse (EN 16798-3): SFP 3
Geschw.-Klasse (EN13053):  V2
PMref (DIN EN 13053):  2,2  kW
P Klasse (DIN EN 13053):  P1
Effizienzklasse N (EU 327/2011) ca.: 72,8
- Motor:
Nenn-Spannung:  400 V
Netzfrequenz:  50 Hz
Nennleistung:  ca. 2.75 kW
Nennstrom:  ca. 4.30 A
Schutzklasse:  min. IP55
Überlastsicherung: Stromüberwachung
Regelungsart:  EC - geregelt
Steuerspannung:  8,0 V
Volumen-/Drehzahl-Reserve ca.:  20 %
el. Leistungsaufnahme Pm ca.: 1,73 kW
Wirkungsgradklasse: IE 5

Schalldämpfer - Zuluft

Filter  Zuluft
Typ:  TF - Taschenfilter
Klasse min.: ePM1-60 % / F7
Filterfläche min.:  36,1  m²
Filterlänge ca.:  535 mm
Filterelement ca. 592x592:  2
Filterelement ca. 287x592:  3
Filterelement ca. 287x287:  1
Wartung:  F - Schnellspann.

Brandschutzgitter Zuluft gem. M-LÜAR

Filter  Abluft
Typ:  TF - Taschenfilter
Klasse min.: ePM10-60 % / M5
Filterfläche min.: 16,2 m²
Filterlänge ca.:  600  mm
Filterelement ca. 592x592:  2
Filterelement ca. 287x592:  3
Filterelement ca. 287x287:  1

Schalldämpfer - Abluft

Befeuchter adiabat Abluft
Eintrittstemp.:  26 °C
Relative Eintrittsfeuchte:  50%
Abs. Eintrittsfeuchte:  10,5 g/kgL
Austrittstemp. ca.:  19,1 °C
Rel. Austrittsfeuchte ca.:  96,8 %
Abs. Austrittsfeuchte ca.: 13,4 g/kgL
Wirkungsgrad min.: 95  %
Wasserverbrauch ca.:  89  l/h
Systeminhalt ca.:  38  l
- Betrieb mit Frischwasser
- 3-Wege Ventil

Gegenstromwärmetauscher
Betriebszustand:  Winter
Ges. Wärmeleistung ca.  70,2  kW
Rückwärmzahl ca.:  82,4  %
WRG-Klasse (EN13053/2020) : H1
Wirkungsgrad (ausgegl., trocken) ca.: 81,8 %
Gesamtdrehmoment Klappe ca.: 20 Nm
Temperatur IN:  -8,4  °C
Rel. Feuchte IN:  85,0  %
Abs. Feuchte IN:  1,6  g/kgL
Luftaustritt ca.:  16,7  °C
Rel. Feuchte OUT ca.:  13,4  %
Abs. Feuchte OUT ca.:  1,6  g/kgL

Temperatur IN:  22,0  °C
Rel. Feuchte IN:  15,0  %
Abs. Feuchte IN:  2,4  g/kgL
Luftaustritt (A) ca.:  -3,0  °C
Rel. Feuchte OUT ca.:  83,2  %
Abs. Feuchte OUT ca.:  2,4  g/kgL
Druckdiff. TA ca.:  14  Pa
Betriebszustand:  2
Ges. Wärmeleistung ca.: 40,4  kW
Rückwärmzahl ca.:  88,2  %
Zuluft:
Temperatur IN:  36,0  °C
Rel. Feuchte IN:  40,0  %
Abs. Feuchte IN:  14,9  g/kgL
Temperatur OUT ca.: 21,0  °C
Rel. Feuchte OUT ca.:  95,3  %
Abs. Feuchte OUT ca.:  15,0  g/kgL
Abluft:
Temperatur IN:  19,0  °C
Rel. Feuchte IN:  96,9  %
Abs. Feuchte IN:  13,4  g/kgL
Temperatur OUT ca.:  32,8  °C
Rel. Feuchte OUT ca.:  42,7  %
Abs. Feuchte OUT ca.:  13,4  g/kgL
- Stellmotor, stetig

Ventilator - EC-Freiläufer Abluft
Anzahl Ventilatoren:  2
Gesamtnennleistung ca.: 7,20  kW
Gesamtnennstrom ca.:  11,00  A
el. Gesamtaufnahmeleistung ca.:3,02  kW
Systemwirkungsgrad min.:  67 %
Ventilatortyp:  EC-Freiläufer 400
SFP Klasse (EN 16798-3):  SFP 3
Geschw.-Klasse (EN13053):  V2
PMref (DIN EN 13053) ca.:  2,1 kW
P Klasse (DIN EN 13053):  P1
stat. Wirkungsgrad min.:  67 %
Hersteller-Wirkungsgrad in.:  70 %
Effizienzklasse N (EU 327/2011)ca.: 74,4
- Motor:
Nenn-Spannung:  400 V
Netzfrequenz:  50 Hz
Nennleistung:  ca. 3.60 kW
Nennstrom:  ca. 5.50 A
Schutzklasse:  min. IP55
Überlastsicherung: Stromüberwachung
Regelungsart:  EC - geregelt
Volumen-/Drehzahl-Reserve ca.: 35 %

Schalldämpfer - Abluft

Vollständig betriebsfertige DDC-Regelung einschließlich:
- integriertem Schaltschrank
- Touchpanel mindestens 7 Zoll
- BACnet/IP-Schnittstelle
- Webvisualisierung
- Zeitprogrammen
- Sommernachtkühlung
- Temperaturabsenkung
- Frostschutz Wärmerückgewinnung
- Kanaldruckregelung Zu- und Abluft
- Zulufttemperaturregelung
- Feuchteregelung
- Filterüberwachung
- BSK-Management
- Kanalrauchmeldermanagement
- Außentemperaturfühler
- Drucksensoren
- erforderlichen Aktoren und Feldgeräten

Schallpegel Abluft max.
Summenschallleistungspegel Gerätewand  56,2  dB(A)
Summenschalldruckpegel  Gerätewand in 1m Entfernung  41,4  dB(A)
Summenschallleistungspegel ABL Stutzen  43,8  dB(A)
Summenschalldruckpegel ABL Stutzen in 1m Entfernung  28,6  dB(A)
Summenschallleistungspegel FOL Stutzen  64,7  dB(A)
Summenschalldruckpegel FOL Stutzen in 1m Entfernung  49,5  dB(A)

Schallpegel Zuluft
Summenschallleistungspegel Gerätewand  59,9  dB(A)
Summenschalldruckpegel  Gerätewand in 1m Entfernung  45,1  dB(A)
Summenschallleistungspegel AUL Stutzen  44,3  dB(A)
Summenschalldruckpegel AUL Stutzen in 1m Entfernung  29,0  dB(A)
Summenschallleistungspegel ZUL Stutzen  62,0  dB(A)
Summenschalldruckpegel ZUL Stutzen in 1m Entfernung  46,7  dB(A)

Folgende Nebenleistungen sind mit zu kalkulieren:
-Gerät in zum Aufstellort verbringen, ausrichten und zusammenbauen
-Herstellen aller elektrischen Anschlüsse für Ventilatoren,
 Gerätebeleuchtung sowie der Bauteile untereinander
-Maßnahmen zum Potentialausgleich
-Maßnahmen zur Schallentkopplung
-Siphon
-Transport- und Hebezeuge
-Segeltuchstutzen für Zul, Abl, Fol, Aul

Der Höhenunterschied zwischen Anlieferung und Aufstellort beträgt ca. 10m, der horizontale Weg ca.100m.

liefern und einschließlich aller Nebenleistungen in vollständig betriebsbereiter Leistung fachgerecht montieren
Menge: 1,000 Stk

**01.2 Mehraufwand zerlegte Einbringung Zu-Abluft**
Mehraufwand zerlegte Einbringung Zu-Abluft

Einbringung des vorgenannten RLT-Gerätes über die Einbringöffnung am Rampenbereich (Kellergeschoss). Ebenerdiger Transport zum Aufzugschacht.
(Abmessung Aufzugschacht max.: 3,15m x 2,45mx 2,20m)
Transport zum Aufstellort vom Kellergeschoss bis zum 1.Obergeschoss Technikzentrale. Zusammenbau unter Hilfenahme eines Richtmeisters.

Der Höhenunterschied zwischen Anlieferung und Aufstellort beträgt ca. 10m, der horizontale Weg ca.100m.
Menge: 1,000 Stk

**01.3 Schwinngungsdämpfer NW150 weich**
Schwinngungsdämpfer NW150 weich

Zur schwingungs- und körperschallisolierten Lagerung von Maschinen

Konstruktiver Aufbau:
Metallausführung mit innenliegender Gummikörper

Technische Daten:
Höche:  ca. 54 mm
Durchmesser: ca. 150mm
M-Max.:  420 kg
Gewicht:  ca. 1,75 kg
Menge: 8,000 Stk

**01.4 Schwinngungsdämpfer NW150 mittel**
Schwinngungsdämpfer NW150 mittel

Zur schwingungs- und körperschallisolierten Lagerung von Maschinen

Konstruktiver Aufbau:
Metallausführung mit innenliegender Gummikörper

Technische Daten:
Höche:  ca. 54 mm
Durchmesser: ca. 150mm
M-Max.:  620 kg
Gewicht:  ca. 1,75 kg
Menge: 2,000 Stk

*Hinweis: RLT-Zuluft Küche****

**Ausführungsbeschreibung 3 Lüftungsgeräte und Zubehör**
*Lüftungsgeräte und Zubehör*
Lüftungsgeräte und Zubehör

Angebotenes Fabrikat:
'.........................................'
vom Bieter einzutragen

in betriebsfertiger Arbeit,
einschließlich Klein- und Nebenmaterial, Verschraubungen, Befestigungsmaterialien, Herstellen der elektrischen Anschlüsse sowie Inbetriebnahme

**01.5 RLT Zuluft Küche 29.930m³/h mit Regelung**
RLT Zuluft Küche 29.930m³/h mit Regelung

Zuluftgerät zerlegt in Komponenten. Montage mit Richtmeister.

Volumenstrom 29.930 m³/h / ext. Druck 800 Pa

Geräteabmessungen:
Länge max.:  9.000 mm
Breite max.:  2.600  mm
Höhe max.:  2.400  mm
Grundrahmen:  200  mm
Transportgewicht max.: 4.500 kg

Eurovent Energieeff. Wint./Som.  E (2016)  / A+ (2020)
RLT-Energieeffizienzklasse  -  (2018)
Berechnete ERP Konformität  Konform 2018
Technische Daten

Anschlußrahmen mit Gummistutzen  Zuluft

Klappe, innen  Zuluft

Filter  Zuluft
Typ:  TF - Taschenfilter
Klasse:  ePM10-60 % / M5
Filterfläche min. :  60,5 m²
Filterlänge ca.: 600 mm
Filterelement ca. 592x592:  12
Filterelement ca. 287x592:  4

Schalldämpfer - Zuluft

Multifunktionskammer Zuluft

KVS-Erhitzer  Zuluft
Typ:  KVS - Cu/Al - A
Ges. Wärmeleistung ca.:  224,92 kW
Rückwärmzahl ca.:  68,0  %
WRG-Klasse (EN 13053/2020): H3
Wirkungsgrad (ausgegl., trocken) ca.: 68,00 %
Luftwiderstand (trocken) ca.:  114  Pa
Luftgeschwindigkeit ca.:  1,85  m/s
Eintrittstemperatur:  -8,4  °C
Relative Eintrittsfeuchte:  85,0  %
Abs. Eintrittsfeuchte:  1,6  g/kgL
Austrittstemperatur ca.:  13,8  °C
Rel. Austrittsfeuchte ca.:  17,4  %
Abs. Austrittsfeuchte ca.: 1,7  g/kgL
Betriebszustand 2 (Sommer):
Eintrittstemperatur:  36,0  °C
Relative Eintrittsfeuchte:  50,0  %
Abs. Eintrittsfeuchte:  18,8  g/kgL
Austrittstemp. ca.:  23,9  °C
Rel. Austrittsfeuchte ca.:  97,5  %
Abs. Austrittsfeuchte ca.: 18,4  g/kgL
Medium:  Wasser/Antifrogen N (Standard)
Glykol Anteil:  25  %
Max. Betriebsdruck ca.:  16  bar
Umwälzmenge ca.:  9.324  l/h
Mediumwiderstand ca.:  116,0  kPa
Rohre:  Cu
Lamellen:  Al
Sammler:  Cu
Rahmen:  FeZn
Anschlussart:  A - gerade
Anschlussweite:  DN 50

Change-Over  Zuluft
Typ:  PKW - Cu/Al - A
Ges. Wärmeleistung ca.: 211,29 kW
Luftwiderstand (trocken) ca.:  32  Pa
Luftwiderstand TA ca.:  11  Pa
Luftgeschwindigkeit ca.:  1,93  m/s
Eintrittstemperatur:  25,0  °C
Relative Eintrittsfeuchte:  91,4  %
Abs. Eintrittsfeuchte:  18,4  g/kgL
Austrittstemperatur ca.:  18,0  °C
Leistungsreserve ca.:  22  %
Rel. Austrittsfeuchte ca.:  99,4  %
Abs. Austrittsfeuchte ca.: 12,9  g/kgL
Medium:  Wasser
Medium Eintrittstemperatur:  8,0  °C
Medium Austrittstemperatur:  14,0  °C
Max. Betriebsdruck ca.:  16  bar
Umwälzmenge ca.:  30.280  l/h
Mediumwiderstand ca.:  64,2  kPa
Anschlussweite ca.:  DN 65 (R 2-1/2)
Anzahl Anschlüsse:  2
Change-Over:
Luft Eintrittstemperatur:  12,0  °C
Luft Austrittstemperatur ca.: 22,0  °C
Medium Eintrittstemperatur:  55,0  °C
Medium Austrittstemperatur:  45,0  °C
Wärmeleistung ca.:  99,8  kW

Ventilator - EC-Freiläufer  Zuluft
Gesamtnennleistung ca.: 13,00  kW
Gesamtnennstrom ca.:  20,00  A
el. Gesamtaufnahmeleistung ca.:  13,96  kW
Systemwirkungsgrad min:  68 %
Ventilatortyp:  EC-Freiläufer
SFP Klasse (EN 16798-3):  SFP 4
Geschw.-Klasse (EN13053):  V1
PMref (DIN EN 13053) ca.: 8,9  kW
P Klasse (DIN EN 13053) ca.:  P1
stat. Wirkungsgrad ca.:  70  %
Hersteller-Wirkungsgrad ca.:  77  %
Effizienzklasse N (EU 327/2011) ca.: 75,5
- Motor:
Nenn-Spannung:  400 V
Netzfrequenz:  50  Hz
Nennleistung ca.:  6.50 kW
Nennstrom ca.: 10.00 A
Schutzklasse min.: IP55
Überlastsicherung: Stromüberwachung
Regelungsart:  EC - geregelt
el. Leistungsaufnahme Pm ca.: 6,98 kW
Wirkungsgradklasse: IE 5

Schalldämpfer - Zuluft

Filter  Zuluft
Typ:  TF - Taschenfilter
Klasse ca.:  ePM1-60 % / F7
Eff. Klasse:  D
Auslegungsdruck ca.:  113  Pa
Anfangsdruck ca.:  63  Pa
Enddruck ca.:  163  Pa
Anströmgeschwindigkeit ca.: 1,6  m/s
Filterfläche min.:  134,8  m²
Filterlänge ca.:  535  mm
Filterelement ca. 592x592:  12
Filterelement ca. 287x592:  4
Volumenstrom ca.: 29.930 m³/h

Brandschutzgitter  Zuluft
Typ:  Brandschutzgitter
Breite ca.:  2448  mm
Höhe ca.:  2142  mm
Schutztyp:  Brandschutz

Zubehör
- Brandschutzgitter gem. M-LÜAR

Regelung und Schaltschrank
- Vollständige, betriebsfertige DDC-Regelung für das RLT-Gerät.
- Integrierter Schaltschrank mit Hauptschalter, Schutz- und Steuerungseinrichtungen.
- Bedien- und Visualisierungseinheit mit Touchdisplay.
- Kommunikation über BACnet/IP.
- Regelungsfunktionen:
  - Konstanthaltung des Kanaldrucks.
  - Zulufttemperaturregelung.
  - Zeitprogramme.
  - Sommernachtkühlung.
  - Temperaturabsenkung.
  - Überhitzungsschutz.
  - Management von Brandschutzklappen und Kanalrauchmeldern.
- Erforderliche Sensorik einschließlich Außenlufttemperatur-, Druck- und Differenzdrucksensoren.
- Vorverdrahtung sämtlicher im Gerät befindlicher Komponenten.

Schallpegel Zuluft max.
Summenschallleistungspegel Gerätewand  61,9  dB(A)
Summenschalldruckpegel  Gerätewand in 1m Entfernung  45,1  dB(A)
Summenschallleistungspegel AUL Stutzen  58,0  dB(A)
Summenschalldruckpegel AUL Stutzen in 1m Entfernung  39,7  dB(A)
Summenschallleistungspegel ZUL Stutzen  66,4  dB(A)
Summenschalldruckpegel ZUL Stutzen in 1m Entfernung  48,1  dB(A)

Folgende Nebenleistungen sind mit zu kalkulieren:
-Gerät in zum Aufstellort verbringen, ausrichten und zusammenbauen
-Herstellen aller elektrischen Anschlüsse für Ventilatoren,
 Gerätebeleuchtung sowie der Bauteile untereinander
-Maßnahmen zum Potentialausgleich
-Maßnahmen zur Schallentkopplung
-Siphon
-Transport- und Hebezeuge
-Segeltuchstutzen für Abl, Fol

Der Höhenunterschied zwischen Anlieferung und Aufstellort beträgt ca. 10m, der horizontale Weg ca.100m.

liefern und einschließlich aller Nebenleistungen in vollständig betriebsbereiter Leistung fachgerecht montieren
Menge: 1,000 Stk

**01.6 Mehraufwand zerlegte Einbringung RLT Küche**
Mehraufwand zerlegte Einbringung RLT Küche

Einbringung des vorgenannten RLT-Gerätes über die Einbringöffnung am Rampenbereich (Kellergeschoss). Ebenerdiger Transport zum Aufstellort.
Kleinste Einbringöffnung: 3,26m x 2,07m x 2,10m
Zusammenbau unter Hilfenahme eines Richtmeisters.

Der Höhenunterschied zwischen Anlieferung und Aufstellort beträgt ca. 4m, der horizontale Weg ca.50m.
Menge: 1,000 Stk

**01.7 Schwinngungsdämpfer NW150 weich**
Schwinngungsdämpfer NW150 weich

Zur schwingungs- und körperschallisolierten Lagerung von Maschinen

Konstruktiver Aufbau:
Metallausführung mit innenliegender Gummikörper

Technische Daten:
Höche:  ca. 54 mm
Durchmesser: ca. 150mm
M-Max.:  420 kg
Gewicht:  ca. 1,75 kg
Menge: 4,000 Stk

**01.8 Schwinngungsdämpfer NW150 mittel**
Schwinngungsdämpfer NW150 mittel

Zur schwingungs- und körperschallisolierten Lagerung von Maschinen

Konstruktiver Aufbau:
Metallausführung mit innenliegender Gummikörper

Technische Daten:
Höche:  ca. 54 mm
Durchmesser: ca. 150mm
M-Max.:  620 kg
Gewicht:  ca. 1,75 kg
Menge: 4,000 Stk

**01.9 Schwinngungsdämpfer NW150 hart**
Schwinngungsdämpfer NW150 hart

Zur schwingungs- und körperschallisolierten Lagerung von Maschinen

Konstruktiver Aufbau:
Metallausführung mit innenliegender Gummikörper

Technische Daten:
Höche:  ca. 54 mm
Durchmesser: ca. 150mm
M-Max.:  900 kg
Gewicht:  ca. 1,75 kg
Menge: 2,000 Stk

*Hinweis: RLT-Abluft Spülküche****

**Ausführungsbeschreibung 4 Lüftungsgeräte und Zubehör**
*Lüftungsgeräte und Zubehör*
Lüftungsgeräte und Zubehör

Angebotenes Fabrikat:
'.........................................'
vom Bieter einzutragen

in betriebsfertiger Arbeit,
einschließlich Klein- und Nebenmaterial, Verschraubungen, Befestigungsmaterialien, Herstellen der elektrischen Anschlüsse sowie Inbetriebnahme

**01.10 RLT Abluft Spülküche 10.1000m³/h mit Regelung**
RLT Abluft Spülküche 10.1000m³/h mit Regelung

Abluftgerät zerlegt in Komponenten. Montage mit Richtmeister.

Volumenstrom 10.100 m³/h / ext. Druck 800 Pa

Geräteabmessungen:
Länge max.:  9.000 mm
Breite max.:  1.400 mm
Höhe max.:  1.800 mm
Grundrahmen: 200 mm
Transportgewicht max.: 2.400 kg

Eurovent Energieeff. Wint./Som.  E (2016)  / B (2020)
RLT-Energieeffizienzklasse  B  (2018)
Berechnete ERP Konformität  Konform 2018

Technische Daten

Anschlußrahmen mit Gummistutzen  Abluft

Filter  Abluft
- Fettfangfilter
- Klasse: G3

Filter  Abluft
Typ:  TF - Taschenfilter
Klasse min.: ePM10-60 % / M5
Filterfläche min.:  21,6 m²
Filterlänge ca.:  600  mm
Filterelement ca. 592x592:  4
Filterelement ca. 287x592:  2

Schalldämpfer - Abluft

Ventilator - Freiläufer  Abluft
Systemwirkungsgrad min.: 59 %
Ventilatortyp: Freiläufer
SFP Klasse (EN 16798-3):  SFP 4
Geschw.-Klasse (EN13053): V1
PMref (DIN EN 13053) ca.: 6,3  kW
P Klasse (DIN EN 13053) ca.:  P2
Effizienzklasse N (EU 327/2011) ca.: 71,5
- Motor:
Nenn-Spannung:  400/690 V
Netzfrequenz:  50  Hz
Nennleistung:  ca. 5,5 kW
Wellenleistung:  ca. 4,46  kW
Nennstrom:  ca. 10,5/6,1 A
Nenndrehzahl(en): ca. 1470 /min
Schutzklasse:  IP55
Isolationsklasse:  F
Überlastsicherung: Kaltleiter
Regelungsart:  FU
Leistung PM-FU:  ca. 5,50 kW
Wirkungsgradklasse:  IE 3

Befeuchter adiabat  Abluft
Eintrittstemp.:  26 °C
Relative Eintrittsfeuchte:  50 %
Abs. Eintrittsfeuchte:  10,5  g/kgL
Austrittstemp. ca.:  19,0  °C
Rel. Austrittsfeuchte ca.:  97,2  %
Abs. Austrittsfeuchte ca.: 13,5  g/kgL
Wirkungsgrad ca.:  96  %
Wasserverbrauch ca.: 106  l/h
Systeminhalt ca.:  44  l
Druckdifferenz ca.:  50,6  Pa

KVS-Kühler  Abluft
Typ:  KVS - Cu/Al - A
Ges. Wärmeleistung ca.: 74,89  kW
Rückwärmzahl ca.:  68,0 %
WRG-Klasse (EN 13053/2020):  H3
Wirkungsgrad (ausgegl., trocken) ca.: 68,00 %
Luftwiderstand (trocken)ca. :  124  Pa
Luftwiderstand TA ca.:  10  Pa
Luftgeschwindigkeit ca.:  1,92  m/s
Eintrittstemperatur:  24,0  °C
Relative Eintrittsfeuchte:  30,0  %
Abs. Eintrittsfeuchte:  5,5  g/kgL
Austrittstemperatur ca.:  3,9  °C
Rel. Austrittsfeuchte ca.:  97,5  %
Abs. Austrittsfeuchte ca.: 4,9  g/kgL
Betriebszustand 2 (Sommer):
Eintrittstemperatur:  19,0  °C
Relative Eintrittsfeuchte:  97,0  %
Abs. Eintrittsfeuchte:  13,4  g/kgL
Austrittstemp. ca.:  31,1  °C
Rel. Austrittsfeuchte ca.:  47,1  %
Medium:  Wasser/Antifrogen N
Glykol Anteil:  25  %
Max. Betriebsdruck ca.:  16  bar
Umwälzmenge ca.:  3.132  l/h
Mediumwiderstand ca.:  104,6  kPa
Rahmen:  Edelstahl (1.4301)

Schalldämpfer - Abluft

Klappe, außen  Abluft

Mess-, Steuer- und Regelungstechnik
Werkseitig vormontierte bzw. vorverdrahtete DDC-Regelung.
Bedien- und Anzeigeeinheit mit deutscher Menüführung.
Konstanthaltung des Kanaldrucks.
Temperaturregelung der Gesamtanlage.
Zeitprogramm, Nachtkühlfunktion und Temperatursollwertabsenkung.
Differenzdrucküberwachung für Filter und Ventilator.
Verwaltung von Brandschutzklappen und Kanalrauchmelder.
BACnet/IP-Schnittstelle zur Gebäudeleittechnik.
Kompletter Schaltschrank einschließlich aller erforderlichen Einbau- und Schutzgeräte.

Geräteausführung:
Rahmenmaterial AT4-F:  Alu
Panelausführung:  Entkoppelt (T2)
MB-Referenz:  AT4-F_03
Gehäuseleckage (DINEN1886)(+/-400Pa):  L1 (M), L2 (R)
Panelmaterial:  7001/7001
Ecken-Material:  Alu / TB2
Siphon:  Kugelsiphon

Schallpegel Abluft max.
Summenschallleistungspegel Gerätewand  59,2  dB(A)
Summenschalldruckpegel  Gerätewand in 1m Entfernung  43,0  dB(A)
Summenschallleistungspegel ABL Stutzen  56,6  dB(A)
Summenschalldruckpegel ABL Stutzen in 1m Entfernung  40,2  dB(A)
Summenschallleistungspegel FOL Stutzen  64,8  dB(A)
Summenschalldruckpegel FOL Stutzen in 1m Entfernung  48,4  dB(A)

Folgende Nebenleistungen sind mit zu kalkulieren:
-Gerät in zum Aufstellort verbringen, ausrichten und zusammenbauen
-Herstellen aller elektrischen Anschlüsse für Ventilatoren,
 Gerätebeleuchtung sowie der Bauteile untereinander
-Maßnahmen zum Potentialausgleich
-Maßnahmen zur Schallentkopplung
-Siphon
-Transport- und Hebezeuge
-Segeltuchstutzen für Abl, Fol

Der Höhenunterschied zwischen Anlieferung und Aufstellort beträgt ca. 10m, der horizontale Weg ca.100m.

liefern und einschließlich aller Nebenleistungen in vollständig betriebsbereiter Leistung fachgerecht montieren
Menge: 1,000 Stk

**01.11 Mehraufwand zerlegte Einbringung RLT Spülküche**
Mehraufwand zerlegte Einbringung RLT Spülküche

Einbringung des vorgenannten RLT-Gerätes über die Einbringöffnung am Rampenbereich (Kellergeschoss). Ebenerdiger Transport zum Aufzugschacht.
(Abmessung Aufzugschacht max.: 3,15m x 2,45mx 2,20m)
Transport zum Aufstellort vom Kellergeschoss bis zum 1.Obergeschoss Technikzentrale. Zusammenbau unter Hilfenahme eines Richtmeisters.

Der Höhenunterschied zwischen Anlieferung und Aufstellort beträgt ca. 10m, der horizontale Weg ca.100m.
Menge: 1,000 Stk

**01.12 Schwinngungsdämpfer NW80 mittel**
Schwinngungsdämpfer NW80 mittel

Zur schwingungs- und körperschallisolierten Lagerung von Maschinen

Konstruktiver Aufbau:
Metallausführung mit innenliegender Gummikörper

Technische Daten:
Höche:  ca. 36 mm
Durchmesser: ca. 80mm
M-Max.:  140 kg
Gewicht:  ca. 0,40 kg
Menge: 4,000 Stk

**01.13 Schwinngungsdämpfer NW110 weich**
Schwinngungsdämpfer NW110 weich

Zur schwingungs- und körperschallisolierten Lagerung von Maschinen

Konstruktiver Aufbau:
Metallausführung mit innenliegender Gummikörper

Technische Daten:
Höche:  ca. 41 mm
Durchmesser: ca. 110mm
M-Max.:  220 kg
Gewicht:  ca. 0,77 kg
Menge: 2,000 Stk

**01.14 Schwinngungsdämpfer NW110 mittel**
Schwinngungsdämpfer NW110 mittel

Zur schwingungs- und körperschallisolierten Lagerung von Maschinen

Konstruktiver Aufbau:
Metallausführung mit innenliegender Gummikörper

Technische Daten:
Höche:  ca. 41 mm
Durchmesser: ca. 110mm
M-Max.:  300 kg
Gewicht:  ca. 0,77 kg
Menge: 4,000 Stk

**01.15 Schwinngungsdämpfer NW110 hart**
Schwinngungsdämpfer NW110 hart

Zur schwingungs- und körperschallisolierten Lagerung von Maschinen

Konstruktiver Aufbau:
Metallausführung mit innenliegender Gummikörper

Technische Daten:
Höche:  ca. 41 mm
Durchmesser: ca. 110mm
M-Max.:  420 kg
Gewicht:  ca. 0,77 kg
Menge: 2,000 Stk

*Hinweis: RLT-Abluft Produktionsküche****

**Ausführungsbeschreibung 5 Lüftungsgeräte und Zubehör**
*Lüftungsgeräte und Zubehör*
Lüftungsgeräte und Zubehör

Angebotenes Fabrikat:
'.........................................'
vom Bieter einzutragen

in betriebsfertiger Arbeit,
einschließlich Klein- und Nebenmaterial, Verschraubungen, Befestigungsmaterialien, Herstellen der elektrischen Anschlüsse sowie Inbetriebnahme

**01.16 RLT Abluft Produktionsküche 12.780m³/h mit Regelung**
RLT Abluft Produktionsküche 12.780m³/h mit Regelung

Abluftgerät zerlegt in Komponenten. Montage mit Richtmeister.

Volumenstrom 12.780 m³/h / ext. Druck 800 Pa
Geräteabmessungen:
Länge max.:  9.000  mm
Breite max.:  1.700  mm
Höhe max.:  1.800  mm
Grundrahmen:  200  mm
Transportgewicht max.: 3.500 kg

Eurovent Energieeff. Wint./Som.  E (2016)  / A (2020)
RLT-Energieeffizienzklasse  B  (2018)
Berechnete ERP Konformität  Konform 2018

Technische Daten

Filter  Abluft
Typ:  FT - Fettfangfilter
Klasse:  - / G3

Filter  Abluft
Typ:  TF - Taschenfilter
Klasse min.: ePM10-60 % / M5
Filterfläche min.:  27,0  m²
Filterlänge ca.:  600  mm
Filterelement ca. 592x592:  4
Filterelement ca. 287x592:  4
Filterelement ca. 287x287:  1

Schalldämpfer - Abluft

Ventilator - Freiläufer  Abluft
SFP Klasse (EN 16798-3):  SFP 4
Geschw.-Klasse (EN13053):  V1
PMref (DIN EN 13053) ca.: 7,8 kW
P Klasse (DIN EN 13053):  P2
stat. Wirkungsgrad ca.:  77 %
Effizienzklasse N (EU 327/2011) ca.: 71,2
- Motor:
Nenn-Spannung:  400/690 V
Netzfrequenz:  50 Hz
Nennleistung ca.:  7,5 kW
Wellenleistung ca.:5,60 kW
Nennstrom ca.: 14,3/ 8,3 A
Nenndrehzahl(en) ca.: 1470 /min
Schutzklasse:  IP55
Isolationsklasse:  F
Überlastsicherung: Kaltleiter
Regelungsart:  FU
Volumen-/Drehzahl-Reserve ca.: 10 %
el. Leistungsaufnahme Pm ca.:  6,19 kW
Leistung PM-FU ca.:  6,68  kW
Wirkungsgradklasse:  IE 3

Befeuchter adiabat  Abluft
Eintrittstemp.:  26 °C
Relative Eintrittsfeuchte:  50 %
Abs. Eintrittsfeuchte:  10,5 g/kgL
Austrittstemp. ca.:  19,0 °C
Rel. Austrittsfeuchte ca.:  97,2 %
Abs. Austrittsfeuchte ca.: 13,5 g/kgL
Wirkungsgrad ca.:  96 %
Wasserverbrauch ca.: 134 l/h
Systeminhalt ca.:  55 l
Druckdifferenz ca.:  50,9 Pa
Volumenstrom:  12.780 m³/h

KVS-Kühler  Abluft
Typ:  KVS - Cu/Al - A
Ges. Wärmeleistung ca.: 95,28 kW
Rückwärmzahl ca.:  68,0  %
WRG-Klasse (EN 13053/2020): H3
Wirkungsgrad (ausgegl., trocken) ca.: 68,00 %
Luftwiderstand (trocken) ca.:  119  Pa
Luftwiderstand TA ca.:  11  Pa
Luftgeschwindigkeit ca.:  1,88  m/s
Eintrittstemperatur:  24,0  °C
Relative Eintrittsfeuchte:  30,0  %
Abs. Eintrittsfeuchte:  5,5  g/kgL
Austrittstemperatur ca.:  3,8  °C
Rel. Austrittsfeuchte ca.:  97,5  %
Abs. Austrittsfeuchte ca.: 4,9  g/kgL
Betriebszustand 2 (Sommer):
Eintrittstemperatur:  19,0  °C
Relative Eintrittsfeuchte:  97,0  %
Abs. Eintrittsfeuchte:  13,4  g/kgL
Austrittstemp. ca.:  31,2  °C
Rel. Austrittsfeuchte ca.:  47,0  %
Medium: Wasser/Antifrogen N
Glykol Anteil:  25  %
Max. Betriebsdruck:  16  bar
Umwälzmenge ca.: 3.960  l/h
Mediumwiderstand ca.:  109,0  kPa
Rohre:  Cu
Lamellen:  Al
Sammler:  Cu
Rahmen:  Edelstahl (1.4301)
Anschlussart:  A - gerade
Anschlussweite:  DN 32 (R 1-1/4)
Anzahl Anschlüsse:  2

Schalldämpfer - Abluft

Klappe, außen  Abluft

Regelung und Automatisierung:
- Vollständige, betriebsbereite Regelungsanlage für das beschriebene RLT-Gerät
- Druckregelung des Ventilators zur Konstanthaltung des Kanaldrucks
- Temperaturregelung der Gesamtanlage
- Zeitprogramme und Absenkbetrieb
- Sommernachtfunktion
- Management von Brandschutzklappen
- Management von Kanalrauchmeldern
- Ein Kanalrauchmelder mit Zulassung für den vorgesehenen Einsatzbereich
- BACnet/IP-Schnittstelle zur Einbindung in eine Gebäudeleittechnik
- Bedien- und Anzeigegerät mit deutscher Bedienoberfläche
- Vorverdrahtung sämtlicher interner Komponenten

Schallpegel Abluft max.
Summenschallleistungspegel Gerätewand  59,2  dB(A)
Summenschalldruckpegel  Gerätewand in 1m Entfernung  42,8  dB(A)
Summenschallleistungspegel ABL Stutzen  56,6  dB(A)
Summenschalldruckpegel ABL Stutzen in 1m Entfernung  40,0  dB(A)
Summenschallleistungspegel FOL Stutzen  64,8  dB(A)
Summenschalldruckpegel FOL Stutzen in 1m Entfernung  48,2  dB(A)

Folgende Nebenleistungen sind mit zu kalkulieren:
-Gerät in zum Aufstellort verbringen, ausrichten und zusammenbauen
-Herstellen aller elektrischen Anschlüsse für Ventilatoren,
 Gerätebeleuchtung sowie der Bauteile untereinander
-Maßnahmen zum Potentialausgleich
-Maßnahmen zur Schallentkopplung
-Siphon
-Transport- und Hebezeuge
-Segeltuchstutzen für Abl, Fol

Der Höhenunterschied zwischen Anlieferung und Aufstellort beträgt ca. 10m, der horizontale Weg ca.100m.

liefern und einschließlich aller Nebenleistungen in vollständig betriebsbereiter Leistung fachgerecht montieren
Menge: 1,000 Stk

**01.17 Mehraufwand zerlegte Einbringung RLT Produktionsküche**
Mehraufwand zerlegte Einbringung RLT Produktionsküche

Einbringung des vorgenannten RLT-Gerätes über die Einbringöffnung am Rampenbereich (Kellergeschoss). Ebenerdiger Transport zum Aufzugschacht.
(Abmessung Aufzugschacht max.: 3,15m x 2,45mx 2,20m)
Transport zum Aufstellort vom Kellergeschoss bis zum 1.Obergeschoss Technikzentrale. Zusammenbau unter Hilfenahme eines Richtmeisters.

Der Höhenunterschied zwischen Anlieferung und Aufstellort beträgt ca. 10m, der horizontale Weg ca.100m.
Menge: 1,000 Stk

**01.18 Schwinngungsdämpfer NW80 mittel**
Schwinngungsdämpfer NW80 mittel

Zur schwingungs- und körperschallisolierten Lagerung von Maschinen

Konstruktiver Aufbau:
Metallausführung mit innenliegender Gummikörper

Technische Daten:
Höche:  ca. 36 mm
Durchmesser: ca. 80mm
M-Max.:  140 kg
Gewicht:  ca. 0,40 kg
Menge: 2,000 Stk

**01.19 Schwinngungsdämpfer NW80 hart**
Schwinngungsdämpfer NW80 hart

Zur schwingungs- und körperschallisolierten Lagerung von Maschinen

Konstruktiver Aufbau:
Metallausführung mit innenliegender Gummikörper

Technische Daten:
Höche:  ca. 36 mm
Durchmesser: ca. 80mm
M-Max.:  190 kg
Gewicht:  ca. 0,40 kg
Menge: 2,000 Stk

**01.20 Schwinngungsdämpfer NW110 mittel**
Schwinngungsdämpfer NW110 mittel

Zur schwingungs- und körperschallisolierten Lagerung von Maschinen

Konstruktiver Aufbau:
Metallausführung mit innenliegender Gummikörper

Technische Daten:
Höche:  ca. 41 mm
Durchmesser: ca. 110mm
M-Max.:  300 kg
Gewicht:  ca. 0,77 kg
Menge: 4,000 Stk

**01.21 Schwinngungsdämpfer NW110 hart**
Schwinngungsdämpfer NW110 hart

Zur schwingungs- und körperschallisolierten Lagerung von Maschinen

Konstruktiver Aufbau:
Metallausführung mit innenliegender Gummikörper

Technische Daten:
Höche:  ca. 41 mm
Durchmesser: ca. 110mm
M-Max.:  420 kg
Gewicht:  ca. 0,77 kg
Menge: 4,000 Stk

*Hinweis: RLT-Abluft Vorbereitung****

**Ausführungsbeschreibung 6 Lüftungsgeräte und Zubehör**
*Lüftungsgeräte und Zubehör*
Lüftungsgeräte und Zubehör

Angebotenes Fabrikat:
'.........................................'
vom Bieter einzutragen

in betriebsfertiger Arbeit,
einschließlich Klein- und Nebenmaterial, Verschraubungen, Befestigungsmaterialien, Herstellen der elektrischen Anschlüsse sowie Inbetriebnahme

**01.22 RLT Abluft Vorbereitung 7.300m³/h mit Regelung**
RLT Abluft Vorbereitung 7.300m³/h mit Regelung

Abluftgerät zerlegt in Komponenten. Montage mit Richtmeister.

Volumenstrom 7.300m³/h / ext. Druck 800 Pa

Geräteabmessungen:
Länge max.:  8.100  mm
Breite max.:  1.300  mm
Höhe max.:  1.500  mm
Grundrahmen:  200  mm
Transportgewicht max.: 2.300 kg

Eurovent Energieeff. Wint./Som. E (2016) / A (2020)
RLT-Energieeffizienzklasse B (2018)
Berechnete ERP Konformität  Konform 2018

Technische Daten

Filter  Abluft
Typ:  FT - Fettfangfilter
Klasse: - / G3

Filter  Abluft
Typ:  TF - Taschenfilter
Klasse:  ePM10-60 % / M5
Filterfläche min.: 17,3 m²
Filterlänge ca.:  600 mm
Filterelement ca. 592x592:  4

Schalldämpfer - Abluft

Ventilator - Freiläufer  Abluft
Ventilatortyp: Freiläufer
SFP Klasse (EN 16798-3):  SFP 4
Geschw.-Klasse (EN13053):  V1
PMref (DIN EN 13053) ca.:  4,5  kW
P Klasse (DIN EN 13053):  P2
- Motor:
Nenn-Spannung:  400/690 V
Netzfrequenz:  50  Hz
Nennleistung ca.:  4 kW
Wellenleistung ca.:  3,17  kW
Nennstrom ca.:  7,90/ 4,6 A
Regelungsart:  FU
Volumen-/Drehzahl-Reserve ca.:  8 %
el. Leistungsaufnahme Pm ca.:  3,58  kW
Leistung PM-FU ca.:  4,02  kW
Wirkungsgradklasse: IE 3

Befeuchter adiabat Abluft
Eintrittstemp.:  26  °C
Relative Eintrittsfeuchte:  50  %
Abs. Eintrittsfeuchte:  10,5  g/kgL
Austrittstemp. ca.:  19,0  °C
Rel. Austrittsfeuchte ca.:  97,2  %
Abs. Austrittsfeuchte ca.: 13,5  g/kgL
Wirkungsgrad ca.:  96  %
Wasserverbrauch ca.: 77  l/h
Systeminhalt ca.:  37  l
Druckdifferenz ca.:  47,4  Pa

KVS-Kühler Abluft
Typ:  KVS - Cu/Al - A
Ges. Wärmeleistung ca.: 54,77 kW
Rückwärmzahl ca.:  68,0 %
WRG-Klasse (EN 13053/2020): H3
Wirkungsgrad (ausgegl., trocken) ca.:68,00 %
Luftwiderstand (trocken)ca.:  101  Pa
Luftwiderstand TA ca.:  9  Pa
Luftgeschwindigkeit ca.:  1,70  m/s
Eintrittstemperatur:  24,0  °C
Relative Eintrittsfeuchte:  30,0  %
Abs. Eintrittsfeuchte:  5,5  g/kgL
Austrittstemperatur ca.:  4,0  °C
Rel. Austrittsfeuchte ca.:  92,4  %
Abs. Austrittsfeuchte ca.: 4,7  g/kgL
Betriebszustand 2 (Sommer):
Eintrittstemperatur:  19,0  °C
Relative Eintrittsfeuchte:  97,0  %
Abs. Eintrittsfeuchte:  13,4  g/kgL
Austrittstemp. ca.:  31,2  °C
Rel. Austrittsfeuchte ca.:  46,8  %
Medium:  Wasser/Antifrogen N
Glykol Anteil:  25  %
Max. Betriebsdruck ca.:  16  bar
Umwälzmenge ca.:  2.268  l/h
Mediumwiderstand ca.:  94,8  kPa
Rohre:  Cu
Lamellen:  Al
Sammler:  Cu
Rahmen:  Edelstahl (1.4301)
Anschlussart:  A - gerade
Anschlussweite:  DN 25 (R 1)
Anzahl Anschlüsse: 2

Schalldämpfer - Abluft

Klappe, außen Abluft

Mess-, Steuer- und Regeltechnik
Komplett installierte DDC-Regelung mit Schaltschrank.
Druckkonstanthaltung des Abluftsystems.
Ansteuerung aller Anlagenteile einschließlich Frequenzumformer.
Zeitprogramme, Temperaturabsenkung, Sommerbetrieb und Energiesparfunktionen.
BACnet/IP-Schnittstelle zur Gebäudeautomation.
Kanalrauchmeldermanagement einschließlich Rauchmelder.
Differenzdrucküberwachung der Filter.
Bedien- und Anzeigegerät mit deutschsprachiger Benutzerführung.
Raumtemperaturfühler, Drucksensoren und erforderliche Feldgeräte.

Schallpegel Abluft max.
Summenschallleistungspegel Gerätewand  56,2  dB(A)
Summenschalldruckpegel  Gerätewand in 1m Entfernung  40,3  dB(A)
Summenschallleistungspegel ABL Stutzen  53,6  dB(A)
Summenschalldruckpegel ABL Stutzen in 1m Entfernung  37,8  dB(A)
Summenschallleistungspegel FOL Stutzen  64,9  dB(A)
Summenschalldruckpegel FOL Stutzen in 1m Entfernung  49,1  dB(A)

Folgende Nebenleistungen sind mit zu kalkulieren:
-Gerät in zum Aufstellort verbringen, ausrichten und zusammenbauen
-Herstellen aller elektrischen Anschlüsse für Ventilatoren,
 Gerätebeleuchtung sowie der Bauteile untereinander
-Maßnahmen zum Potentialausgleich
-Maßnahmen zur Schallentkopplung
-Siphon
-Transport- und Hebezeuge
-Segeltuchstutzen für Abl, Fol

Der Höhenunterschied zwischen Anlieferung und Aufstellort beträgt ca. 10m, der horizontale Weg ca.100m.

liefern und einschließlich aller Nebenleistungen in vollständig betriebsbereiter Leistung fachgerecht montieren
Menge: 1,000 Stk

**01.23 Mehraufwand zerlegte Einbringung RLT Vorbereitung**
Mehraufwand zerlegte Einbringung RLT Vorbereitung

Einbringung des vorgenannten RLT-Gerätes über die Einbringöffnung am Rampenbereich (Kellergeschoss). Ebenerdiger Transport zum Aufzugschacht.
(Abmessung Aufzugschacht max.: 3,15m x 2,45mx 2,20m)
Transport zum Aufstellort vom Kellergeschoss bis zum 1.Obergeschoss Technikzentrale. Zusammenbau unter Hilfenahme eines Richtmeisters.

Der Höhenunterschied zwischen Anlieferung und Aufstellort beträgt ca. 10m, der horizontale Weg ca.100m.
Menge: 1,000 Stk

**01.24 Schwinngungsdämpfer NW110 weich**
Schwinngungsdämpfer NW110 weich

Zur schwingungs- und körperschallisolierten Lagerung von Maschinen

Konstruktiver Aufbau:
Metallausführung mit innenliegender Gummikörper

Technische Daten:
Höche:  ca. 41 mm
Durchmesser: ca. 110mm
M-Max.:  220 kg
Gewicht:  ca. 0,77 kg
Menge: 4,000 Stk

**01.25 Schwinngungsdämpfer NW110 mittel**
Schwinngungsdämpfer NW110 mittel

Zur schwingungs- und körperschallisolierten Lagerung von Maschinen

Konstruktiver Aufbau:
Metallausführung mit innenliegender Gummikörper

Technische Daten:
Höche:  ca. 41 mm
Durchmesser: ca. 110mm
M-Max.:  300 kg
Gewicht:  ca. 0,77 kg
Menge: 8,000 Stk

*Hinweis: Hydraulikstation****

**Ausführungsbeschreibung 7 Hydraulikstion und Zubehör**
*Hydraulikstion und Zubehör*
Lüftungsgeräte und Zubehör

Angebotenes Fabrikat:
'.........................................'
vom Bieter einzutragen

in betriebsfertiger Arbeit,
einschließlich Klein- und Nebenmaterial, Verschraubungen, Befestigungsmaterialien, Herstellen der elektrischen Anschlüsse sowie Inbetriebnahme

**01.26 Hydraulikstation**
Hydraulikstation

Hydraulikstation zerlegt in Komponenten.

Geräteabmessungen:
Länge bis:  2.000  mm
Breite bis: 1.100  mm
Höhe bis:  2.000  mm
Grundrahmen: 200  mm
Transportgewicht bis 400 kg

Hydraulikstation für die vorgenannten Geräte:
- Zuluft Küche
- Abluft Spülküche
- Abluft Produktionsküche
- Abluft Vorbereitung
Versorgungseinheit zur Aufnahme der hydraulischen und sonstigen Komponenten des Kreislaufverbundsystems.

· Kondensatwanne aus Edelstahl 1.4301 über ganzen
 Bodenbereich.
· Kondensatstutzen mit Verschraubung und Verschlussdeckel
· Kupferverrohrung innerhalb des Versorgungsmoduls
 einschl. Isolierung
· Medienanschlüsse mit Flanschverbindung (verzinkt, nach
 aussen geführt)
· Zeigerthermometer an allen Mediananschlüssen
· Der Ablauf des Sicherheitsventils ist zum weiteren
 bauseitigen Anschluss an der Außenseite des
 Versorgungsmoduls herausgeführt
· Glykolresistente Absperrschieber einschl. Flansche
 für Soleanschlussleitungen zum RLT-Gerät.
· Verkabelung zwischen Pumpe, Frequenzumrichter und
 Durchflussmesser
· Für die interne Verkabelung sind durchgängig
 Kabelschutzschläuche zu verwenden
· Hülsen für Temperaturfühler für Solevorlauf-und
 Solerücklauf

Regelungs- und Automatisierungstechnik:
Die Hydraulikstation ist betriebsfertig mit einer frei programmierbaren bzw. gleichwertigen Automations- und Regelungseinrichtung einschließlich Bedien- und Anzeigeeinheit auszustatten. Die Kommunikation mit der Gebäudeautomation muss über ein offenes, herstellerunabhängiges Kommunikationsprotokoll (z. B. BACnet/IP oder gleichwertig) möglich sein. Die Bedienung ist über ein integriertes Touchdisplay sowie eine Fernbedien- bzw. Servicefunktion zu gewährleisten.

Der Höhenunterschied zwischen Anlieferung und Aufstellort beträgt ca. 12m, der horizontale Weg ca.50m.

liefern und einschließlich aller Nebenleistungen in vollständig betriebsbereiter Leistung fachgerecht montieren
Menge: 1,000 Stk

**01.27 Mehraufwand zerlegte Einbringung Hydraulikstation**
Mehraufwand zerlegte Einbringung Hydraulikstation

Einbringung der vorgenannten Hydraulikstation über die Einbringöffnung am Rampenbereich (Kellergeschoss). Ebenerdiger Transport zum Aufstellort.
Kleinste Einbringöffnung: 3,26m x 2,07m x 2,10m
Zusammenbau unter Hilfenahme eines Richtmeisters.

Der Höhenunterschied zwischen Anlieferung und Aufstellort beträgt ca. 12m, der horizontale Weg ca.50m.
Menge: 1,000 Stk

**01.28 Inbetriebnahme**
Inbetriebnahme

Inbetriebnahme der vorgenannten Lüftungsgeräte.
Diese hat durch den Hersteller oder einer gleichwertig Qualifizierten Person zu erfolgen.

Die Ersatzfilter für den Probebetrieb sind in den Preis mit einzukalkulieren.
Menge: 1,000 Psch

**01.29 Kranfahrzeug zur Aufstellung technischer Geräte**
Kranfahrzeug zur Aufstellung technischer Geräte

Gestellung eines geeigneten Kranfahrzeugs zur Verbringung der vorab beschriebenen Geräte zum Aufstellbereich.

Ort: 40822 Mettmann
Aufstellort: Gartenstraße 4-8
Art der Arbeit: 5 Lüftungsgeräte zerlegt in Komponente
Gewicht max. 2.500 kg je Geräteteil mit Zubehör zum Aufstellort verbringen.
Termin: nach Abstimmung mit dem Bauherrn und des Planers
Einsatzzeit: 1 Tageseinsatz

Der vertikale Höhenunterschied zwischen dem Ort der Anlieferung und dem Aufstellungsort beträgt ca. 5m. Der horizontale Abstand von der Kranaufstellfläche bis zum Ort der Aufstellung des Gerätes oder Zwischenlagerung beträgt ca. 20m.

Inklusive An- und Abfahrt, Auf- und Abbau, ggf. Genehmigung der Stadt zur eventuell notwendigen Straßensperrung, Verkehrsicherung sowie Personal.
Menge: 2,000 Stk

### Titel 02 Lüftungskanal und Formstücke

**Ausführungsbeschreibung 8 ***Luftkanal*****
*Luftkanal****
aus sendzimirverzinktem Stahlblech, Verbindungen mittels verzinkten Winkelflansche oder Profilkantenflansche und kadmierte Schrauben sowie dauerelastischen verrottungsfesten Dichtungen.

Die Befestigung der Aufhängung innerhalb des Baukörpers erfolgt schallentkoppelt mit zugelassenen Dübeln bzw. Schrauben in Metallausführung.

Montagehöhe bis 4 m ü. OKFFB (Kanalunterkante)

Abmessungen nach DIN EN 1505
Dichtigkeit nach DIN EN 1507
(min. Dichtheitsklasse C und Druckklasse 2)

liefern und einschließlich aller Nebenleistungen
in vollständig betriebsbereiter Leistung fachgerecht montieren.

**02.1 Luftkanal Kantenlänge bis 500 mm**
Luftkanal Kantenlänge bis 500 mm

wie zuvor beschrieben jedoch

Abrechnungsgruppe L1 gemäß VOB/C.
Menge: 398,000 m²

**02.2 Luftkanal Kantenlänge bis 1000 mm**
Luftkanal Kantenlänge bis 1000 mm

wie zuvor beschrieben jedoch

Abrechnungsgruppe L2 gemäß VOB/C.
Menge: 240,000 m²

**02.3 Luftkanal Kantenlänge bis 1500 mm**
Luftkanal Kantenlänge bis 1500 mm

wie zuvor beschrieben jedoch

Abrechnungsgruppe L3 gemäß VOB/C.
Menge: 90,000 m²

**02.4 Luftkanal Kantenlänge bis 2000 mm**
Luftkanal Kantenlänge bis 2000 mm

wie zuvor beschrieben jedoch

Abrechnungsgruppe L4 gemäß VOB/C.
Menge: 60,000 m²

**02.5 Luftkanal Kantenlänge über 2000 mm**
Luftkanal Kantenlänge über 2000 mm

wie zuvor beschrieben jedoch

Abrechnungsgruppe L5 gemäß VOB/C.
Menge: 10,000 m²

**Ausführungsbeschreibung 9 ***Luftkanal Formstücke*****
*Luftkanal Formstücke****
in Form von Formstücken wie Bögen, Übergänge, Ab-
zweigen, Hosenstücken, Etagen, Verziehungen, etc.
inkl. Leitblechen, verzinkter Blechkanal als 100% Formteil.

Ausführung:
aus sendzimirverzinktem Stahlblech, Verbindungen mittels verzinkten Winkelflansche oder Profilkantenflansche und kadmierte Schrauben sowie dauerelastischen verrottungsfesten Dichtungen.

Die Befestigung der Aufhängung innerhalb des Baukörpers erfolgt schallentkoppelt mit zugelassenen Dübeln bzw. Schrauben in Metallausführung.

Montagehöhe bis 4 m ü. OKFFB (Kanalunterkante)

Abmessungen nach DIN EN 1505
Dichtigkeit nach DIN EN 1507
(min. Dichtheitsklasse C und Druckklasse 2)

liefern und einschließlich aller Nebenleistungen
in vollständig betriebsbereiter Leistung fachgerecht montieren.

**02.6 Luftkanal-Formstücke Kantenlänge bis 500 mm**
Luftkanal-Formstücke Kantenlänge bis 500 mm

wie zuvor beschrieben, jedoch

Abrechnungsgruppe F1 gemäß VOB/C.
Menge: 230,000 m²

**02.7 Luftkanal-Formstücke Kantenlänge bis 1000 mm**
Luftkanal-Formstücke Kantenlänge bis 1000 mm

wie zuvor beschrieben, jedoch

Abrechnungsgruppe F2 gemäß VOB/C.
Menge: 165,000 m²

**02.8 Luftkanal-Formstücke Kantenlänge bis 1500 mm**
Luftkanal-Formstücke Kantenlänge bis 1500 mm

wie zuvor beschrieben, jedoch

Abrechnungsgruppe F3 gemäß VOB/C.
Menge: 57,000 m²

**02.9 Luftkanal-Formstücke Kantenlänge bis 2000 mm**
Luftkanal-Formstücke Kantenlänge bis 2000 mm

wie zuvor beschrieben, jedoch

Abrechnungsgruppe F4 gemäß VOB/C.
Menge: 29,000 m²

**02.10 Luftkanal-Formstücke Kantenlänge über 2000 mm**
Luftkanal-Formstücke Kantenlänge über 2000 mm

wie zuvor beschrieben, jedoch

Abrechnungsgruppe F5 gemäß VOB/C.
Menge: 75,000 m²

**Ausführungsbeschreibung 10 ***Revisionsöffnungen*****
*Revisionsöffnungen****
***Revisionsöffnungen***

aus verz. Stahlblech mit Einbaurahmen und Dichtung für rechteckige oder quadratische Luftleitungen. Rechteckige, quadratische oder ovale Ausführung nach Maßangaben und
Kanalbauart, Verschluss durch Flügelschrauben, Deckel oval bzw. rechteckig, mit Dichtung bzw. Kantenschutz einschl. Kanalausschnitt, Anschlussstutzen, allem erforderlichen Zubehör und Befestigungsmaterialien und
Einbau.

**02.11 Revisionsöffnung 300x200**
Revisionsöffnung 300x200

wie zuvor beschrieben, jedoch
Abmessung: 300 x 200mm

liefern und einschließlich aller Nebenleistungen in vollständig betriebsbereiter Leistung fachgerecht montieren.
Menge: 30,000 Stk

**02.12 Revisionsöffnung 400x300**
Revisionsöffnung 400x300

wie zuvor beschrieben, jedoch
Abmessung: 400 x 300mm

liefern und einschließlich aller Nebenleistungen in vollständig betriebsbereiter Leistung fachgerecht montieren.
Menge: 24,000 Stk

**02.13 Revisionsöffnung 500x400**
Revisionsöffnung 500x400

wie zuvor beschrieben, jedoch
Abmessung: 500 x 400mm

liefern und einschließlich aller Nebenleistungen in vollständig betriebsbereiter Leistung fachgerecht montieren.
Menge: 10,000 Stk

**02.14 Profilstahlkonstruktionen verzinkt**
Profilstahlkonstruktionen verzinkt

für Stütz-, Hänge-, Trag- und Sonderbefestigungen einschließlich Befestigungsmaterial und Schallschutzmaßnahmen zur Vermeidung von Körperschall.

Abrechnung mit den Einheitsgewichten der zutreffenden Normen.

Der Gewichtsnachweis ist dem jeweiligen Aufmaß beizulegen.

liefern und montieren
Menge: 800,000 kg

**Ausführungsbeschreibung 11 *** Luftleitungen fetthaltige Abluft *****
* Luftleitungen fetthaltige Abluft ****
in der Ausführung als Küchenabluftkanal bzw. Fortluftkanal für fetthaltige Abluft.  Fettdicht, Laugen- und säurebeständig gemäß VDI 2052 und DIN 18869. Einschließlich Verbindungsflansche mit fett-, laugen- und säurefesten Dichtungen, einschl. körperschallgedämpfter verz. Aufhängung an Decken und Wänden, kompl. mit Erstellung sämtlicher Anschlüsse an Kanal-, Form- und Bauteile.
Die Befestigung der Aufhängung innerhalb des Baukörpers erfolgt mit zugelassenen Dübeln in Metallausführung.

**02.15 Luftkanal Kantenlänge bis 500 mm**
Luftkanal Kantenlänge bis 500 mm

Die Montage erfolgt in Schächten und in abgehängten Decken sowie in der Zentrale.

Montagehöhe bis 4 m ü. OKFFB (Kanalunterkante)

Abrechnungsgruppe L1 gemäß VOB/C.

Abmessungen nach DIN EN 1505
Dichtigkeit nach DIN EN 1507
(min. Dichtheitsklasse C und Druckklasse 2)
Menge: 105,000 m²

**02.16 Luftkanal Kantenlänge bis 1000 mm**
Luftkanal Kantenlänge bis 1000 mm

wie zuvor beschrieben jedoch

Abrechnungsgruppe L2 gemäß VOB/C.
Menge: 105,000 m²

**02.17 Luftkanal Kantenlänge bis 1500 mm**
Luftkanal Kantenlänge bis 1500 mm

wie zuvor beschrieben jedoch

Abrechnungsgruppe L3 gemäß VOB/C.
Menge: 33,000 m²

**02.18 Luftkanal Kantenlänge bis 2000 mm**
Luftkanal Kantenlänge bis 2000 mm

wie zuvor beschrieben jedoch

Abrechnungsgruppe L4 gemäß VOB/C.
Menge: 5,000 m²

**02.19 Luftkanal-Formstücke Kantenlänge bis 500 mm**
Luftkanal-Formstücke Kantenlänge bis 500 mm

in Form von Formstücken wie Bögen, Übergänge, Abzweigen, Hosenstücken, Etagen, Verziehungen, etc. inkl. Leitblechen, verzinkter Blechkanal als 100% Formteil.

Montagehöhe bis 4 m ü. OKFFB (Kanalunterkante)

Abrechnungsgruppe F1 gemäß VOB/C.

Abmessungen nach DIN EN 1505
Dichtigkeit nach DIN EN 1507
(min. Dichtheitsklasse C und Druckklasse 2)
Menge: 185,000 m²

**02.20 Luftkanal-Formstücke Kantenlänge bis 1000 mm**
Luftkanal-Formstücke Kantenlänge bis 1000 mm

wie zuvor beschrieben jedoch

Abrechnungsgruppe F2 gemäß VOB/C.
Menge: 75,000 m²

**02.21 Luftkanal-Formstücke Kantenlänge bis 1500 mm**
Luftkanal-Formstücke Kantenlänge bis 1500 mm

wie zuvor beschrieben jedoch

Abrechnungsgruppe F3 gemäß VOB/C.
Menge: 90,000 m²

**02.22 Luftkanal-Formstücke Kantenlänge bis 2000 mm**
Luftkanal-Formstücke Kantenlänge bis 2000 mm

wie zuvor beschrieben jedoch

Abrechnungsgruppe F4 gemäß VOB/C.
Menge: 94,000 m²

**02.23 Revisionsöffnung 400x300 Fettabluft geeignet**
Revisionsöffnung 400x300 Fettabluft geeignet

wie zuvor beschrieben, jedoch
Abmessung: 400 x 300mm

liefern und einschließlich aller Nebenleistungen in vollständig betriebsbereiter Leistung fachgerecht montieren.
Menge: 20,000 Stk

### Titel 03 Luftleitungen als Rundrohr

**Ausführungsbeschreibung 12 ***Rundrohr als Lüftungskanal*****
*Rundrohr als Lüftungskanal****
als Wickelfalzrohr aus verz. Stahlblech,
Verbindung der einzelnen Kanalteile mittels
Muffen und Schrumpfband. Die Kanalverbindungsstellen sind hinreichend mit Schrauben zu befestigen.

Die Befestigung der Aufhängung innerhalb des Baukörpers erfolgt schallentkoppelt mit zugelassenen Dübeln in Metallausführung. Verlegung der Leitungen in Zwischendecken. Montagehöhe bis 4 m über OKFFB.

Abmessungen nach DIN EN 1506
Dichtigkeit nach DIN EN 12237
(min. Dichtheitsklasse B)

liefern und einschließlich aller Nebenleistungen
in vollständig betriebsbereiter Leistung fachgerecht montieren.

**03.1 Rundrohr als Lüftungskanal NW 80**
Rundrohr als Lüftungskanal NW 80

wie zuvor beschrieben, jedoch Nennweite 80 mm
Menge: 6,000 m

**03.2 Rundrohr als Lüftungskanal NW 100**
Rundrohr als Lüftungskanal NW 100

wie zuvor beschrieben, jedoch Nennweite 100 mm
Menge: 330,000 m

**03.3 Rundrohr als Lüftungskanal NW 125**
Rundrohr als Lüftungskanal NW 125

wie zuvor beschrieben, jedoch Nennweite 125 mm
Menge: 110,000 m

**03.4 Rundrohr als Lüftungskanal NW 160**
Rundrohr als Lüftungskanal NW 160

wie zuvor beschrieben, jedoch Nennweite 160 mm
Menge: 155,000 m

**03.5 Rundrohr als Lüftungskanal NW 200**
Rundrohr als Lüftungskanal NW 200

wie zuvor beschrieben, jedoch Nennweite 200 mm
Menge: 62,000 m

**03.6 Rundrohr als Lüftungskanal NW 250**
Rundrohr als Lüftungskanal NW 250

wie zuvor beschrieben, jedoch Nennweite 250 mm
Menge: 1,000 m

**Ausführungsbeschreibung 13 ***Flexible Rohre*****
*Flexible Rohre****
2-lagig, gemäß Anforderungen nach DIN 24146.
Die Rohre sind aus Reinaluminium-Band doppellagig und
gefalzt zu liefern.
Nicht brennbar nach DIN 4102 KL. A1

**03.7 Flexible Rohre NW 80**
Flexible Rohre NW 80

wie zuvor beschrieben, jedoch Nennweite 80
Menge: 6,000 m

**03.8 Flexible Rohre NW 100**
Flexible Rohre NW 100

wie zuvor beschrieben, jedoch Nennweite 100
Menge: 52,000 m

**03.9 Flexible Rohre NW 125**
Flexible Rohre NW 125

wie zuvor beschrieben, jedoch Nennweite 125
Menge: 18,000 m

**03.10 Flexible Rohre NW 160**
Flexible Rohre NW 160

wie zuvor beschrieben, jedoch Nennweite 160
Menge: 36,000 m

**03.11 Flexible Rohre NW 200**
Flexible Rohre NW 200

wie zuvor beschrieben, jedoch Nennweite 200
Menge: 24,000 m

**03.12 Flexible Rohre NW 250**
Flexible Rohre NW 250

wie zuvor beschrieben, jedoch Nennweite 250
Menge: 4,000 m

**Ausführungsbeschreibung 14 *** Luftleitungen fetthaltige Abluft *****
* Luftleitungen fetthaltige Abluft ****
in der Ausführung als Küchenabluftrohr bzw. Fortluftrohr für fetthaltige Abluft.  Längsgeschweißt und Fettdicht, Laugen- und säurebeständig gemäß VDI 2052 und DIN 18869. Einschließlich Verbindungsflansche mit fett-, laugen- und säurefesten Dichtungen, einschl. körperschallgedämpfter verz. Aufhängung an Decken und Wänden, kompl. mit Erstellung sämtlicher Anschlüsse an Kanal-, Form- und Bauteile.
Die Befestigung der Aufhängung innerhalb des Baukörpers erfolgt mit zugelassenen Dübeln in Metallausführung.

**03.13 Rundrohr als Lüftungskanal NW 100**
Rundrohr als Lüftungskanal NW 100

wie zuvor, jedoch Durchmesser 100 mm
Menge: 39,000 m

**03.14 Rundrohr als Lüftungskanal NW 125**
Rundrohr als Lüftungskanal NW 125

wie zuvor, jedoch Durchmesser 125 mm
Menge: 25,000 m

**03.15 Rundrohr als Lüftungskanal NW 160**
Rundrohr als Lüftungskanal NW 160

wie zuvor, jedoch Durchmesser 160 mm
Menge: 31,000 m

**03.16 Rundrohr als Lüftungskanal NW 200**
Rundrohr als Lüftungskanal NW 200

wie zuvor, jedoch Durchmesser 200 mm
Menge: 20,000 m

**03.17 Rundrohr als Lüftungskanal NW 250**
Rundrohr als Lüftungskanal NW 250

wie zuvor, jedoch Durchmesser 250 mm
Menge: 4,000 m

**Ausführungsbeschreibung 15 ***Rohrschelle*****
*Rohrschelle****
Rohrträgerschelle, einteilig verzinkt, mit
Sicherheitsverschluß und Kreuzschlitzschraube,
Schallschutzeinlage aus EPDM, Anschlußgewinde M 8,
einschl. Klein- und Befestigungsmaterial.

liefern und fachgerecht montieren

**03.18 Rohrschelle DN80**
Rohrschelle DN80

wie zuvor beschrieben jedoch für ein Lüftungsrohr der Nennweite DN80

liefern und einschließlich aller Nebenleistungen in vollständig betriebsbereiter Leistung fachgerecht montieren
Menge: 5,000 Stk

**03.19 Rohrschelle DN100**
Rohrschelle DN100

wie zuvor beschrieben jedoch für ein Lüftungsrohr der Nennweite DN100

liefern und einschließlich aller Nebenleistungen
in vollständig betriebsbereiter Leistung fachgerecht montieren.
Menge: 180,000 Stk

**03.20 Rohrschelle DN125**
Rohrschelle DN125

wie zuvor beschrieben jedoch für ein Lüftungsrohr der Nennweite DN125

liefern und einschließlich aller Nebenleistungen
in vollständig betriebsbereiter Leistung fachgerecht montieren.
Menge: 60,000 Stk

**03.21 Rohrschelle DN160**
Rohrschelle DN160

wie zuvor beschrieben jedoch für ein Lüftungsrohr der Nennweite DN160

liefern und einschließlich aller Nebenleistungen
in vollständig betriebsbereiter Leistung fachgerecht montieren.
Menge: 80,000 Stk

**03.22 Rohrschelle DN200**
Rohrschelle DN200

wie zuvor beschrieben jedoch für ein Lüftungsrohr der Nennweite DN200

liefern und einschließlich aller Nebenleistungen
in vollständig betriebsbereiter Leistung fachgerecht montieren.
Menge: 35,000 Stk

**03.23 Rohrschelle DN250**
Rohrschelle DN250

wie zuvor beschrieben jedoch für ein Lüftungsrohr der Nennweite DN250

liefern und einschließlich aller Nebenleistungen
in vollständig betriebsbereiter Leistung fachgerecht montieren.
Menge: 2,000 Stk

**03.24 Revisionsenddeckel bis NW 160**
Revisionsenddeckel bis NW 160

Revisionsdeckel zum Anbau an runde Luftleitungen, zu Inspektions-, Wartungs-, bzw. Reinigungszwecken. Deckel aus verzinktem Stahl, mit Dichtung bzw. Kantenschutz und Schraubverschluss.

liefern und einschließlich aller Nebenleistungen in vollständig betriebsbereiter Leistung fachgerecht montieren.
Menge: 80,000 Stk

**03.25 Revisionsenddeckel NW 200**
Revisionsenddeckel NW 200

wie zuvor beschrieben jedoch

NW 200

liefern und einschließlich aller Nebenleistungen
in vollständig betriebsbereiter Leistung fachgerecht montieren.
Menge: 6,000 Stk

**03.26 Revisionsenddeckel NW 250**
Revisionsenddeckel NW 250

wie zuvor beschrieben jedoch

NW 250

liefern und einschließlich aller Nebenleistungen
in vollständig betriebsbereiter Leistung fachgerecht montieren.
Menge: 2,000 Stk

### Titel 04 Einbauteile und Zubehör

**04.1 Muffe NW 100**
Muffe NW 100

liefern und einschließlich aller Nebenleistungen
in vollständig betriebsbereiter Leistung fachgerecht montieren.
Menge: 24,000 Stk

**04.2 Muffe NW 125**
Muffe NW 125

liefern und einschließlich aller Nebenleistungen
in vollständig betriebsbereiter Leistung fachgerecht montieren.
Menge: 29,000 Stk

**04.3 Muffe NW 160**
Muffe NW 160

liefern und einschließlich aller Nebenleistungen
in vollständig betriebsbereiter Leistung fachgerecht montieren.
Menge: 23,000 Stk

**04.4 Muffe NW 200**
Muffe NW 200

liefern und einschließlich aller Nebenleistungen
in vollständig betriebsbereiter Leistung fachgerecht montieren.
Menge: 19,000 Stk

**04.5 Muffe NW 250**
Muffe NW 250

liefern und einschließlich aller Nebenleistungen
in vollständig betriebsbereiter Leistung fachgerecht montieren.
Menge: 18,000 Stk

**04.6 Bundkragen NW 100**
Bundkragen NW 100

Bundkragen mit scharfer Kante,
einschl. Verbindungsstücke

NW 100

liefern und montieren
Menge: 74,000 St

**04.7 Bundkragen NW 125**
Bundkragen NW 125

Bundkragen mit scharfer Kante,
einschl. Verbindungsstücke

NW 125

liefern und montieren
Menge: 6,000 St

**04.8 Bundkragen NW 160**
Bundkragen NW 160

Bundkragen mit scharfer Kante,
einschl. Verbindungsstücke

NW 160

liefern und montieren
Menge: 2,000 St

**04.9 Bundkragen NW 200**
Bundkragen NW 200

Bundkragen mit scharfer Kante,
einschl. Verbindungsstücke

NW 200

liefern und montieren
Menge: 1,000 St

**04.10 Enddeckel NW 100**
Enddeckel NW 100

liefern und einschließlich aller Nebenleistungen
in vollständig betriebsbereiter Leistung fachgerecht montieren.
Menge: 82,000 Stk

**04.11 Enddeckel NW 125**
Enddeckel NW 125

liefern und einschließlich aller Nebenleistungen
in vollständig betriebsbereiter Leistung fachgerecht montieren.
Menge: 18,000 Stk

**04.12 Enddeckel NW 160**
Enddeckel NW 160

liefern und einschließlich aller Nebenleistungen
in vollständig betriebsbereiter Leistung fachgerecht montieren.
Menge: 6,000 Stk

**04.13 Kugelhahn Kondensatablauf 1/2"**
Kugelhahn Kondensatablauf 1/2"

Kugelhahn für zuvor beschriebenen Kondensatablauf

inkl. Kappe

liefern und montieren
Menge: 2,000 Stk

**04.14 Kondensatablaufstutzen 1/2"**
Kondensatablaufstutzen 1/2"

zum Einbau in Lüftungsleitungen

liefern und montieren
Menge: 2,000 Stk

**04.15 T- Stücke für Rundrohr NW 100**
T- Stücke für Rundrohr NW 100

gepresst aus 2 Halbschalen,
einschl. Verbindungsstücke

Durchmesser: 100

liefern und einschließlich aller Nebenleistungen
in vollständig betriebsbereiter Leistung fachgerecht montieren.
Menge: 102,000 Stk

**04.16 T- Stücke für Rundrohr NW 125**
T- Stücke für Rundrohr NW 125

gepresst aus 2 Halbschalen,
einschl. Verbindungsstücke

Durchmesser: 125

liefern und einschließlich aller Nebenleistungen
in vollständig betriebsbereiter Leistung fachgerecht montieren.
Menge: 37,000 Stk

**04.17 T- Stücke für Rundrohr NW 160**
T- Stücke für Rundrohr NW 160

gepresst aus 2 Halbschalen,
einschl. Verbindungsstücke

Durchmesser: 160

liefern und einschließlich aller Nebenleistungen
in vollständig betriebsbereiter Leistung fachgerecht montieren.
Menge: 35,000 Stk

**04.18 T- Stücke für Rundrohr NW 200**
T- Stücke für Rundrohr NW 200

gepresst aus 2 Halbschalen,
einschl. Verbindungsstücke

Durchmesser: 200

liefern und einschließlich aller Nebenleistungen
in vollständig betriebsbereiter Leistung fachgerecht montieren.
Menge: 14,000 Stk

**04.19 T- Stücke für Rundrohr NW 250**
T- Stücke für Rundrohr NW 250

gepresst aus 2 Halbschalen,
einschl. Verbindungsstücke

Durchmesser: 250

liefern und einschließlich aller Nebenleistungen
in vollständig betriebsbereiter Leistung fachgerecht montieren.
Menge: 2,000 Stk

**04.20 Rundrohrbogen bis 90° NW 80**
Rundrohrbogen bis 90° NW 80

gepresst, nahtgeschweißt und kalibriert,
einschl. Verbindungsstücke

Durchmesser: 80 mm R/D=1,0

liefern und einschließlich aller Nebenleistungen
in vollständig betriebsbereiter Leistung fachgerecht montieren.
Menge: 2,000 Stk

**04.21 Rundrohrbogen bis 90° NW 100**
Rundrohrbogen bis 90° NW 100

gepresst, nahtgeschweißt und kalibriert,
einschl. Verbindungsstücke

Durchmesser: 100 mm R/D=1,0

liefern und einschließlich aller Nebenleistungen
in vollständig betriebsbereiter Leistung fachgerecht montieren.
Menge: 350,000 Stk

**04.22 Rundrohrbogen bis 90° NW 125**
Rundrohrbogen bis 90° NW 125

gepresst, nahtgeschweißt und kalibriert,
einschl. Verbindungsstücke

Durchmesser: 125 mm R/D=1,0

liefern und einschließlich aller Nebenleistungen
in vollständig betriebsbereiter Leistung fachgerecht montieren.
Menge: 55,000 Stk

**04.23 Rundrohrbogen bis 90° NW 160**
Rundrohrbogen bis 90° NW 160

gepresst, nahtgeschweißt und kalibriert,
einschl. Verbindungsstücke

Durchmesser: 160 mm R/D=1,0

liefern und einschließlich aller Nebenleistungen
in vollständig betriebsbereiter Leistung fachgerecht montieren.
Menge: 71,000 Stk

**04.24 Rundrohrbogen bis 90° NW 200**
Rundrohrbogen bis 90° NW 200

gepresst, nahtgeschweißt und kalibriert,
einschl. Verbindungsstücke

Durchmesser: 200 mm R/D=1,0

liefern und einschließlich aller Nebenleistungen
in vollständig betriebsbereiter Leistung fachgerecht montieren.
Menge: 58,000 Stk

**04.25 Rundrohrbogen bis 90° NW 250**
Rundrohrbogen bis 90° NW 250

gepresst, nahtgeschweißt und kalibriert,
einschl. Verbindungsstücke

Durchmesser: 250 mm R/D=1,0

liefern und einschließlich aller Nebenleistungen
in vollständig betriebsbereiter Leistung fachgerecht montieren.
Menge: 2,000 Stk

**04.26 Reduzierungen für Rundrohr NW 100/80**
Reduzierungen für Rundrohr NW 100/80

einschließlich Verbindungsstücke

größter Durchmesser: 100 mm

liefern und montieren
Menge: 2,000 Stk

**04.27 Reduzierungen für Rundrohr NW 125/100**
Reduzierungen für Rundrohr NW 125/100

einschließlich Verbindungsstücke

größter Durchmesser: 125 mm

liefern und montieren
Menge: 47,000 Stk

**04.28 Reduzierungen für Rundrohr NW 160/100**
Reduzierungen für Rundrohr NW 160/100

einschließlich Verbindungsstücke

größter Durchmesser: 160 mm

liefern und montieren
Menge: 49,000 Stk

**04.29 Reduzierungen für Rundrohr NW 160/125**
Reduzierungen für Rundrohr NW 160/125

einschließlich Verbindungsstücke

größter Durchmesser: 160 mm

liefern und montieren
Menge: 7,000 Stk

**04.30 Reduzierungen für Rundrohr NW 200/100**
Reduzierungen für Rundrohr NW 200/100

einschließlich Verbindungsstücke

größter Durchmesser: 200 mm

liefern und montieren
Menge: 4,000 Stk

**04.31 Reduzierungen für Rundrohr NW 200/125**
Reduzierungen für Rundrohr NW 200/125

einschließlich Verbindungsstücke

größter Durchmesser: 200 mm

liefern und montieren
Menge: 28,000 Stk

**04.32 Reduzierungen für Rundrohr NW 200/160**
Reduzierungen für Rundrohr NW 200/160

einschließlich Verbindungsstücke

größter Durchmesser: 200 mm

liefern und montieren
Menge: 3,000 Stk

**04.33 Reduzierungen für Rundrohr NW 250/100**
Reduzierungen für Rundrohr NW 250/100

einschließlich Verbindungsstücke

größter Durchmesser: 250 mm

liefern und montieren
Menge: 1,000 Stk

**04.34 Reduzierungen für Rundrohr NW 250/200**
Reduzierungen für Rundrohr NW 250/200

einschließlich Verbindungsstücke

größter Durchmesser: 250 mm

liefern und montieren
Menge: 1,000 Stk

**Ausführungsbeschreibung 16 ***Dachdurchführung für isolierte Warmdächer*****
*Dachdurchführung für isolierte Warmdächer****
***Dachdurchführung für isolierte Warmdächer***

Ausführung in verzinktem Stahlblech mit fest umlaufendem Auflageflansch min.150mm

- Doppelwandig, außen min. 50mm isoliert
- geeignet auch für Schrägdächer bis 45°
- mit fester Grundplatte
- zusätzlich mit einer verschiebbaren Topplatte
- Regenkragen

Höhe über Dach 500mm

liefern und Dachdecker zum Einbau übergeben

**04.35 Flachdachdurchführung Wärmegedämmt 700x400**
Flachdachdurchführung Wärmegedämmt 700x400

wie zuvor beschrieben jedoch mit den Abmessungen
(freier Querschnitt) 700mm x 400mm

liefern und Dachdecker zum Einbau übergeben
Menge: 1,000 Stk

**04.36 Flachdachdurchführung Wärmegedämmt 2.000x800**
Flachdachdurchführung Wärmegedämmt 2.000x800

wie zuvor beschrieben jedoch mit den Abmessungen
(freier Querschnitt) 2.000mm x 800mm

liefern und Dachdecker zum Einbau übergeben
Menge: 1,000 Stk

**04.37 Dachsockel Wärmegedämmt DN355**
Dachsockel Wärmegedämmt DN355

wie zuvor beschrieben jedoch mit den Abmessungen DN 355

liefern und Dachdecker zum Einbau übergeben
Menge: 1,000 Stk

**04.38 Schwanenhals Dachdurchführung Wärmegedämmt DN160**
Schwanenhals Dachdurchführung Wärmegedämmt DN160

bestehend aus:
-Standrohr min. 650mm
-Wärmedämmung min. 30mm EPS
-Übergangsstück
-4 Stk.45° Segmentbögen (Schwanenhals)
mit selbstdichtenden O-Ringen

liefern und Dachdecker zum Einbau übergeben
Menge: 2,000 Stk

### Titel 05 Luftdurchlässe

**05.1 Zulufttellerventil NW 100**
Zulufttellerventil NW 100

Metall-Tellerventil DN 100 mm in runder Ausführung
geeignet zur Zuluftführung, weiß lackiert. Mit
verdeckendem Ventilteller für stufenlose Einstellung
und umlaufendem Distanzring.

liefern und einschließlich aller Nebenleistungen
in vollständig betriebsbereiter Leistung fachgerecht montieren.
Menge: 58,000 Stk

**05.2 Ablufttellerventil NW 100**
Ablufttellerventil NW 100

Metall-Tellerventil DN 100 mm in runder Ausführung
geeignet zur Abluftführung, weiß lackiert. Mit
verdeckendem Ventilteller für stufenlose Einstellung
und umlaufendem Distanzring.

liefern und einschließlich aller Nebenleistungen
in vollständig betriebsbereiter Leistung fachgerecht montieren.
Menge: 25,000 Stk

**05.3 Zulufttellerventil NW 125**
Zulufttellerventil NW 125

Metall-Tellerventil DN 125 mm in runder Ausführung
geeignet zur Zuluftführung, weiß lackiert. Mit
verdeckendem Ventilteller für stufenlose Einstellung
und umlaufendem Distanzring.

liefern und einschließlich aller Nebenleistungen
in vollständig betriebsbereiter Leistung fachgerecht montieren.
Menge: 13,000 Stk

**05.4 Ablufttellerventil NW 125**
Ablufttellerventil NW 125

Metall-Tellerventil DN 125 mm in runder Ausführung
geeignet zur Abluftführung, weiß lackiert. Mit
verdeckendem Ventilteller für stufenlose Einstellung
und umlaufendem Distanzring.

liefern und einschließlich aller Nebenleistungen
in vollständig betriebsbereiter Leistung fachgerecht montieren.
Menge: 13,000 Stk

**05.5 Zulufttellerventil NW 160**
Zulufttellerventil NW 160

Metall-Tellerventil DN 160 mm in runder Ausführung
geeignet zur Zuluftführung, weiß lackiert. Mit
verdeckendem Ventilteller für stufenlose Einstellung
und umlaufendem Distanzring.

liefern und einschließlich aller Nebenleistungen
in vollständig betriebsbereiter Leistung fachgerecht montieren.
Menge: 23,000 Stk

**05.6 Ablufttellerventil NW 160**
Ablufttellerventil NW 160

Metall-Tellerventil DN 160 mm in runder Ausführung
geeignet zur Abluftführung, weiß lackiert. Mit
verdeckendem Ventilteller für stufenlose Einstellung
und umlaufendem Distanzring.

liefern und einschließlich aller Nebenleistungen
in vollständig betriebsbereiter Leistung fachgerecht montieren.
Menge: 23,000 Stk

**05.7 Zulufttellerventil NW 200**
Zulufttellerventil NW 200

Metall-Tellerventil DN 200 mm in runder Ausführung
geeignet zur Zuluftführung, weiß lackiert. Mit
verdeckendem Ventilteller für stufenlose Einstellung
und umlaufendem Distanzring.

liefern und einschließlich aller Nebenleistungen
in vollständig betriebsbereiter Leistung fachgerecht montieren.
Menge: 2,000 Stk

**05.8 Ablufttellerventil NW 200**
Ablufttellerventil NW 200

Metall-Tellerventil DN 200 mm in runder Ausführung
geeignet zur Abluftführung, weiß lackiert. Mit
verdeckendem Ventilteller für stufenlose Einstellung
und umlaufendem Distanzring.

liefern und einschließlich aller Nebenleistungen
in vollständig betriebsbereiter Leistung fachgerecht montieren.
Menge: 2,000 Stk

**05.9 Deckenluftdurchlass Abluft 300x300**
Deckenluftdurchlass Abluft 300x300

Deckenluftdurchlässe mit quadratischem Frontdurchlass. Als Abluftdurchlass. Frontdurchlass mit feststehenden Luftleitelementen für drallförmige horizontale Luftführung. Zum Einbau in abgehängte Decken aller Art. Einbaufertige Komponente, bestehend aus dem Frontdurchlass aus verzinktem Stahlblech, einem Anschlusskasten mit Luftverteilelement und seitlichem Anschlussstutzen.  Schallleistungspegel des Strömungsgeräusches gemessen nach EN ISO 5135.

MATERIALIEN UND OBERFLÄCHEN
- Frontdurchlass, Anschlusskasten und Traverse aus verzinktem Stahlblech
- Lippendichtung aus Gummi
- Frontdurchlass pulverbeschichtet weiß

Anschluss Horizontal, Zuluft, mit Anschlusskasten
Drosselelement zum Volumenstromabgleich
Abmessungen
Frontplatte max. 300mm x 300mm
Anschlusskasten max. 290mm x 290mm x 250mm
Anschluss max.  DN160
Oberfläche  Pulverbeschichtet weiß
PRODUKTDATEN:
Volumenstrom V  bis 285 m³/h
Δpt [Pa]  max.  31
LWA [dB(A)]  max.  30

liefern und einschließlich aller Nebenleistungen in vollständig betriebsbereiter Leistung fachgerecht montieren.
Menge: 2,000 Stk

**05.10 Deckenluftdurchlass Zuluft 400x400**
Deckenluftdurchlass Zuluft 400x400

Deckenluftdurchlässe mit quadratischem Frontdurchlass. Als Zuluftdurchlass. Frontdurchlass mit feststehenden Luftleitelementen für drallförmige horizontale Luftführung. Zum Einbau in abgehängte Decken aller Art. Einbaufertige Komponente, bestehend aus dem Frontdurchlass aus verzinktem Stahlblech, einem Anschlusskasten mit Luftverteilelement und seitlichem Anschlussstutzen.  Schallleistungspegel des Strömungsgeräusches gemessen nach EN ISO 5135.

MATERIALIEN UND OBERFLÄCHEN
- Frontdurchlass, Anschlusskasten und Traverse aus verzinktem Stahlblech
- Lippendichtung aus Gummi
- Frontdurchlass pulverbeschichtet weiß

Anschluss Horizontal, Zuluft, mit Anschlusskasten
Drosselelement zum Volumenstromabgleich
Abmessungen
Frontplatte max. 398mm x 398mm
Anschlusskasten max. 372mm x 372mm x 307mm
Anschluss max.  DN200
Oberfläche  Pulverbeschichtet weiß
PRODUKTDATEN:
Volumenstrom V  bis 400 m³/h

liefern und einschließlich aller Nebenleistungen in vollständig betriebsbereiter Leistung fachgerecht montieren.
Menge: 11,000 Stk

**05.11 Deckenluftdurchlass Abluft 400x400**
Deckenluftdurchlass Abluft 400x400

Deckenluftdurchlässe mit quadratischem Frontdurchlass. Als Abluftdurchlass. Frontdurchlass mit feststehenden Luftleitelementen für drallförmige horizontale Luftführung. Zum Einbau in abgehängte Decken aller Art. Einbaufertige Komponente, bestehend aus dem Frontdurchlass aus verzinktem Stahlblech, einem Anschlusskasten mit Luftverteilelement und seitlichem Anschlussstutzen.  Schallleistungspegel des Strömungsgeräusches gemessen nach EN ISO 5135.

MATERIALIEN UND OBERFLÄCHEN
- Frontdurchlass, Anschlusskasten und Traverse aus verzinktem Stahlblech
- Lippendichtung aus Gummi
- Frontdurchlass pulverbeschichtet weiß

Anschluss Horizontal, Zuluft, mit Anschlusskasten
Drosselelement zum Volumenstromabgleich
Abmessungen
Frontplatte max. 398mm x 398mm
Anschlusskasten max. 372mm x 372mm x 307mm
Anschluss max.  DN200
Oberfläche  Pulverbeschichtet weiß
PRODUKTDATEN:
Volumenstrom V  bis 400 m³/h

liefern und einschließlich aller Nebenleistungen in vollständig betriebsbereiter Leistung fachgerecht montieren.
Menge: 11,000 Stk

**05.12 Deckenluftdurchlass Zuluft 500x500**
Deckenluftdurchlass Zuluft 500x500

Deckenluftdurchlässe mit quadratischem Frontdurchlass. Als Zuluftdurchlass. Frontdurchlass mit feststehenden Luftleitelementen für drallförmige horizontale Luftführung. Zum Einbau in abgehängte Decken aller Art. Einbaufertige Komponente, bestehend aus dem Frontdurchlass aus verzinktem Stahlblech, einem Anschlusskasten mit Luftverteilelement und seitlichem Anschlussstutzen.  Schallleistungspegel des Strömungsgeräusches gemessen nach EN ISO 5135.

MATERIALIEN UND OBERFLÄCHEN
- Frontdurchlass, Anschlusskasten und Traverse aus verzinktem Stahlblech
- Lippendichtung aus Gummi
- Frontdurchlass pulverbeschichtet weiß

Anschluss Horizontal, Zuluft, mit Anschlusskasten
Drosselelement zum Volumenstromabgleich
Abmessungen
Frontplatte max. 498mm x 498mm
Anschlusskasten max. 476mm x 476mm x 357mm
Anschluss max.  DN250
Oberfläche  Pulverbeschichtet weiß
PRODUKTDATEN:
Volumenstrom V  bis 613 m³/h
Δpt [Pa]  max.  24
LWA [dB(A)]  max.  27

liefern und einschließlich aller Nebenleistungen in vollständig betriebsbereiter Leistung fachgerecht montieren.
Menge: 4,000 Stk

**05.13 Deckenluftdurchlass Abluft 500x500**
Deckenluftdurchlass Abluft 500x500

Deckenluftdurchlässe mit quadratischem Frontdurchlass. Als Abluftdurchlass. Frontdurchlass mit feststehenden Luftleitelementen für drallförmige horizontale Luftführung. Zum Einbau in abgehängte Decken aller Art. Einbaufertige Komponente, bestehend aus dem Frontdurchlass aus verzinktem Stahlblech, einem Anschlusskasten mit Luftverteilelement und seitlichem Anschlussstutzen.  Schallleistungspegel des Strömungsgeräusches gemessen nach EN ISO 5135.

MATERIALIEN UND OBERFLÄCHEN
- Frontdurchlass, Anschlusskasten und Traverse aus verzinktem Stahlblech
- Lippendichtung aus Gummi
- Frontdurchlass pulverbeschichtet weiß

Anschluss Horizontal, Zuluft, mit Anschlusskasten
Drosselelement zum Volumenstromabgleich
Abmessungen
Frontplatte max. 498mm x 498mm
Anschlusskasten max. 476mm x 476mm x 357mm
Anschluss max.  DN250
Oberfläche  Pulverbeschichtet weiß
PRODUKTDATEN:
Volumenstrom V  bis 613 m³/h
Δpt [Pa]  max.  32
LWA [dB(A)]  max.  32

liefern und einschließlich aller Nebenleistungen in vollständig betriebsbereiter Leistung fachgerecht montieren.
Menge: 1,000 Stk

**05.14 Wetterschutzgitter 1500x800**
Wetterschutzgitter 1500x800

Wetterschutzgitter in rechteckiger Bauform für Außen- und Fortluftöffnungen von lufttechnischen Anlagen zum Schutz vor eindringendem Regen sowie Laub und Vögeln. Wetter- und Schallschutz bei geringer Bautiefe.
Einbaufertige Komponente, bestehend aus Frontrahmen, regenabweisend und strömungsgünstig geformten Lamellen und rückseitigem Vogelschutzgitter. (Einfügungsdämpfung gemessen nach EN ISO 7235).
Freier Querschnitt ca. 60% (mit Insektenschutzgitter ca.45%)

Material:
Wetterschutzgitter aus verzinktem Stahlblech
Farbe nach Wahl des AG (RAL)

Abmessung ca.: 1500mm x 800mm

Zubehör:
Einbaurahmen

liefern und einschließlich aller Nebenleistungen in vollständig betriebsbereiter Leistung fachgerecht montieren.
Menge: 1,000 Stk

**05.15 Wetterschutzgitter 1700x700**
Wetterschutzgitter 1700x700

Wetterschutzgitter in rechteckiger Bauform für Außen- und Fortluftöffnungen von lufttechnischen Anlagen zum Schutz vor eindringendem Regen sowie Laub und Vögeln. Wetter- und Schallschutz bei geringer Bautiefe.
Einbaufertige Komponente, bestehend aus Frontrahmen, regenabweisend und strömungsgünstig geformten Lamellen und rückseitigem Vogelschutzgitter. (Einfügungsdämpfung gemessen nach EN ISO 7235).
Freier Querschnitt ca. 60% (mit Insektenschutzgitter ca.45%)

Material:
Wetterschutzgitter aus verzinktem Stahlblech
Farbe nach Wahl des AG (RAL)

Abmessung ca.: 1700mm x 700mm

Volumenstrom: 8.180m³/h

Zubehör:
Einbaurahmen

liefern und einschließlich aller Nebenleistungen in vollständig betriebsbereiter Leistung fachgerecht montieren.
Menge: 2,000 Stk

**05.16 Wetterschutzgitter 1700x2500**
Wetterschutzgitter 1700x2500

Wetterschutzgitter in rechteckiger Bauform für Außen- und Fortluftöffnungen von lufttechnischen Anlagen zum Schutz vor eindringendem Regen sowie Laub und Vögeln. Wetter- und Schallschutz bei geringer Bautiefe.
Einbaufertige Komponente, bestehend aus Frontrahmen, regenabweisend und strömungsgünstig geformten Lamellen und rückseitigem Vogelschutzgitter. (Einfügungsdämpfung gemessen nach EN ISO 7235).
Freier Querschnitt ca. 60% (mit Insektenschutzgitter ca.45%)

Material:
Wetterschutzgitter aus verzinktem Stahlblech
Farbe nach Wahl des AG (RAL)

Abmessung ca.: 1700mm x 2500mm

Zubehör:
Einbaurahmen

liefern und einschließlich aller Nebenleistungen in vollständig betriebsbereiter Leistung fachgerecht montieren.
Menge: 1,000 Stk

**05.17 Lüftungsgitter 125x125mm**
Lüftungsgitter 125x125mm

mit Mengeneinstellung zum Einbau in die Wand sowie Lüftungsleitungen, bestehend aus Frontrahmen und einzelnen verstellbaren waagerechten Lamellen, verdeckte Schraubbefestigung, mit umlaufendem Dichtband.

Material: verzinktes Stahlblech, hintere Anbauteile aus profiliertem Stahlblech.
Frontrahmen und Lamellen pulverbeschichtet weiß
Luftart: Zu- und Abluft

Volumenstrom: 125 m3/h
max. Druckdifferenz: 10 Pa
max. A-Schallleistungspegel: 15 dB(A)

liefern und einschließlich aller Nebenleistungen in vollständig betriebsbereiter Leistung fachgerecht montieren
Menge: 15,000 St

**05.18 Lüftungsgitter 425x125mm**
Lüftungsgitter 425x125mm

mit Mengeneinstellung zum Einbau in die Wand sowie Lüftungsleitungen, bestehend aus Frontrahmen und einzelnen verstellbaren waagerechten Lamellen, verdeckte Schraubbefestigung, mit umlaufendem Dichtband.

Material: verzinktes Stahlblech, hintere Anbauteile aus profiliertem Stahlblech.
Frontrahmen und Lamellen pulverbeschichtet weiß
Luftart: Zu- und Abluft

Volumenstrom: 285 m3/h
max. Druckdifferenz: 8 Pa
max. A-Schallleistungspegel: 23 dB(A)

liefern und einschließlich aller Nebenleistungen in vollständig betriebsbereiter Leistung fachgerecht montieren
Menge: 4,000 St

**05.19 Schlitzauslass**
Menge: 2,000 Stk

**05.20 Deflektorhaube Rund 355**
Deflektorhaube Rund 355

Deflektorhaube, rund, gefalzt, punkt-/rollnahtgeschweißt, für Fortluft, windstabil und schlagregensicher, Öffnung oben mit Insektenschutzschutzgitter fest angebracht, innen mit Regenauffangtrichter und nach außen geführtem Ablaufstutzen, Ausführung mit Profilrahmen und Regenkragen

Passend für Rohranschluss DN355
Menge: 1,000 Stk

**05.21 Dachlüftungsaufsatz 700x400**
Dachlüftungsaufsatz 700x400

Dachaufbau für Außen- und Fortluftführung

Gehäusekonstruktion aus gekantetem Blech oder Kastenprofil mit Wetterschutzgittern bestückt.

Ausführung eckig, gefalzt, punkt-/rollnahtgeschweißt, windstabil und schlagregensicher, Insektenschutzschutzgitter fest angebracht. Ausführung mit Profilrahmen

Abmessungen:
Länge ca.:  700mm
Breite ca.: 400mm

Volumenstrom: 5.000 m³/h

liefern und Dachdecker zum Einbau übergeben
Menge: 1,000 Stk

**05.22 Dachlüftungsaufsatz 2.000x800**
Dachlüftungsaufsatz 2.000x800

Dachaufbau für Außen- und Fortluftführung

Gehäusekonstruktion aus gekantetem Blech oder Kastenprofil mit Wetterschutzgittern bestückt.

Ausführung eckig, gefalzt, punkt-/rollnahtgeschweißt, windstabil und schlagregensicher, Insektenschutzschutzgitter fest angebracht. Ausführung mit Profilrahmen

Abmessungen:
Länge ca.:  2.000mm
Breite ca.: 800mm

Volumenstrom: 24.300 m³/h

liefern und Dachdecker zum Einbau übergeben
Menge: 1,000 Stk

*Hinweis: Überströmelement****
Überströmelement für die Wandmontage in recheckiger oder runder Ausführung, bestehend aus zwei geschlossenen, schallabsorbierenden Frontplatten inkl. Befestigungsrahmen. Akustische Auskleidung kaschiert mit abriebfestem Glasfaservlies.

**05.23 Überströmöffnung 880x130**
Überströmöffnung 880x130

wie zuvor beschrieben jedoch mit den Abmessungen
ca. 880mm x 130mm

Volumenstrom bis 315m³/h
liefern und einschließlich aller Nebenleistungen in vollständig betriebsbereiter Leistung fachgerecht montieren
Menge: 4,000 St

**05.24 Überströmöffnung DN160**
Überströmöffnung DN160

wie zuvor beschrieben, jedoch in der Abmessung DN160

Volumenstrom bis 170m³/h

liefern und einschließlich aller Nebenleistungen in vollständig betriebsbereiter Leistung fachgerecht montieren.
Menge: 4,000 Stk

### Titel 06 Brandschutzklappen und Zubehör

*Hinweis: Brandschutzklappe rund*
Brandschutzklappen in runder Bauform zum Absperren
von Luftleitungen zwischen zwei Brandabschnitten.
Brandschutztechnisch geprüft nach EN 1366-2.
Mit Leistungserklärung und CE-Kennzeichen.Mit Endlagenschalter und Schmelzlot (72°C).

Geeignet zum Nass- und Trockeneinbau in massiven
Wänden und Decken, in Leichtbauwänden mit beidseitiger
Beplankung, in Brandwänden in Leichtbauweise und in
Schachtwänden; zum Nasseinbau stehend auf Massivdecken;
zum Trockeneinbau direkt an, vor und entfernt von
Massivwänden. Außerdem geeignet zum Trockeneinbau mit Weichschott in massive Wände und Decken sowie in Leichtbauwände mit beidseitiger Beplankung.

Material:
Gehäuse und Anbauteile aus verzinktem Stahlblech,
Absperrklappe aus Isolierstoff, Klappenachse aus Edelstahl, Gleitlager aus Kunststoff. Beidseitig mit elastischem Stutzen zum Anschluß an nichtbrennbare Lüftungsleitungen.

Einschließlich K90 Abhängung bestehend aus zugelassenen
Dübeln, Gewindestangen min. M8 und Rohrschellen
Stahl verzinkt

Zubehör:
Endschalter /Anzeige: Zu

liefern und einschließlich aller Nebenleistungen
in vollständig betriebsbereiter Leistung fachgerecht montieren.

**06.1 Brandschutzklappe rund DN100**
Brandschutzklappe rund DN100

wie zuvor beschrieben jedoch

Abmessungen D: 100 mm
Menge: 9,000 Stk

**06.2 Brandschutzklappe rund DN125**
Brandschutzklappe rund DN125

wie zuvor beschrieben jedoch

Abmessungen D: 125 mm
Menge: 2,000 Stk

**06.3 Brandschutzklappe rund DN160**
Brandschutzklappe rund DN160

wie zuvor beschrieben jedoch

Abmessungen D: 160 mm
Menge: 4,000 Stk

**06.4 Brandschutzklappe rund DN200 mit Federrücklaufmotor**
Brandschutzklappe rund DN200 mit Federrücklaufmotor

wie zuvor beschrieben jedoch

Zubehör:
- Federrücklaufmotor 24V
- Endlagenschalter /Anzeige: Auf/Zu

Abmessungen D: 200 mm
Menge: 1,000 Stk

*Hinweis: Brandschutzklappe eckig*
Brandschutzklappen in quadratischer oder rechteckiger
Bauform zum Absperren von Luftleitungen zwischen zwei Brandabschnitten. Brandschutztechnisch geprüft nach EN 1366-2. Mit Leistungserklärung und CE-Kennzeichen. Mit Endlagenschalter und Schmelzlot ca. (70°C).

Geeignet zum Nass- und Trockeneinbau in massiven
Wänden und Decken, in Leichtbauwänden mit beidseitiger
Beplankung, in Brandwänden in Leichtbauweise und in
Schachtwänden; zum Nasseinbau stehend auf Massivdecken;
zum Trockeneinbau direkt an, vor und entfernt von
Massivwänden. Außerdem geeignet zum Trockeneinbau mit Weichschott in massive Wände und Decken sowie in Leichtbauwände mit beidseitiger Beplankung.

Material:
Gehäuse und Anbauteile aus verzinktem Stahlblech,
Absperrklappe aus Isolierstoff, Klappenachse und Antriebsgestänge aus Edelstahl, Gleitlager aus Messing,
Absperrklappendichtung aus Polyuretan und Elastomer.
Beidseitig mit elastischem Stutzen zum Anschluß an
nichtbrennbare Lüftungsleitungen.

Einschließlich K90 Abhängung bestehend aus zugelassenen
Dübeln, Gewindestangen und Traversen, U50 x 38 x 5, DIN
1026, Stahl verzinkt

Zubehör:
-Endschalter /Anzeige: Zu

liefern und einschließlich aller Nebenleistungen
in vollständig betriebsbereiter Leistung fachgerecht montieren.

**06.5 Brandschutzklappe B/H 250x100x500**
Brandschutzklappe B/H 250x100x500

wie zuvor beschrieben jedoch

Abmessungen 250x100x500
Menge: 3,000 Stk

**06.6 Brandschutzklappe B/H 300x200x500**
Brandschutzklappe B/H 300x200x500

wie zuvor beschrieben jedoch

Abmessungen 300x200x500
Menge: 4,000 Stk

**06.7 Brandschutzklappe B/H 350x200x500**
Brandschutzklappe B/H 350x200x500

wie zuvor beschrieben jedoch

Abmessungen 350x200x500
Menge: 1,000 Stk

**06.8 Brandschutzklappe B/H 400x200x500**
Brandschutzklappe B/H 400x200x500

wie zuvor beschrieben jedoch

Abmessungen 400x200x500
Menge: 1,000 Stk

**06.9 Brandschutzklappe B/H 500x200x500**
Brandschutzklappe B/H 500x200x500

wie zuvor beschrieben jedoch

Abmessungen 500x200x500
Menge: 2,000 Stk

**06.10 Brandschutzklappe B/H 600x200x500**
Brandschutzklappe B/H 600x200x500

wie zuvor beschrieben jedoch

Abmessungen 600x200x500
Menge: 2,000 Stk

**06.11 Brandschutzklappe B/H 500x250x500**
Brandschutzklappe B/H 500x250x500

wie zuvor beschrieben jedoch

Abmessungen 500x250x500
Menge: 4,000 Stk

**06.12 Brandschutzklappe B/H 1400x300x500**
Brandschutzklappe B/H 1.400x300x500

wie zuvor beschrieben jedoch

Abmessungen 1.400x300x500
Menge: 2,000 Stk

**06.13 Brandschutzklappe B/H 1.500x700x500**
Brandschutzklappe B/H 1.500x700x500

wie zuvor beschrieben jedoch

Abmessungen 1.500x700x500
Menge: 2,000 Stk

**06.14 Brandschutzklappe B/H 200x150x500 mit Federrücklaufmotor**
Brandschutzklappe B/H 200x150x500 mit Federrücklaufmotor

wie zuvor beschrieben jedoch

Zubehör:
- Federrücklaufmotor 24V
- Endlagenschalter /Anzeige: Auf/Zu

Abmessungen 200x150x500
Menge: 1,000 Stk

**06.15 Brandschutzklappe B/H 300x200x500 mit Federrücklaufmotor**
Brandschutzklappe B/H 300x200x500 mit Federrücklaufmotor

wie zuvor beschrieben jedoch

Zubehör:
- Federrücklaufmotor 24V
- Endlagenschalter /Anzeige: Auf/Zu

Abmessungen 300x200x500
Menge: 1,000 Stk

**06.16 Brandschutzklappe B/H 300x150x500 mit Federrücklaufmotor**
Brandschutzklappe B/H 300x150x500 mit Federrücklaufmotor

wie zuvor beschrieben jedoch

Zubehör:
- Federrücklaufmotor 24V
- Endlagenschalter /Anzeige: Auf/Zu

Abmessungen 300x150x500
Menge: 1,000 Stk

**06.17 Brandschutzklappe B/H 600x200x500 mit Federrücklaufmotor**
Brandschutzklappe B/H 600x200x500 mit Federrücklaufmotor

wie zuvor beschrieben jedoch

Zubehör:
- Federrücklaufmotor 24V
- Endlagenschalter /Anzeige: Auf/Zu

Abmessungen 600x200x500
Menge: 2,000 Stk

**06.18 Brandschutzklappe B/H 300x300x500 mit Federrücklaufmotor**
Brandschutzklappe B/H 300x300x500 mit Federrücklaufmotor

wie zuvor beschrieben jedoch

Zubehör:
- Federrücklaufmotor 24V
- Endlagenschalter /Anzeige: Auf/Zu

Abmessungen 300x300x500
Menge: 4,000 Stk

**06.19 Brandschutzklappe B/H 550x200x500 mit Federrücklaufmotor**
Brandschutzklappe B/H 550x200x500 mit Federrücklaufmotor

wie zuvor beschrieben jedoch

Zubehör:
- Federrücklaufmotor 24V
- Endlagenschalter /Anzeige: Auf/Zu

Abmessungen 550x200x500
Menge: 1,000 Stk

**06.20 Brandschutzklappe B/H 450x400x500 mit Federrücklaufmotor**
Brandschutzklappe B/H 450x400x500 mit Federrücklaufmotor

wie zuvor beschrieben jedoch

Zubehör:
- Federrücklaufmotor 24V
- Endlagenschalter /Anzeige: Auf/Zu

Abmessungen 450x400x500
Menge: 2,000 Stk

**06.21 Brandschutzklappe B/H 700x450x500 mit Federrücklaufmotor**
Brandschutzklappe B/H 700x450x500 mit Federrücklaufmotor

wie zuvor beschrieben jedoch

Zubehör:
- Federrücklaufmotor 24V
- Endlagenschalter /Anzeige: Auf/Zu

Abmessungen 700x450x500
Menge: 1,000 Stk

**06.22 Brandschutzklappe B/H 400x600x500 mit Federrücklaufmotor**
Brandschutzklappe B/H 400x600x500 mit Federrücklaufmotor

wie zuvor beschrieben jedoch

Zubehör:
- Federrücklaufmotor 24V
- Endlagenschalter /Anzeige: Auf/Zu

Abmessungen 400x600x500
Menge: 1,000 Stk

**06.23 Brandschutzklappe B/H 400x750x500 mit Federrücklaufmotor**
Brandschutzklappe B/H 400x750x500 mit Federrücklaufmotor

wie zuvor beschrieben jedoch

Zubehör:
- Federrücklaufmotor 24V
- Endlagenschalter /Anzeige: Auf/Zu

Abmessungen 400x750x500
Menge: 1,000 Stk

**06.24 Brandschutzklappe B/H 500x150x500 mit Federrücklaufmotor**
Brandschutzklappe B/H 500x150x500 mit Federrücklaufmotor

wie zuvor beschrieben jedoch

Zubehör:
- Federrücklaufmotor 24V
- Endlagenschalter /Anzeige: Auf/Zu

Abmessungen 500x150x500
Menge: 1,000 Stk

**06.25 Brandschutzklappe B/H 600x500x500 mit Federrücklaufmotor**
Brandschutzklappe B/H 600x500x500 mit Federrücklaufmotor

wie zuvor beschrieben jedoch

Zubehör:
- Federrücklaufmotor 24V
- Endlagenschalter /Anzeige: Auf/Zu

Abmessungen 600x500x500
Menge: 1,000 Stk

**06.26 Brandschutzklappe B/H 700x500x500 mit Federrücklaufmotor**
Brandschutzklappe B/H 700x500x500 mit Federrücklaufmotor

wie zuvor beschrieben jedoch

Zubehör:
- Federrücklaufmotor 24V
- Endlagenschalter /Anzeige: Auf/Zu
- Imprägniertes Klappenblatt

Abmessungen 700x500x500
Menge: 1,000 Stk

**06.27 Brandschutzklappe B/H 800x500x500 mit Federrücklaufmotor**
Brandschutzklappe B/H 800x500x500 mit Federrücklaufmotor

wie zuvor beschrieben jedoch

Zubehör:
- Federrücklaufmotor 24V
- Endlagenschalter /Anzeige: Auf/Zu

Abmessungen 800x500x500
Menge: 1,000 Stk

**06.28 Brandschutzklappe B/H 750x400x500 mit Federrücklaufmotor**
Brandschutzklappe B/H 750x400x500 mit Federrücklaufmotor

wie zuvor beschrieben jedoch

Zubehör:
- Federrücklaufmotor 24V
- Endlagenschalter /Anzeige: Auf/Zu

Abmessungen 750x400x500
Menge: 2,000 Stk

**06.29 Brandschutzklappe B/H 1.500x700x500 mit Federrücklaufmotor**
Brandschutzklappe B/H 1.500x700x500 mit Federrücklaufmotor

wie zuvor beschrieben jedoch

Zubehör:
- Federrücklaufmotor 24V
- Endlagenschalter /Anzeige: Auf/Zu

Abmessungen 1.500x700x500
Menge: 2,000 Stk

**06.30 Brandschutzklappe B/H 1.500x800x500 mit Federrücklaufmotor**
Brandschutzklappe B/H 1.500x800x500 mit Federrücklaufmotor

wie zuvor beschrieben jedoch

Zubehör:
- Federrücklaufmotor 24V
- Endlagenschalter /Anzeige: Auf/Zu

Abmessungen 1.500x800x500
Menge: 1,000 Stk

**06.31 Brandschutzklappe B/H 350x350x500 mit Federrücklaufmotor beschichtet**
Brandschutzklappe B/H 350x350x500 mit Federrücklaufmotor beschichtet

wie zuvor beschrieben jedoch

Zubehör:
- Federrücklaufmotor 24V
- Endlagenschalter /Anzeige: Auf/Zu
- Imprägniertes Klappenblatt

Abmessungen 350x350x500
Menge: 1,000 Stk

**06.32 Brandschutzklappe B/H 700x500x500 mit Federrücklaufmotor beschichtet**
Brandschutzklappe B/H 700x500x500 mit Federrücklaufmotor beschichtet

wie zuvor beschrieben jedoch

Zubehör:
- Federrücklaufmotor 24V
- Endlagenschalter /Anzeige: Auf/Zu
- Imprägniertes Klappenblatt

Abmessungen 700x500x500
Menge: 1,000 Stk

**06.33 Brandschutzklappe für gewerbliche Küchen B/H/L 400x400x500**
Brandschutzklappe für gewerbliche Küchen B/H/L 400x400x500

Brandschutzklappen in quadratischer oder rechteckiger
Bauform, zum Absperren von Abluftleitungen gewerblicher Küchen im Brandfall. Zum Einbau in horizontale und vertikale Luftleitungen mit Anschlussflansche. Feuerwiderstandsklasse K90. Gehäuse aus Edelstahl. Absperrklappenblatt aus Kalziumsilikat, luftdicht schließend. Thermische Auslöseeinrichtung 72 °C. Zwei elektrische Endschalter zur Anzeige der Klappenstellung ZU oder AUF und Abschaltung des Ventilators. Geeignet zum Nasseinbau in massive Wände und Decken, sowie Leichtbauwände und Brandwände mit Metallständer und beidseitiger Beplankung.

Material:
Gehäuse und Anbauteile aus verzinktem Stahlblech,
Absperrklappe aus Kalziumsilikat, Klappenachse und Antriebsgestänge aus Edelstahl.

Zum Anschluss an Lüftungsleitungen aus Stahlblech.
Motorisches Öffnen der Brandschutzklappe über thermisch elektrisch auslösende Antriebseinheit mit elektromagnetischer Kupplung und mit einer elektrischen Steuereinheit.

Nachweis zur Erfüllung der Hygiene-Anforderungen, der erforderlichen Widerstandsfähigkeit aller Baustoffe gegen Mikroorganismen (Pilze, Bakterien) und der Desinfektionsmittelbeständigkeit.

Zubehör:
-Endschalter /Anzeige: Auf/Zu
-inkl. 2 x Kapillarrohrfühler
-Elektronische Auffahrhilfe 230V

Abmessungen B/H/L ca.: 400/400/500 mm

liefern und einschließlich aller Nebenleistungen in vollständig betriebsbereiter Leistung fachgerecht montieren.
Menge: 1,000 St

**06.34 Brandschutzklappe für gewerbliche Küchen B/H/L 600x400x500**
Brandschutzklappe für gewerbliche Küchen B/H/L 600x400x500

Brandschutzklappen in quadratischer oder rechteckiger
Bauform, zum Absperren von Abluftleitungen gewerblicher Küchen im Brandfall. Zum Einbau in horizontale und vertikale Luftleitungen mit Anschlussflansche. Feuerwiderstandsklasse K90. Gehäuse aus Edelstahl. Absperrklappenblatt aus Kalziumsilikat, luftdicht schließend. Thermische Auslöseeinrichtung 72 °C. Zwei elektrische Endschalter zur Anzeige der Klappenstellung ZU oder AUF und Abschaltung des Ventilators. Geeignet zum Nasseinbau in massive Wände und Decken, sowie Leichtbauwände und Brandwände mit Metallständer und beidseitiger Beplankung.

Material:
Gehäuse und Anbauteile aus verzinktem Stahlblech,
Absperrklappe aus Kalziumsilikat, Klappenachse und Antriebsgestänge aus Edelstahl.

Zum Anschluss an Lüftungsleitungen aus Stahlblech.
Motorisches Öffnen der Brandschutzklappe über thermisch elektrisch auslösende Antriebseinheit mit elektromagnetischer Kupplung und mit einer elektrischen Steuereinheit.

Nachweis zur Erfüllung der Hygiene-Anforderungen, der erforderlichen Widerstandsfähigkeit aller Baustoffe gegen Mikroorganismen (Pilze, Bakterien) und der Desinfektionsmittelbeständigkeit.

Zubehör:
-Endschalter /Anzeige: Auf/Zu
-inkl. 2 x Kapillarrohrfühler
-Elektronische Auffahrhilfe 230V

Abmessungen B/H/L ca.: 600/400/500 mm

liefern und einschließlich aller Nebenleistungen in vollständig betriebsbereiter Leistung fachgerecht montieren.
Menge: 2,000 St

**06.35 Brandschutzklappe für gewerbliche Küchen B/H/L 600x450x500**
Brandschutzklappe für gewerbliche Küchen B/H/L 600x450x500

Brandschutzklappen in quadratischer oder rechteckiger
Bauform, zum Absperren von Abluftleitungen gewerblicher Küchen im Brandfall. Zum Einbau in horizontale und vertikale Luftleitungen mit Anschlussflansche. Feuerwiderstandsklasse K90. Gehäuse aus Edelstahl. Absperrklappenblatt aus Kalziumsilikat, luftdicht schließend. Thermische Auslöseeinrichtung 72 °C. Zwei elektrische Endschalter zur Anzeige der Klappenstellung ZU oder AUF und Abschaltung des Ventilators. Geeignet zum Nasseinbau in massive Wände und Decken, sowie Leichtbauwände und Brandwände mit Metallständer und beidseitiger Beplankung.

Material:
Gehäuse und Anbauteile aus verzinktem Stahlblech,
Absperrklappe aus Kalziumsilikat, Klappenachse und Antriebsgestänge aus Edelstahl.

Zum Anschluss an Lüftungsleitungen aus Stahlblech.
Motorisches Öffnen der Brandschutzklappe über thermisch elektrisch auslösende Antriebseinheit mit elektromagnetischer Kupplung und mit einer elektrischen Steuereinheit.

Nachweis zur Erfüllung der Hygiene-Anforderungen, der erforderlichen Widerstandsfähigkeit aller Baustoffe gegen Mikroorganismen (Pilze, Bakterien) und der Desinfektionsmittelbeständigkeit.

Zubehör:
-Endschalter /Anzeige: Auf/Zu
-inkl. 2 x Kapillarrohrfühler
-Elektronische Auffahrhilfe 230V

Abmessungen B/H/L ca.: 600/450/500 mm

liefern und einschließlich aller Nebenleistungen in vollständig betriebsbereiter Leistung fachgerecht montieren.
Menge: 1,000 St

**06.36 Kaltrauchsperre Rohreinbau DN80**
Kaltrauchsperre Rohreinbau DN80

Kaltrauch-Absperrklappe mit Magnetverschluss, verhindert Kaltraucheintritt in andere Brandabschnitte

Nennweite DN80

liefern und einschließlich aller Nebenleistungen
in vollständig betriebsbereiter Leistung fachgerecht montieren.
Menge: 1,000 St

**06.37 Kaltrauchsperre Rohreinbau DN100**
Kaltrauchsperre Rohreinbau DN100

Kaltrauch-Absperrklappe mit Magnetverschluss, verhindert Kaltraucheintritt in andere Brandabschnitte

Nennweite DN100

liefern und einschließlich aller Nebenleistungen
in vollständig betriebsbereiter Leistung fachgerecht montieren.
Menge: 82,000 St

**06.38 Kaltrauchsperre Rohreinbau DN125**
Kaltrauchsperre Rohreinbau DN125

wie zuvor beschrieben jedoch

Nennweite DN125

liefern und einschließlich aller Nebenleistungen
in vollständig betriebsbereiter Leistung fachgerecht montieren.
Menge: 18,000 St

**06.39 Kaltrauchsperre Rohreinbau DN160**
Kaltrauchsperre Rohreinbau DN160

wie zuvor beschrieben jedoch

Nennweite DN160

liefern und einschließlich aller Nebenleistungen
in vollständig betriebsbereiter Leistung fachgerecht montieren.
Menge: 6,000 St

**06.40 Segeltuchstutzen DN100**
Segeltuchstutzen DN100

liefern und einschließlich aller Nebenleistungen
in vollständig betriebsbereiter Leistung fachgerecht montieren.
Menge: 9,000 St

**06.41 Segeltuchstutzen DN125**
Segeltuchstutzen DN125

liefern und einschließlich aller Nebenleistungen
in vollständig betriebsbereiter Leistung fachgerecht montieren.
Menge: 2,000 St

**06.42 Segeltuchstutzen DN160**
Segeltuchstutzen DN160

liefern und einschließlich aller Nebenleistungen
in vollständig betriebsbereiter Leistung fachgerecht montieren.
Menge: 4,000 St

**06.43 Segeltuchstutzen DN200**
Segeltuchstutzen DN200

liefern und einschließlich aller Nebenleistungen
in vollständig betriebsbereiter Leistung fachgerecht montieren.
Menge: 1,000 St

**06.44 Segeltuchstutzen 200x150**
Segeltuchstutzen 200x150

liefern und einschließlich aller Nebenleistungen
in vollständig betriebsbereiter Leistung fachgerecht montieren.
Menge: 1,000 St

**06.45 Segeltuchstutzen 250x100**
Segeltuchstutzen 250x100

liefern und einschließlich aller Nebenleistungen
in vollständig betriebsbereiter Leistung fachgerecht montieren.
Menge: 3,000 St

**06.46 Segeltuchstutzen 300x150**
Segeltuchstutzen 300x150

liefern und einschließlich aller Nebenleistungen
in vollständig betriebsbereiter Leistung fachgerecht montieren.
Menge: 1,000 St

**06.47 Segeltuchstutzen 300x200**
Segeltuchstutzen 300x200

liefern und einschließlich aller Nebenleistungen
in vollständig betriebsbereiter Leistung fachgerecht montieren.
Menge: 5,000 St

**06.48 Segeltuchstutzen 300x300**
Segeltuchstutzen 300x300

liefern und einschließlich aller Nebenleistungen
in vollständig betriebsbereiter Leistung fachgerecht montieren.
Menge: 4,000 St

**06.49 Segeltuchstutzen 350x200**
Segeltuchstutzen 350x200

liefern und einschließlich aller Nebenleistungen
in vollständig betriebsbereiter Leistung fachgerecht montieren.
Menge: 1,000 St

**06.50 Segeltuchstutzen 400x200**
Segeltuchstutzen 400x200

liefern und einschließlich aller Nebenleistungen
in vollständig betriebsbereiter Leistung fachgerecht montieren.
Menge: 1,000 St

**06.51 Segeltuchstutzen 450x400**
Segeltuchstutzen 450x400

liefern und einschließlich aller Nebenleistungen
in vollständig betriebsbereiter Leistung fachgerecht montieren.
Menge: 2,000 St

**06.52 Segeltuchstutzen 500x150**
Segeltuchstutzen 500x150

liefern und einschließlich aller Nebenleistungen
in vollständig betriebsbereiter Leistung fachgerecht montieren.
Menge: 1,000 St

**06.53 Segeltuchstutzen 500x200**
Segeltuchstutzen 500x200

liefern und einschließlich aller Nebenleistungen
in vollständig betriebsbereiter Leistung fachgerecht montieren.
Menge: 1,000 St

**06.54 Segeltuchstutzen 500x250**
Segeltuchstutzen 500x250

liefern und einschließlich aller Nebenleistungen
in vollständig betriebsbereiter Leistung fachgerecht montieren.
Menge: 4,000 St

**06.55 Segeltuchstutzen 550x200**
Segeltuchstutzen 550x200

liefern und einschließlich aller Nebenleistungen
in vollständig betriebsbereiter Leistung fachgerecht montieren.
Menge: 1,000 St

**06.56 Segeltuchstutzen 600x200**
Segeltuchstutzen 600x200

liefern und einschließlich aller Nebenleistungen
in vollständig betriebsbereiter Leistung fachgerecht montieren.
Menge: 3,000 St

**06.57 Segeltuchstutzen 600x400**
Segeltuchstutzen 600x400

liefern und einschließlich aller Nebenleistungen
in vollständig betriebsbereiter Leistung fachgerecht montieren.
Menge: 1,000 St

**06.58 Segeltuchstutzen 600x500**
Segeltuchstutzen 600x500

liefern und einschließlich aller Nebenleistungen
in vollständig betriebsbereiter Leistung fachgerecht montieren.
Menge: 1,000 St

**06.59 Segeltuchstutzen 800x500**
Segeltuchstutzen 800x500

liefern und einschließlich aller Nebenleistungen
in vollständig betriebsbereiter Leistung fachgerecht montieren.
Menge: 1,000 St

**06.60 Segeltuchstutzen 700x450**
Segeltuchstutzen 700x450

liefern und einschließlich aller Nebenleistungen
in vollständig betriebsbereiter Leistung fachgerecht montieren.
Menge: 1,000 St

**06.61 Segeltuchstutzen 750x400**
Segeltuchstutzen 750x400

liefern und einschließlich aller Nebenleistungen
in vollständig betriebsbereiter Leistung fachgerecht montieren.
Menge: 3,000 St

**06.62 Segeltuchstutzen 1.400x300**
Segeltuchstutzen 1.400x300

liefern und einschließlich aller Nebenleistungen
in vollständig betriebsbereiter Leistung fachgerecht montieren.
Menge: 2,000 St

**06.63 Segeltuchstutzen 1.500x700**
Segeltuchstutzen 1.500x700

liefern und einschließlich aller Nebenleistungen
in vollständig betriebsbereiter Leistung fachgerecht montieren.
Menge: 4,000 St

**06.64 Segeltuchstutzen 1.500x800**
Segeltuchstutzen 1.500x800

liefern und einschließlich aller Nebenleistungen
in vollständig betriebsbereiter Leistung fachgerecht montieren.
Menge: 1,000 St

**06.65 Brandschutzklappenvermörtelung**
Brandschutzklappenvermörtelung

bzw. Verpressung L90 an montierten BSK mittels Brandschutzmörtel MG lll bis zu einer
Spaltbreite von 100 mm. Abrechnung per lfm über den
äußeren Umfang der BSK. Einschließlich Mörtel MG III
und allen erforderlichen Nebenarbeiten.

liefern und einschließlich aller Nebenleistungen
in vollständig betriebsbereiter Leistung fachgerecht montieren.
Menge: 85,000 m

**06.66 Durchbruch stopfen mit Wolle**
Durchbruch stopfen mit Wolle

umlaufender Ringspalt vom Kanal oder Wickelfalzrohr zur Wand in der gesamten Wandtiefe verschließen. Spaltbreite bis 50mm umlaufend mit Dämmstoff Schmelzpunkt >=1000°C stopfen und gegen herausfallen sichern. Einschließlich allen erforderlichen Nebenarbeiten. Abrechnungsgrundlage ist der Umfang vom Kanal bzw. Wichelfalzrohr.

liefern und einschließlich aller Nebenleistungen
in vollständig betriebsbereiter Leistung fachgerecht montieren.
Menge: 90,000 m

**06.67 Bezeichnungsschild Brandschutzklappe**
Bezeichnungsschild Brandschutzklappe

Farbe und Beschriftung nach Angaben des AG,
mit mehrzeiliger Beschriftung, Schild aus
mehrschichtigem Kunststoff, gefräst,

Größe ca. 60x30mm

Befestigungsgrund: Beton, Mauerwerk, Luftkanal,
Abhangdecke, Schachtwand

liefern und einschließlich aller Nebenleistungen
in vollständig betriebsbereiter Leistung fachgerecht montieren.
Menge: 60,000 Stk

### Titel 07 Volumenstromregler und Drosselklappen

*Hinweis: Konstant Volumenstromregler*
Konstant Volumenstromregler, ohne Regler und ohne Stellantrieb. Mechanisch selbsttätig ohne Fremdenergie, für Zu- oder Abluft. Volumenstrom von außen an einer Skala einstellbar. Lageunabhängig und wartungsfrei.

Gehäuse und Regelklappe aus verzinktem Stahlblech, Regelklappenachse gelagert in Gleitlager.

liefern und einschließlich aller Nebenleistungen in vollständig betriebsbereiter Leistung fachgerecht montieren.

**07.1 Konstant Volumenstromregler DN80**
Konstant Volumenstromregler DN80

wie zuvor beschrieben jedoch

Durchmesser: ca. 80mm
Regelbereich ca. 40m³/h bis 160m³/h
Menge: 4,000 Stk

**07.2 Konstant Volumenstromregler DN100**
Konstant Volumenstromregler DN100

wie zuvor beschrieben jedoch

Durchmesser ca.: 100mm
Regelbereich ca.: 80m³/h bis 320m³/h
Menge: 5,000 Stk

**07.3 Konstant Volumenstromregler DN125**
Konstant Volumenstromregler DN125

wie zuvor beschrieben jedoch

Durchmesser ca.: 125mm
Regelbereich ca.: 120m³/h bis 500 m³/h
Menge: 11,000 Stk

**07.4 Konstant Volumenstromregler DN160**
Konstant Volumenstromregler DN160

wie zuvor beschrieben jedoch

Durchmesser ca.: 160mm
Regelbereich ca.: 200m³/h bis 850m³/h
Menge: 7,000 Stk

**07.5 Konstant Volumenstromregler DN200**
Konstant Volumenstromregler DN200

wie zuvor beschrieben jedoch

Durchmesser ca.: 200mm
Regelbereich ca.: 320m³/h bis 1.300m³/h
Menge: 1,000 Stk

**07.6 Konstant Volumenstromregler 200x100**
Konstant Volumenstromregler 200x100

wie zuvor beschrieben jedoch

Breite: ca. 200 mm
Höhe: ca. 100 mm

Regelbereich: 430 m³/h
Menge: 1,000 St

**07.7 Konstant Volumenstromregler 300x200**
Konstant Volumenstromregler 300x200

wie zuvor beschrieben jedoch

Breite: ca. 300 mm
Höhe: ca. 200 mm

Regelbereich 570m³/h
Menge: 5,000 St

**07.8 Konstant Volumenstromregler 500x200**
Konstant Volumenstromregler 500x200

wie zuvor beschrieben jedoch

Breite: ca. 500 mm
Höhe: ca. 200 mm

Regelbereich: 3.925m³/h
Menge: 2,000 St

**07.9 Konstant Volumenstromregler 400x200**
Konstant Volumenstromregler 400x200

wie zuvor beschrieben jedoch

Breite: ca. 400 mm
Höhe: ca. 200 mm

Regelbereich: 760³/h
Menge: 2,000 St

**07.10 Konstant Volumenstromregler 600x200**
Konstant Volumenstromregler 600x200

wie zuvor beschrieben jedoch

Breite: ca. 600 mm
Höhe: ca. 200 mm

Regelbereich: 2.230³/h
Menge: 3,000 St

**07.11 Konstant Volumenstromregler 500x250**
Konstant Volumenstromregler 500x250

wie zuvor beschrieben jedoch

Breite: ca. 500 mm
Höhe: ca. 250 mm

Regelbereich: 2.270m³/h
Menge: 4,000 St

**07.12 Konstant Volumenstromregler 500x300**
Konstant Volumenstromregler 500x300

wie zuvor beschrieben jedoch

Breite: ca. 500 mm
Höhe: ca. 300 mm

Regelbereich: 4.000³/h
Menge: 2,000 St

**07.13 Konstant Volumenstromregler 400x400**
Konstant Volumenstromregler 400x400

wie zuvor beschrieben jedoch

Breite: ca. 400 mm
Höhe: ca. 400 mm

Regelbereich: 3.050³/h
Menge: 1,000 St

**07.14 Konstant Volumenstromregler 600x400**
Konstant Volumenstromregler 600x400

wie zuvor beschrieben jedoch

Breite: ca. 600 mm
Höhe: ca. 400 mm

Regelbereich: 5.750³/h
Menge: 1,000 St

**07.15 Konstant Volumenstromregler 600x500**
Konstant Volumenstromregler 600x500

wie zuvor beschrieben jedoch

Breite: ca. 600 mm
Höhe: ca. 500 mm

Regelbereich: 7.400 m³/h
Menge: 1,000 St

*Hinweis: Variabler Volumenstromregler*
Variabler Volumenstromregler für variable Volumenstromsysteme, für Zu- oder Abluft.  Bestehend aus dem Gehäuse mit Stellklappe, Differenzdruck-Sensor und Regelkomponenten. Stellklappe luftdicht nach DIN EN 1751, Klasse 4. Position der Stellklappen von außen an der Achse erkennbar.

Besondere Merkmale:
- Differenzdruck-Sensor mit Messbohrungen zur Mittelwertbildung, unempfindlich gegen Verschmutzung
- Istwertsignal bezogen auf VNenn
- Rohrstutzen passend für Luftleitungen nach DIN EN 1506 bzw. DIN EN 13180, mit Einlegesicke für Lippendichtung. Gehäuse-Leckluftstrom gemäß Klasse A, DIN EN 1751.

MATERIALIEN:
Gehäuse aus verzinktem Stahlblech, Stellklappe mit Dichtung aus Kunststoff, Sensorrohre aus Aluminium, Gleitlager aus Kunststoff.

ANBAUGRUPPE:
Stellantrieb, Führungsgröße 0-10 VDC, Analogregler mit integr. Stellantrieb, 24 VAC. Dynamischer Druckfühler

liefern und einschließlich aller Nebenleistungen in vollständig betriebsbereiter Leistung fachgerecht montieren.

**07.16 Variabler Volumenstromregler 500x300**
Variabler Volumenstromregler 500x300

wie zuvor beschrieben, jedoch

Abmessungen:
Breite: ca. 500 mm
Höhe: ca. 300 mm

Regelbereich ca. 1.200m³/h bis 4.000 m³/h
Menge: 2,000 St

**07.17 Variabler Volumenstromregler 400x400**
Variabler Volumenstromregler 400x400

wie zuvor beschrieben, jedoch

Abmessungen:
Breite: ca. 400 mm
Höhe: ca. 400 mm

Regelbereich ca. 1.400m³/h bis 3.500 m³/h
Menge: 1,000 St

**07.18 Variabler Volumenstromregler 600x400**
Variabler Volumenstromregler 600x400

wie zuvor beschrieben, jedoch

Abmessungen:
Breite: ca. 600 mm
Höhe: ca. 400 mm

Regelbereich ca. 2.000m³/h bis 6.000 m³/h
Menge: 1,000 St

**07.19 Variabler Volumenstromregler 600x500**
Variabler Volumenstromregler 600x500

wie zuvor beschrieben, jedoch

Abmessungen:
Breite: ca. 600 mm
Höhe: ca. 500 mm

Regelbereich ca. 2.400m³/h bis 8.000 m³/h
Menge: 1,000 St

**07.20 Variabler Volumenstromregler 700x500**
Variabler Volumenstromregler 700x500

wie zuvor beschrieben, jedoch

Abmessungen:
Breite: ca. 700 mm
Höhe: ca. 500 mm

Regelbereich ca. 2.700m³/h bis 8.000 m³/h
Menge: 1,000 St

*Hinweis: Jalousieklappe*
Jalousieklappe

Jalousieklappen in rechteckiger Bauform zum Absperren von Luftleitungen sowie zur Volumenstrom- und Druckregelung.  Einheit, bestehend aus Gehäuse, Lamellen und Klappenmechanik. Beidseitig geeignet zum Anbau von Luftleitungsprofilen. Position der Lamellen von außen erkennbar.

liefern und einschließlich aller Nebenleistungen
in vollständig betriebsbereiter Leistung fachgerecht montieren.

**07.21 Drosselklappe DN 100**
Drosselklappe DN 100

aus verzinktem Stahl

liefern und einschließlich aller Nebenleistungen
in vollständig betriebsbereiter Leistung fachgerecht montieren.
Menge: 82,000 Stk

**07.22 Drosselklappe DN 125**
Drosselklappe DN 125

aus verzinktem Stahl

liefern und einschließlich aller Nebenleistungen
in vollständig betriebsbereiter Leistung fachgerecht montieren.
Menge: 18,000 Stk

**07.23 Drosselklappe DN 160**
Drosselklappe DN 160

aus verzinktem Stahl

liefern und einschließlich aller Nebenleistungen
in vollständig betriebsbereiter Leistung fachgerecht montieren.
Menge: 4,000 Stk

### Titel 08 Klimasplit Serverräume

**08.1 Split Klima Inneneinheit Wandmodell 4,5KW**
Split Klima Inneneinheit Wandmodell 4,5KW

Technische Anforderungen:

Ausführung als wandmontierte Split-Klima-Inneneinheit
Geeignet zur Kombination mit einer kompatiblen Split-Außeneinheit mit Kältemittel R32.
Kälteleistung des Systemverbundes: ca. 4,5 kW.
Mikroprozessorgesteuerte Regelung mit bedienerfreundlicher Steuerung
DC-Inverter-Technologie in Verbindung mit der Außeneinheit
Mehrstufige automatische Luftstromregelung mit horizontaler und vertikaler Luftverteilung.
Grobstaubluftfilter zur Reinigung der Umluft, leicht zugänglich und reinigbar.
Integrierte Kondensatwanne mit Kondensatablaufanschluss
Gehäuse weiß
Anzeige von Betriebszuständen über integrierte Status-LEDs oder Display.
Kabelgebundene Fernbedienung
- CE-konforme Ausführung einschließlich aller erforderlichen Sicherheits- und Schutzeinrichtungen.
Inneneinheit einschließlich Wandhalterung.

Technische Daten

Kälteleistung Nominal ca. 4,5 kW

Abmessungen
Höhe max.  300 mm
Breite max.  900 mm
Tiefe max.  250 mm

Schalldruckpegel
Kühlen max.ca. 43 dB(A)
Kühlen min. ca. 34 dB(A)

Kältemittel  R32
Menge: 2,000 Stk

**08.2 Split Klime Außeneinheit 4,5KW**
Split Klime Außeneinheit 4,5KW

Technische Anforderungen:

Ausführung als invertergeregelte Split-Klima-Außeneinheit zur Kombination mit einer kompatiblen Inneneinheit.
Kältemittel: R32.
Nenn-Kälteleistung: ca. 4,5 kW bei Normbedingungen.
Verdichter als drehzahlgeregelter DC-Inverter-Verdichter.
Elektronisches Expansionssystem und mikroprozessorgesteuerte Regelung.
Wärmetauscher aus Kupferrohren mit Aluminiumlamellen, korrosionsgeschützt.
Wetterfestes Gehäuse aus verzinktem und beschichtetem Stahlblech
Außenaufstellung auf Konsole, Fundament oder Montagesystem.
Spannungsversorgung: 230 V / 50 Hz.
Betriebsbereich für Kühlung mindestens bis +46 °C Außentemperatur
CE-konforme Ausführung einschließlich aller sicherheitstechnischen Einrichtungen.

Technische Daten

Kühlleistung nominal 4,5 kW
Abmessungen
Höhe ca.  630 mm
Breite ca.  810 mm
Tiefe ca.  300 mm

Schalldruckpegel
Kühlen max.  44 dB(A)
Kältemittel  R32
Spannungsversorgung: 230 V, 1 Ph, 50 Hz
Menge: 2,000 Stk

**08.3 Kondensatpumpe**
Kondensatpumpe

für zuvor genannte Split Klime Inneneinheit
Kondensatpumpe, zum Abpumpen des anfallenden Kondensats im Gerät, am Grundgerät montiert und verdrahtet
Menge: 2,000 Stk

**08.4 Bodenkonsole set**
Bodenkonsole set

Bodenkonsole Wasserdichter und Stoßdämpfender Aufstellbalken für Lüftungsanlagen Klimaanlagen und Wärmepumpen

Einheit 2 Stück
Menge: 2,000 Stk
Produkt:
  Artikel:
    Artikelnummer: 2558675
    Artikelkurztext: Bodenkonsole set

**08.5 Kabelfernbedienung für Inneneinheit**
Kabelfernbedienung für Inneneinheit

Kabelgebundene Fernbedienung zur Ansteuerung der Inneneinheit.
Bedienfeld mit Anzeige der aktuellen Betriebszustände und der Raumtemperatur.
Einfache Sollwertverstellung mit integrierter Raumtemperaturmessung.

Inkl. der nötigen Verkabelung zwischen Fernbedienung und Inneneinheit.
Kabellänge max 10m

liefern und einschließlich aller Nebenleistungen
in vollständig betriebsbereiter Leistung fachgerecht montieren
Menge: 2,000 St

**08.6 Kältemittelfüllung R32**
Füllen der kältetechnischen Anlage mit Evakuierung und
abschließender Druck- und Dichtheitsprüfung. Kältemittel R32

liefern und auffüllen.
Menge: 0,000 kg

**08.7 Kabelrinne 200 x 60 mm**
Kabelrinne 200 x 60 mm

feuerverzinkte Kabelrinne für den Einsatz im Außenbereich mit Seiten- und Bodenperforation, am oberen Rand nach innen profiliert, einschl. Form- und Verbindungsstücken wie:

- Deckel
- Bögen
- T-Stücke
- Kreuzungen, Abzweigungen usw.
- Verbindungsplatten
- Dübel, Schrauben, Muttern und Scheiben
- Auslegern für Wand- und Hängestielmontage
- Hängestiele bis 1000 mm Länge
- Schutzkappen für Hängestiele

liefern und in Abstimmung mit den Firmen für Heizungs-, Lüftungs-, Sanitär- und allgemeine Elektroinstallation betriebsfertig montieren, einschl. leitender Verbindung mit dem Erdpotential.
Menge: 5,000 m

**08.8 Kabelrinnenträger**
Kabelrinnenträger

Zur Aufnahme einer Kabelrinne auf dem Flachdach
Abstand der Kabelrinne zur Dachhaut min. 30cm

bestehend aus:
- 2 Aufstellfüße mit Anti-Vibrations-Matten
- C-Trägerprofile
- notwendige Verbindungselemente inkl. Schrauben und Kleinmatierial

Material
feuerverzinkt bzw. Polyurethan
Menge: 6,000 Stk

**Ausführungsbeschreibung 17 ***Duo Kältemittelleitungen*****
*Duo Kältemittelleitungen****
Duo-Kältemittelleitung

Doppelte (Duo-) Kältemittelrohrleitung, bestehend aus nahtlosem, gereinigtem und entfettetem Kupferrohr nach DIN EN 12735-1 (Cu-DHP), für den Einsatz in Split- / Multisplit-Klimaanlagen und Wärmepumpensystemen.

- Wandstärke entsprechend Betriebsdruck
- Isolierung: Dämmstoff BL s2 d0 schwer entflammbar
- Kältemitteleignung: Geeignet für moderne Sicherheitskältemittel wie R32, R290 u. a.
- Verbindungstechnik: Rohrenden gasdicht verschlossen, Verbindung vor Ort mittels Bördelanschluss oder Hartlöten unter Schutzgas (Stickstoff) nach DIN EN 14276-2.
- Befestigung: Inklusive schwingungsgedämpfter Rohrschellen und Halterungen im erforderlichen Abstandsraster, inklusive aller Form- und Verbindungsstücke.
- Dichtheitsprüfung: Inklusive Druck- und Dichtheitsprüfung der verlegten Leitungen gemäß aktueller F-Gase-Verordnung / DIN EN 378 mit Prüfgas und Erstellung des Prüfprotokolls

Rohrleitungen einschließlich Löt- und
Lötnebenmaterial und Dichtungsmaterialien sowie
Flanschverbindungen.
Form- und Verbindungsstücke werden separat abgerechnet
(gemäß VOB/C DIN 18 381).

Rohrleitung zum Einsatz für Kälteanlagen

In die Basisposition ist folgendes mit
einzuberechnen

-Rohrbefestigungen, alle Baustellennähte der
Befestigungs- und Sonderkonstruktionen
stahlverzinkt oder  Edelstahl) ohne
werkseitigen Korrosionsschutz  werden kalt
verzinkt.

**08.9 Duo Kältemittelleitung 6,35 / 9,52 isoliert**
Duo Kältemittelleitung 6,35 / 9,52 isoliert

wie zuvor beschrieben, jedoch
mit den Abmessungen 6,35 / 9,52

liefern und montieren
Menge: 70,000 m

*Hinweis: Kondensatleitungen****
***Kondensatleitungen***

**Ausführungsbeschreibung 18 ***Industrie Systemrohr Werkstoff-Nr. 1.4520*****
*Industrie Systemrohr Werkstoff-Nr. 1.4520****
Industrie Systemrohr Werkstoff-Nr. 1.4520

Rohrleitungen für PWWH-, Druckluft und Industrieanlagen, (nicht für Trinkwasserinstallationen), aus ferritisch nichtrostendem Chromstahl, Werkstoff-Nr. 1.4520, nach
DIN EN 10088-2.

Verbindung mit Sanpress Inox-Verbinder aus Edelstahl (Molybdängehalt min. 2,2%), mit SC-Contur und DVGW zertifizierter Prüfsicherheit bei unverpresstem Verbinder über den gesamten Prüfbereich von 22 hPa (22 mbar) bis 0,3 MPa (3 bar) trocken, 0,1 MPa (1 bar) bis 0,65 MPa (6,5 bar) nass,
Pressverbindung bis DN 50 mit doppelter Presskontur (vor und hinter dem Dichtelement), EPDM-Dichtelement, unlösbar,

Rohr und Verbinder im Systemverbund inklusive Systemzulassung.

Verlegung in Gebäuden, Montagehöhe über
Gelände/Fußboden bis 4,0 m

**08.10 Industrie Systemrohr Werkstoff-Nr. 1.4520, 22x1,2mm**
Industrie Systemrohr Werkstoff-Nr. 1.4520, 22x1,2mm

wie vor beschrieben, jedoch: 22 x 1,2mm
Menge: 8,000 m

**08.11 Edelstahl-Bogen 22mm, in allen Winkelgraden**
Edelstahl-Bogen 22mm, in allen Winkelgraden

wie vor beschrieben, jedoch 22mm
Menge: 10,000 Stk

**08.12 Edelstahl-Muffe 22mm**
Edelstahl-Muffe 22mm

wie vor beschrieben, jedoch 22mm
Menge: 2,000 Stk

**08.13 Edelstahl-Übergang 22mm x 3/4"**
Edelstahl-Übergang 22mm x 3/4"

wie vor beschrieben, jedoch 22mm
Menge: 2,000 Stk

**08.14 Siphon mit Trichter DN40**
Siphon mit Trichter DN40

Röhrengeruchverschluss-Kunststoff
Ausstattung Verstellrohr mit
Leckwassertrichter, Wandhalterung,
Ablauf waagerecht
güteüberwacht nach DIN EN 274
DN (Durchmesser Nominal): 40
Menge: 2,000 Stk

**Ausführungsbeschreibung 19 Rohrschelle**
*Rohrschelle*
Rohrschelle

Rohrträgerschelle, einteilig verzinkt, mit
Sicherheitsverschluß und Kreuzschlitzschraube,
Schallschutzeinlage aus EPDM, Anschlußgewinde M 8,
einschl. Klein- und Befestigungsmaterial.

**08.15 Rohrschelle, DN20**
Rohrschelle, DN20

wie zuvor beschrieben, jedoch DN20
Menge: 10,000 Stk

**Ausführungsbeschreibung 20 Rohrabschottung mit Brandschutzschale**
*Rohrabschottung mit Brandschutzschale*
Rohrabschottung mit Brandschutzschale

R 90 Rohrabschottung für nichtbrennbare Versorgungsleitungen in Massivbauteilen und leichten Trennwänden Feuerwiderstandsfähige Rohrabschottungen mit nichtbrennbarer hochverdichteter Mineralfaserdämmung mit einem Schmelzpunkt von > 1000 °C. Die notwendige weiterführende Dämmung wird gesondert vergütet.

Ausführung:
Die Erstellung einer Rohrabschottung der Feuerwiderstandsklasse R 90. Hierzu ist die Mineralfaserdämmung entweder formschlüssig in eine Kernbohrung einzupressen oder die verbleibende Öffnung im Durchbruch in ganzer Bauteildicke einzusetzten.
Alle Rohrschalen sind mit verzinktem Bindedraht (d ≥? 0,6 mm), 6 Windungen pro lfd. Meter, auf dem Rohr zu befestigen.
Die Ausführung muss gemäß AbP BS erfolgen.

Kalkulationsgrundlage:

Die Abrechnung erfolgt per Stück (1 Stück = 50cm)

**08.16 Rohrabschottung mit Brandschutzschale R90 DN 12**
Rohrabschottung mit Brandschutzschale R90 DN 12

wie zuvor beschrieben, jedoch DN 12
Menge: 2,000 Stk

**08.17 Beschilderung von kennzeichnungspflichtigen Brandschottungen**
Beschlilderung von kennzeichnungspflichtigen Brandschottungen

Dauerhafte Beschliderung der erstellten Brandschutzertüchtigung.
Menge: 2,000 Stk

### Titel 09 Umluftkühlung und Zubehör

**Ausführungsbeschreibung 21 Fan Coil und Zubehör**
*Fan Coil und Zubehör*
Fan Coil und Zubehör

Angebotenes Fabrikat:
'.........................................'
vom Bieter einzutragen

in betriebsfertiger Arbeit,
einschließlich Klein- und Nebenmaterial, Verschraubungen, Befestigungsmaterialien, Herstellen der elektrischen Anschlüsse sowie Inbetriebnahme

**09.1 Fan Coil Deckengerät mit Regelung**
Fan Coil Deckengerät mit Regelung

zur Montage in Abhang- und Zwischendecken
Abmessungen ca. B:519 x H:223 x L:1038 mm
2-Leiter System zum Heizen und/oder Kühlen

Kühlleistung, gesamt ca.  2000 W
Kühlleistung, sensibel ca.  1600 W
Schalldruckpegel bei maximaler Leistung ca.  dB(A)  43
Schalldruckpegel bei minimaler  Leistung ca.  dB(A)  23
bei
Vorlauftemperatur ca.:  7,0 °C
Rücklauftemperatur ca.:  12,0 °C
Lufteintrittstemperatur:  26,0 °C
Rel. Luftfeuchtigkeit:  48 %

mit EC-Ventilator
Filter ePM1>50% (F7)
Hygienekonform nach VDI 6022
Luftansaug unten
Wasseranschluss seitlich
mit montierter Regelung komplett verdrahtet und betriebsfertig
Ansteuerung von 24 V DC Stellantrieben (Auf/Zu) für Heiz-  und Kühlbetrieb.
Fancoil steuerbar über Wandbediengerät
- Raumtemperatur, Lüftergeschwindigkeit, Zeitprogramme
Aufschaltbar auf eine GLT
über mindestens eines der nachfolgenden Protokolle:
- BACnet/IP, Modbus, TCP, Modbus RTU

Max. Betriebsdruck:  10 bar
Max. Wassereintrittstemp.: 90 °C
Min. Wassereintrittstemp.: 4 °C
Max. Lufteintrittstemp.:  40 °C

Grundgerät aus sendzimir-verzinktem Stahlblech, gegen Schwitzwasseranfall dampfdiffusionsdicht und isoliert.
Integrierte Entlüftungsmöglichkeit.
Kondensatwanne ausgeführt als eigenständiges, zur Reinigung und Wartung entnehmbares Bauteil entsprechend VDI 6022.
Ventil-Kondensatwanne zum Auffangen des eventuell anfallenden Kondensats an den Ventilen
Menge: 33,000 Stk

**09.2 Kondensatpumpe**
Kondensatpumpe

für zuvor genanntes Fan Coil
Kondensatpumpe, zum Abpumpen des anfallenden Kondensats an den Ventilen und im Gerät, am Grundgerät montiert und verdrahtet
Menge: 33,000 Stk

**09.3 Differenzdruckunabhängiges Thermostatventil DN 15**
Differenzdruckunabhängiges Thermostatventil DN 15

Differenzdruckunabhängigen Regelventils DN 15 für Fan-Coil-Geräte in 2-Leiter-Ausführung, am Grundgerät montiert.

Automatische Durchflussregelung, differenzdruckunabhängig
Stufenlos voreinstellbar
Ventilgehäuse aus korrosionsbeständigem Metall
Spindel aus Edelstahl
Anschlussgewinde für Thermostatantrieb M30 x 1,5
Nenndruck PN 16
Max. Betriebstemperatur 90 °C
Durchflussbereich 150 bis 1.050 l/h
Kvs-Wert ca. 1,8 m³/h
Nennweite DN 15

Einschließlich:
Längenausgleichsnippel
90°-Anschlusswinkel
Absperrbare Rücklaufverschraubung in Eckausführung DN 15 mit Voreinstellmöglichkeit
Anschluss Rp 1/2" IG x Rp 1/2" IG
Kvs-Wert ca. 4,5 m³/h
Max. Betriebsdruck PN 16
Max. Schließdruck 10 bar
Max. Betriebstemperatur 90 °C
Menge: 33,000 Stk

**09.4 Ventilstellantrieb, stromlos geschlossen, 24 V AC/DC**
Ventilstellantrieb, stromlos geschlossen, 24 V AC/DC

Thermischer Ventilstellantrieb für 2-Wege- oder druckunabhängige Regelventile, Ausführung stromlos geschlossen (NC), geeignet für 24 V AC/DC.

Technische Daten:

Betriebsspannung: 24 V AC/DC
Steuersignal: 2-Punkt
Stellweg: ca. 5 mm
Stellkraft: ca. 100 N
Schutzart: IP54
Schutzklasse III
Ausführung mit First-Open-Funktion
Ventilanschluss: M30 x 1,5
Gehäusematerial: Polyamid
Abmessungen (H x B x L): ca. 50 x 39 x 50 mm
Anschlussleitung: steckbar, 2-adrig, PVC, Länge 3 m
Umgebungstemperatur: 0 bis +60 °C
Medientemperatur: 0 bis +100 °C

Inkl. erforderlichem Ventiladapter und Anschlussleitung, betriebsfertig montiert.
Menge: 33,000 Stk

**09.5 Ausblaskasten mit Luftdurchlass**
Ausblaskasten mit Luftdurchlass

Einheit zur Montage am Luftausblas
passend für zuvor genanntes Fan Coil
Der Anschlusskasten kann in eine Gipskartonkonstruktion
bauseitig integriert werden ohne zusätzliche Schraubverbindungen.
Luftgitter in Verkehrsweiß

Baubreite ca. 125mm
Bauhöhe ca. 650mm
Baulänge ca.1350mm
Menge: 33,000 Stk

**09.6 Revisionsöffnung aus Lochblech mit Rahmen**
Revisionsöffnung aus Lochblech mit Rahmen

passend für zuvor genanntes Fan Coil
Einheit zur nachträglichen Wartung in Zwischendecken, geeignet für Gipskarton- oder Rohbetondecken
Revisionsöffnung aus einem einlegbarem Paneel aus
Lochblech mit Rahmen
Farbe: verkehrsweiß
Menge: 33,000 Stk

**09.7 Ausblaskasten mit Primärluftanschlussstutzen**
Ausblaskasten mit Primärluftanschlussstutzen

Einheit zur Montage am Luftausblas
passend für zuvor genanntes Fan Coils, DN 100

Baubreite ca. 200mm
Bauhöhe ca.  160mm
Baulänge ca. 888mm
Menge: 33,000 Stk

**09.8 Raumbediengerät**
Raumbediengerät

Kabelgebundene Fernbedienung zur Ansteuerung des vorgenannten Fan Coil.
Einstellung von Raumtemperatur, Lüftergeschwindigkeit, Zeitprogramme
Anzeige mit Raumtemperaturmessung und Darstellung
der aktuellen Betriebszustände
geeignet zur Montage in einer Unterputzdose 55x55

liefern und einschließlich aller Nebenleistungen
in vollständig betriebsbereiter Leistung fachgerecht montieren
Menge: 33,000 Stk

**09.9 Verkabelung Raumbediengerät und Fancoil**
Verkabelung Raumbediengerät und Fancoil

Lieferung des Kabels für das angebotene Fabrikat
Länge bis 10m
Verlegen in vorhandene Schlitze
Anschließen in vorhandene UP-Dose und in Betrieb nehmen
Menge: 33,000 Stk

**Ausführungsbeschreibung 22 Umluftkühlkassetten und Zubehör**
*Umluftkühlkassetten und Zubehör*
Umluftkühlkassetten und Zubehör

Angebotenes Fabrikat:
'.........................................'
vom Bieter einzutragen

in betriebsfertiger Arbeit,
einschließlich Klein- und Nebenmaterial, Verschraubungen, Befestigungsmaterialien, Herstellen der elektrischen Anschlüsse sowie Inbetriebnahme der Umluftkühlkassetten.

**09.10 Deckenkassette mit Regelung**
Deckenkassette mit Regelung

zur Montage in Abhangdecken
Abmessungen ca. HxBxL 385 mm x 623 mm x 623 mm,
2-Leiter System zum Heizen und/oder Kühlen

Kühlleistung, gesamt ca.  3000 W
Kühlleistung, sensibel ca.  2400 W
Schalldruckpegel bei maximaler Leistung ca.  dB(A)  51
Schalldruckpegel bei minimaler  Leistung ca.  dB(A)  31
bei
Vorlauftemperatur ca.:  7,0 °C
Rücklauftemperatur ca.:  12,0 °C
Lufteintrittstemperatur:  26,0 °C
Rel. Luftfeuchtigkeit:  48 %

mit EC-Ventilator
Filter ePM1>50% (F7)
Hygienekonform nach VDI 6022
Wasseranschluss seitlich
mit montierter Regelung komplett verdrahtet und betriebsfertig
Ansteuerung von 24 V DC Stellantrieben (Auf/Zu) für Heiz-  und Kühlbetrieb.
Deckenkassette steuerbar über Wandbediengerät
- Raumtemperatur, Lüftergeschwindigkeit, Zeitprogramme
Aufschaltbar auf eine GLT
über mindestens eines der nachfolgenden Protokolle:
- BACnet/IP, Modbus, TCP, Modbus RTU

Max. Betriebsdruck:  8 bar
Max. Wassereintrittstemp.: 75 °C
Min. Wassereintrittstemp.: 6 °C
Max. Lufteintrittstemp.:  35 °C

Grundgerät aus sendzimir-verzinktem Stahlblech, gegen Schwitzwasseranfall dampfdiffusionsdicht und isoliert.
Integrierte Entlüftungsmöglichkeit.
Kondensatwanne ausgeführt als eigenständiges, zur Reinigung und Wartung entnehmbares Bauteil entsprechend VDI 6022.
Ventil-Kondensatwanne zum Auffangen des eventuell anfallenden Kondensats an den Ventilen
Menge: 15,000 Stk

**09.11 Kondensatpumpe**
Kondensatpumpe

für zuvor genanntes Fan Coil
Kondensatpumpe, zum Abpumpen des anfallenden Kondensats an den Ventilen und im Gerät, am Grundgerät montiert und verdrahtet
Menge: 15,000 Stk

**09.12 Differenzdruckunabhängiges Thermostatventil DN15**
Differenzdruckunabhängiges Thermostatventil DN15

Differenzdruckunabhängigen Regelventils DN 15 für Fan-Coil-Geräte in 2-Leiter-Ausführung, am Grundgerät montiert.

Automatische Durchflussregelung, differenzdruckunabhängig
Stufenlos voreinstellbar
Ventilgehäuse aus korrosionsbeständigem Metall
Spindel aus Edelstahl
Anschlussgewinde für Thermostatantrieb M30 x 1,5
Nenndruck PN 16
Max. Betriebstemperatur 90 °C
Durchflussbereich 150 bis 1.050 l/h
Kvs-Wert ca. 1,8 m³/h
Nennweite DN 15

Einschließlich:
Längenausgleichsnippel
90°-Anschlusswinkel
Absperrbare Rücklaufverschraubung in Eckausführung DN 15 mit Voreinstellmöglichkeit
Anschluss Rp 1/2" IG x Rp 1/2" IG
Kvs-Wert ca. 4,5 m³/h
Max. Betriebsdruck PN 16
Max. Schließdruck 10 bar
Max. Betriebstemperatur 90 °C
Menge: 15,000 Stk

**09.13 Ventilstellantrieb, stromlos geschlossen, 24 V AC/DC**
Ventilstellantrieb, stromlos geschlossen, 24 V AC/DC

Thermischer Ventilstellantrieb für 2-Wege- oder druckunabhängige Regelventile, Ausführung stromlos geschlossen (NC), geeignet für 24 V AC/DC.

Technische Daten:

Betriebsspannung: 24 V AC/DC
Steuersignal: 2-Punkt
Stellweg: ca. 5 mm
Stellkraft: ca. 100 N
Schutzart: IP54
Schutzklasse III
Ausführung mit First-Open-Funktion
Ventilanschluss: M30 x 1,5
Gehäusematerial: Polyamid
Abmessungen (H x B x L): ca. 50 x 39 x 50 mm
Anschlussleitung: steckbar, 2-adrig, PVC, Länge 3 m
Umgebungstemperatur: 0 bis +60 °C
Medientemperatur: 0 bis +100 °C

Inkl. erforderlichem Ventiladapter und Anschlussleitung, betriebsfertig montiert.
Menge: 15,000 Stk

**09.14 Raumbediengerät**
Raumbediengerät

Kabelgebundene Fernbedienung zur Ansteuerung des vorgenannten Fan Coil.
Einstellung von Raumtemperatur, Lüftergeschwindigkeit, Zeitprogramme
Anzeige mit Raumtemperaturmessung und Darstellung
der aktuellen Betriebszustände
geeignet zur Montage in einer Unterputzdose 55x55

liefern und einschließlich aller Nebenleistungen
in vollständig betriebsbereiter Leistung fachgerecht montieren
Menge: 15,000 Stk

**Ausführungsbeschreibung 23 Fan Coil Wandmontage und Zubehör**
*Fan Coil Wandmontage und Zubehör*
Fan Coil Wandmontage und Zubehör

Angebotenes Fabrikat:
'.........................................'
vom Bieter einzutragen

in betriebsfertiger Arbeit,
einschließlich Klein- und Nebenmaterial, Verschraubungen, Befestigungsmaterialien, Herstellen der elektrischen Anschlüsse sowie Inbetriebnahme der Umluftkühlkassetten.

**09.15 Fan Coil Wandmontage mit Regelung**
Fan Coil Wandmontage mit Regelung

mit Verkleidung zur Wandmontage geeignet
Abmessungen ca. HxBxL HxBxL 505 mm x 245 mm x 1200
2-Leiter System zum Heizen und/oder Kühlen

Kühlleistung, gesamt ca.  3600 W
Kühlleistung, sensibel ca.  3000 W
Schalldruckpegel bei maximaler Leistung ca.  dB(A)  50
Schalldruckpegel bei minimaler  Leistung ca.  dB(A)  15
bei
Vorlauftemperatur ca.:  8,0 °C
Rücklauftemperatur ca.:  14,0 °C
Lufteintrittstemperatur:  26,0 °C
Rel. Luftfeuchtigkeit:  48 %

mit EC-Ventilator
Filter ISO Coarse
Hygienekonform nach VDI 6022
Luftansaug unten
Wasseranschluss seitlich
mit montierter Regelung komplett verdrahtet und betriebsfertig
Ansteuerung von 24 V DC Stellantrieben (Auf/Zu) für Heiz-  und Kühlbetrieb.
Fancoil steuerbar über Wandbediengerät
- Raumtemperatur, Lüftergeschwindigkeit, Zeitprogramme
Aufschaltbar auf eine GLT
über mindestens eines der nachfolgenden Protokolle:
- BACnet/IP, Modbus, TCP, Modbus RTU

Max. Betriebsdruck:  10 bar
Max. Wassereintrittstemp.: 90 °C
Min. Wassereintrittstemp.: 4 °C
Max. Lufteintrittstemp.:  40 °C

Grundgerät aus sendzimir-verzinktem Stahlblech, gegen Schwitzwasseranfall dampfdiffusionsdicht und isoliert.
Integrierte Entlüftungsmöglichkeit.
Kondensatwanne ausgeführt als eigenständiges, zur Reinigung und Wartung entnehmbares Bauteil entsprechend VDI 6022.
Ventil-Kondensatwanne zum Auffangen des eventuell anfallenden Kondensats an den Ventilen

-------------------
EC-Ventilator, feuchte Kühlung,
HxBxL 494 mm x 223 mm x 1038 mm, Wandmontage, 2-
Leiter, Filter ISO Coarse, Luftansaug unten,
Wasseranschluss links, Regelungsbox
Fan Coil zum Heizen und/oder Kühlen.
Hygienekonform nach VDI 6022.
Ökobilanzdaten in Form einer EPD nach EN 15804 veröffentlicht und bei The International EPD
Registriert in Bauprodukteplattform DGNB Navigator.
GWP (Phase A1-A3), kg CO2 Äq. 1.73E+02
Weitere Berechnungen online möglich.
Grundgerät aus sendzimir-verzinktem Stahlblech, gegen Schwitzwasseranfall dampfdiffusionsdicht
und geräuschreduzierend isoliert.
Isolierstärke 3mm
Primärluftanschluss zum Einbringen von vor konditionierter Luft.
Luftansaug Filter ISO Coarse
2-Leiter
Leistungsstarker Wärmetauscher aus Kupfer-Rundrohren mit Aluminium-Lamellen, inkl.
Verdrehsicherung.
Max. Betriebsdruck bar 10
Max. Wassereintrittstemp. GradC 90
Min. Wassereintrittstemp. GradC 4
Max. Lufteintrittstemp. GradC 40
Max. Glykolanteil % 50
Integrierte Entlüftungsmöglichkeit.
Kondensatwanne aus pulverbeschichtetem, verzinktem Stahlblech.
Kondensatwanne ausgeführt als eigenständiges, zur Reinigung und Wartung entnehmbares Bauteil
entsprechend VDI 6022.
EC-Radialventilator
Energiesparender EC-Ventilator mit 0-10 V -Eingang für stufenlose Drehzahlsteuerung. Alle
drehenden Teile sind geräuscharm und wartungsfrei gelagert. Werksseitig verdrahtet.
Schutzart IP 34
Isolationsklasse F
- Integrierte Geräteregelung KaControl MC zur stetigen
Ventilatorsteuerung mit Motorüberwachung.
- Zur Ansteuerung von 24 V DC Stellantrieben (Auf/Zu) für Heiz- und
Kühlbetrieb.
- Mit Anschlussmöglichkeit von 5 Multifunktionseingängen
(Raumtemperatur, Fensterkontakt, Vorlauf- und Rücklauftemperatur,
Umschaltung Heizen/Kühlen, Kondensatalarm, sequenzielle Ansteuerung über
ein 0-10 V Signal, usw.), gerätespezifische Steuerungs- und
Regelungsalgorithmen mit den Kernfunktionen Raumtemperaturregelung
(Heizen/Kühlen).
- Zeitschaltprogramm mit batteriegepufferter Echtzeituhr für vier
Betriebsarten (Tag/Eco/Extra/Aus), Inbetriebnahmefunktion.
- Gruppierung von bis zu 10 Geräten und einem Display zu einer Regelzone
mittels CAN-Bus, automatischer Adressierung und
Kommunikationsüberwachung aller Bus Teilnehmer, kontinuierliche
Synchronisation aller Zustände und Parameter innerhalb der Gruppe.
- CAN-Bus Schnittstelle und galvanisch getrennte RS485 Schnittstelle mit
jeweils zwei Klemmblöcken für getrennten Anschluss bei Daisychain
Verkabelung mit zuschaltbarem Abschlusswiderstand.
- Anschluss zentraler Funktionen wie z.B. Umschaltung Heizen/Kühlen an
einem frei wählbaren Gerät der Gruppe.
- Ethernet-Schnittstelle mit zwei RJ45- Buchsen und integrierter
Switch-Funktion.
- KNX-TP Schnittstelle mit Buchsenklemme alle Anschlussklemmen als
Stecker ausgeführt, Wireless Kommunikation über Wifi Webserver zur
benutzerfreundlichen Bedienung und zur vollständigen passwortgeschützten
Parametrierung.
- Über Lizenzen freischaltbare Protokolle: BACnet/IP, Modbus TCP, Modbus
RTU, KNX.
Baugröße 63
Abmessungen mm 223 x 494 x 1038
System 2-Leiter
Luftansaug unten
Wasseranschluss links
Gewicht kg 26
Anschluss 1/2 Zoll

Montageort Wandmontage
Filterklasse Filter ISO Coarse

Allgemein
Steuerspannung  V  10,0  8,0  6,0  4,0  1,5
SFP-Wert  Ws/m³ 223  145  67  56  52
Luftvolumenstrom  m³/h  766  608  337  263  169
Leistungsaufnahme  W  47  25  6  4  2
Stromaufnahme  mA  422  229  81  67  58
Schalldruckpegel  dB(A)  50  43  28  22  15
Schallleistungspegel  dB(A)  58  51  36  30  23
Medium Wasser

Kühlen
Vorlauftemperatur  °C  8,0
Rücklauftemperatur  °C  14,0
Raumlufttemperatur  °C  26,0
Rel. Luftfeuchtigkeit  %  48
Kühlleistung, gesamt  W  3647  2943  1696  1348  897
Kühlleistung, sensibel  W  3021  2438  1405  1117  743
Luftaustrittstemperatur  °C  13,8  13,6  13,1  12,9  12,4
Wasservolumenstrom  l/h  521  421  242  193  128
Kondensat  l/h  0,9  0,7  0,4  0,3  0,2
Wasserwiderstand  kPa 15,3  10,1  3,5  2,3  1,1

Heizen
Vorlauftemperatur  °C  55,0
Rücklauftemperatur  °C  45,0
Raumlufttemperatur  °C  22,0
Wärmeleistung  W  6565  5285  3032  2409  1603
Luftaustrittstemperatur  °C  48,0  48,3  49,2  49,7  50,7
Wasservolumenstrom  l/h  573  462  265  210  140
Wasserwiderstand  kPa  16,2  10,8  3,8  2,5  1,1
Menge: 2,000 Stk

**09.16 Kondensatpumpe**
Kondensatpumpe

für zuvor genanntes Fan Coil
Kondensatpumpe, zum Abpumpen des anfallenden Kondensats an den Ventilen und im Gerät, am Grundgerät montiert und verdrahtet
Menge: 2,000 Stk

**09.17 Differenzdruckunabhängiges Thermostatventil DN 15**
Differenzdruckunabhängiges Thermostatventil DN 15

Differenzdruckunabhängigen Regelventils DN 15 für Fan-Coil-Geräte in 2-Leiter-Ausführung, am Grundgerät montiert.

Automatische Durchflussregelung, differenzdruckunabhängig
Stufenlos voreinstellbar
Ventilgehäuse aus korrosionsbeständigem Metall
Spindel aus Edelstahl
Anschlussgewinde für Thermostatantrieb M30 x 1,5
Nenndruck PN 16
Max. Betriebstemperatur 90 °C
Durchflussbereich 150 bis 1.050 l/h
Kvs-Wert ca. 1,8 m³/h
Nennweite DN 15

Einschließlich:
Längenausgleichsnippel
90°-Anschlusswinkel
Absperrbare Rücklaufverschraubung in Eckausführung DN 15 mit Voreinstellmöglichkeit
Anschluss Rp 1/2" IG x Rp 1/2" IG
Kvs-Wert ca. 4,5 m³/h
Max. Betriebsdruck PN 16
Max. Schließdruck 10 bar
Max. Betriebstemperatur 90 °C
Menge: 2,000 Stk

**09.18 Ventilstellantrieb, stromlos geschlossen, 24 V AC/DC**
Ventilstellantrieb, stromlos geschlossen, 24 V AC/DC

Thermischer Ventilstellantrieb für 2-Wege- oder druckunabhängige Regelventile, Ausführung stromlos geschlossen (NC), geeignet für 24 V AC/DC.

Technische Daten:

Betriebsspannung: 24 V AC/DC
Steuersignal: 2-Punkt
Stellweg: ca. 5 mm
Stellkraft: ca. 100 N
Schutzart: IP54
Schutzklasse III
Ausführung mit First-Open-Funktion
Ventilanschluss: M30 x 1,5
Gehäusematerial: Polyamid
Abmessungen (H x B x L): ca. 50 x 39 x 50 mm
Anschlussleitung: steckbar, 2-adrig, PVC, Länge 3 m
Umgebungstemperatur: 0 bis +60 °C
Medientemperatur: 0 bis +100 °C

Inkl. erforderlichem Ventiladapter und Anschlussleitung, betriebsfertig montiert.
Menge: 2,000 Stk

**09.19 Verkabelung Raumbediengerät und Umluftkühlkassette**
Verkabelung Raumbediengerät und Umluftkühlkassette

Lieferung des Kabels für das angebotene Fabrikat
Länge bis 10m
Verlegen in vorhandene Schlitze
Anschließen in vorhandene UP-Dose und in Betrieb nehmen
Menge: 2,000 Stk

**09.20 Raumbediengerät**
Raumbediengerät

Kabelgebundene Fernbedienung zur Ansteuerung des vorgenannten Fan Coil.
Einstellung von Raumtemperatur, Lüftergeschwindigkeit, Zeitprogramme
Anzeige mit Raumtemperaturmessung und Darstellung
der aktuellen Betriebszustände
geeignet zur Montage in einer Unterputzdose 55x55

liefern und einschließlich aller Nebenleistungen
in vollständig betriebsbereiter Leistung fachgerecht montieren
Menge: 2,000 Stk

### Titel 10 Schalldämpfer

*Hinweis: Telefonieschalldämpfer rund*
Flexibler Rohrschalldämpfer in runder Ausführung,
Gehäuse mit akustisch und thermisch wirksamer
Auskleidung ca. 50mm Packungsstärke.
Beidseitig mit Rohrstutzen und Lippendichtung.

liefern und einschließlich aller Nebenleistungen
in vollständig betriebsbereiter Leistung fachgerecht montieren.

**10.1 Telefonieschalldämpfer DN 80**
Telefonieschalldämpfer DN 80

wie zuvor beschrieben, jedoch DN 80

Druckverlust max.:  5 Pa
Dämpfung min.:  22 dB/250 Hz
Länge:  1000mm
Menge: 8,000 Stk

**10.2 Telefonieschalldämpfer DN 100**
Telefonieschalldämpfer DN 100

wie zuvor beschrieben, jedoch DN 100

Druckverlust max.:  5 Pa
Dämpfung min.:  19 dB/250 Hz
Länge:  1000mm
Menge: 134,000 Stk

**10.3 Telefonieschalldämpfer DN 125**
Telefonieschalldämpfer DN 125

wie zuvor beschrieben, jedoch DN 125

Druckverlust max.:  5 Pa
Dämpfung min.:  16 dB/250 Hz
Länge:  1000mm
Menge: 31,000 Stk

**10.4 Telefonieschalldämpfer DN 160**
Telefonieschalldämpfer DN 160

wie zuvor beschrieben, jedoch DN 160

Druckverlust max.:  5 Pa
Dämpfung min.:  12 dB/250 Hz
Länge:  1000mm
Menge: 6,000 Stk

**10.5 Telefonieschalldämpfer DN 200**
Telefonieschalldämpfer DN 200

wie zuvor beschrieben, jedoch DN 200

Druckverlust max.:  5 Pa
Dämpfung min.:  10 dB/250 Hz
Länge:  1000mm
Menge: 1,000 Stk

*Hinweis: Kulissenschalldämpfer*
in Hygieneausführung nach dem Kammer-Absorptionsprinzip; Rahmenteile und Kammerbleche aus verzinktem Stahlblech, Rahmenende zum Schutz der Kulissenfüllung umgefalzt, durch Glasseidengewebe gegen Abrieb geschützt. Einfügungsdämpfung, Schallleistungspegel des Strömungsgeräusches sowie Druckverluste gemessen nach DIN EN ISO 7235.
Mineralwolle nicht brennbar nach DIN 4102 A2.

liefern und einschließlich aller Nebenleistungen
in vollständig betriebsbereiter Leistung fachgerecht montieren.

**10.6 Kulissenschalldämpfer 300x200x750**
Kulissenschalldämpfer 300x200x750

wie zuvor beschrieben, jedoch

Breite bis:  300 mm
Höhe bis:  200 mm
Länge bis:  750 mm
Volumenstrom bis:  270 m3/h
Druckverlust max:  16 Pa
Einfügungsdämpfung min.: 20dB/250 Hz
Menge: 2,000 Stk

**10.7 Kulissenschalldämpfer 300x200x1500**
Kulissenschalldämpfer 300x200x1500

wie zuvor beschrieben, jedoch

Breite bis:  300 mm
Höhe bis:  200 mm
Länge bis:  1500 mm
Volumenstrom bis:  680 m3/h
Druckverlust max:  35 Pa
Einfügungsdämpfung min.: 18dB/250 Hz
Menge: 2,000 Stk

**10.8 Kulissenschalldämpfer 200x100x1500**
Kulissenschalldämpfer 200x100x1500

wie zuvor beschrieben, jedoch

Breite bis:  200 mm
Höhe bis:  100 mm
Länge bis:  1500 mm
Volumenstrom bis:  430 m3/h
Druckverlust max:  86 Pa
Einfügungsdämpfung min.: 9dB/250 Hz
Menge: 1,000 Stk

**10.9 Kulissenschalldämpfer 300x200x1500**
Kulissenschalldämpfer 300x200x1500

wie zuvor beschrieben, jedoch

Breite bis:  300 mm
Höhe bis:  200 mm
Länge bis:  1500 mm
Volumenstrom bis:  540 m3/h
Druckverlust max:  25 Pa
Einfügungsdämpfung min.: 30dB/250 Hz
Menge: 14,000 Stk

**10.10 Kulissenschalldämpfer 400x200x1500**
Kulissenschalldämpfer 400x200x1500

wie zuvor beschrieben, jedoch

Breite bis:  400 mm
Höhe bis:  200 mm
Länge bis:  1500 mm
Volumenstrom bis:  760 m3/h
Druckverlust max:  10 Pa
Einfügungsdämpfung min.: 9dB/250 Hz
Menge: 2,000 Stk

**10.11 Kulissenschalldämpfer 500x200x1500**
Kulissenschalldämpfer 500x200x1500

wie zuvor beschrieben, jedoch

Breite bis:  500 mm
Höhe bis:  200 mm
Länge bis:  1500 mm
Volumenstrom bis:  1.230 m3/h
Druckverlust max:  50 Pa
Einfügungsdämpfung min.: 46dB/250 Hz
Menge: 1,000 Stk

**10.12 Kulissenschalldämpfer 600x200x1500**
Kulissenschalldämpfer 600x200x1500

wie zuvor beschrieben, jedoch

Breite bis:  600 mm
Höhe bis:  200 mm
Länge bis:  1500 mm
Volumenstrom bis:  1.050 m3/h
Druckverlust max:  9 Pa
Einfügungsdämpfung min.: 9dB/250 Hz
Menge: 6,000 Stk

**10.13 Kulissenschalldämpfer 500x250x1500**
Kulissenschalldämpfer 500x250x1500

wie zuvor beschrieben, jedoch

Breite bis:  500 mm
Höhe bis:  250 mm
Länge bis:  1500 mm
Volumenstrom bis:  2.330 m3/h
Druckverlust max:  40 Pa
Einfügungsdämpfung min.: 9dB/250 Hz
Menge: 4,000 Stk

**10.14 Kulissenschalldämpfer 500x300x1500**
Kulissenschalldämpfer 500x300x1500

wie zuvor beschrieben, jedoch

Breite bis:  500 mm
Höhe bis:  300 mm
Länge bis:  1500 mm
Volumenstrom bis:  2.490 m3/h
Druckverlust max:  79 Pa
Einfügungsdämpfung min.: 9dB/250 Hz
Menge: 2,000 Stk

**10.15 Kulissenschalldämpfer 400x400x1500**
Kulissenschalldämpfer 400x400x1500

wie zuvor beschrieben, jedoch

Breite bis:  400 mm
Höhe bis:  400 mm
Länge bis:  1500 mm
Volumenstrom bis:  3.050 m3/h
Druckverlust max:  42 Pa
Einfügungsdämpfung min.: 9dB/250 Hz
Menge: 1,000 Stk

**10.16 Kulissenschalldämpfer 600x400x1500**
Kulissenschalldämpfer 600x400x1500

wie zuvor beschrieben, jedoch

Breite bis:  600 mm
Höhe bis:  400 mm
Länge bis:  1500 mm
Volumenstrom bis:  5.750 m3/h
Druckverlust max:  66 Pa
Einfügungsdämpfung min.: 9dB/250 Hz
Menge: 1,000 Stk

**10.17 Kulissenschalldämpfer 600x500x1500**
Kulissenschalldämpfer 600x500x1500

wie zuvor beschrieben, jedoch

Breite bis:  600 mm
Höhe bis:  500 mm
Länge bis:  1500 mm
Volumenstrom bis:  7.400 m3/h
Druckverlust max:  70 Pa
Einfügungsdämpfung min.: 9dB/250 Hz
Menge: 2,000 Stk

**10.18 Kulissenschalldämpfer 700x500x1500**
Kulissenschalldämpfer 700x500x1500

wie zuvor beschrieben, jedoch

Breite bis:  700 mm
Höhe bis:  500 mm
Länge bis:  1500 mm
Volumenstrom bis:  7.500 m3/h
Druckverlust max:  53 Pa
Einfügungsdämpfung min.: 9dB/250 Hz
Menge: 1,000 Stk

**10.19 Kulissenschalldämpfer 1.500x1.200x1.500**
Kulissenschalldämpfer 1.500x1.200x1.500

wie zuvor beschrieben, jedoch

Breite bis:  1.500 mm
Höhe bis:  1.200 mm
Länge bis:  1.500 mm
Volumenstrom bis:  29.000 m3/h
Druckverlust max:  23 Pa
Einfügungsdämpfung min.: 20dB/250 Hz
Menge: 1,000 Stk

### Titel 11 Dämmarbeiten Lüftung

**Ausführungsbeschreibung 24 ***Wärmedämmung aus Mineralwolle 30mm*****
*Wärmedämmung aus Mineralwolle 30mm****
Wärmedämmung aus Mineralwolle 30mm

nach DIN 4140 Teil 1 an Lüftungsleitungen
und Kanälen, Dämmung aus schwerentflammbaren
Stoffen DIN 4102 Teil 1 Baustoffklasse A2, Höhe
der Rohre oder Kanäle über Standfläche bis 4 m.

Die Dämmung besteht aus:
30mm Mineralfasermatten mit Aluminiumfolie kaschiert, Mindestdicke 0,05 mm, Längs- und Rundstöße mit 100 mm breiter selbstklebender Aluminiumfolie
überkleben und zusätzlich mit Draht binden, Klebstoff schwerentflammbar, Wärmeleitfähigkeit bei
einer Mitteltemperatur von 10 Grad Celsius
0,035 W/(mK).

Einschließlich Leistungen für den Wärme-, Kälte-, Schall- und Brandschutz, wenn die Mindestabstände nach DIN 4140 nicht eingehalten sind.

**11.1 Wärmedämmung aus Mineralwolle Kantenlänge bis 500 mm**
Wärmedämmung aus Mineralwolle Kantenlänge bis 500 mm

wie zuvor beschrieben, jedoch Kantenlänge bis 500 mm

liefern und montieren
Menge: 40,000 m²

**11.2 Wärmedämmung aus Mineralwolle Kantenlänge bis 1000 mm**
Wärmedämmung aus Mineralwolle Kantenlänge bis 1000 mm

wie zuvor beschrieben, jedoch Kantenlänge bis 1000 mm

liefern und montieren
Menge: 30,000 m²

**11.3 Wärmedämmung aus Mineralwolle Kantenlänge bis 1500 mm**
Wärmedämmung aus Mineralwolle Kantenlänge bis 1500 mm

wie zuvor beschrieben, jedoch Kantenlänge bis 1500 mm

liefern und montieren
Menge: 25,000 m²

**11.4 Wärmedämmung aus Mineralwolle Kantenlänge bis 2000 mm**
Wärmedämmung aus Mineralwolle Kantenlänge bis 2000 mm

wie zuvor beschrieben, jedoch Kantenlänge bis 2000 mm

liefern und montieren
Menge: 15,000 m²

**11.5 Rundrohrisolierung bis DN125**
Rundrohrisolierung bis DN125

wie zuvor beschrieben, jedoch für Wickelfalzrohr

liefern und montieren
Menge: 6,000 m

**11.6 Rundrohrisolierung bis DN160**
Rundrohrisolierung bis DN160

wie zuvor beschrieben, jedoch für Wickelfalzrohr

liefern und montieren
Menge: 8,000 m

*Hinweis: Kältedämmung Diffusionsdicht an Luftleitungen mit formbarem Plattenwerkstoff****
Kältedämmung Diffusionsdicht an Luftleitungen mit formbarem Plattenwerkstoff

Kältedämmung DIN-EN 13501-1 an Luftleitungen, Luftleitung aus verzinktem Stahlblech, in Gebäuden, Oberkante der Dämmung über Gelände/Fußboden bis 3,5 m, Lage der Luftleitung waagerecht und senkrecht, Luftleitung in rechteckiger und runder Form, Ausführung vierseitig, Dämmstoff aus flexiblem Plattenwerkstoff, hergestellt auf Basis synthetischen Kautschuks, als Platte, Wärmeleitfähigkeit für betriebstechnische Anlagen, Nennwert VDI 2055, Baustoffklasse S2,D0, DIN-EN 13501-1, vollflächig mit dem Untergrund verkleben. Längs- und Rundnähte überkleben.

**11.7 Kältedämmung diffusionsdicht an Luftleitungen mit formbarem Plattenwerkstoff 19mm**
Kältedämmung diffusionsdicht an Luftleitungen mit formbarem Plattenwerkstoff 19mm

wie zuvor beschrieben jedoch Dämmstärke: 19mm
Menge: 385,000 m²

### Titel 12 Dokumentation, Abnahme, Prüfung

**12.1 Montageunterlagen**
Montageunterlagen einschl. Berechnungen, entsprechend den Forderungen der DIN 18379 Ziffer 3.1.2 und dem nachfolgenden Leistungsumfang.

Der Bieter hat in dieser Position nur die Leistungen anzubieten, die dem von ihm zu erbringenden Leistungsumfang nach Ziffer 3.1.2 übersteigen.

Der Auftragnehmer hat unabhängig davon- gegebenenfalls durch Weiterentwicklung der vom Auftraggeber gestellten Unterlagen und Zeichnungen - seine Werkstatt- und Montagezeichnungen und Berechnungen zu erstellen, unter Berücksichtigung der letzten baulichen Planungen, seiner angebotenen Materialien und der in seiner Verantwortung liegenden Feinkoordination mit den übrigen Gewerken.

Prüft der Auftraggeber oder dessen Beauftragter vom Auftragnehmer erarbeitete Unterlagen, so wird durch diese Prüfung die Gewährleistung des Auftragnehmers nicht eingeschränkt.

Die Montagezeichnungen sind als CAD-Daten digital als DXF, DWG und PDF- Format zu erstellen. Gleichzeitig sind die Montagezeichnungen in 3-facher Ausführung als Papierausgabe zu übergeben.

Die Anlagen sind in die Werkpläne des Architekten einzutragen und farbig anzulegen. Hierzu sind Werkpläne nach dem neuesten Stand zu verwenden. Wenn erforderlich, sind die Pläne durch Detailpläne zu ergänzen. In den Montagezeichnungen sind alle Anlagenteile aufzuführen. Hierzu gehören z. B. auch Leitungen der regel- und elektrotechnischen Einrichtungen, die Lage von Reglern, Stellgliedern, Fernthermometern, Motoren etc.

Zu den Unterlagen gehören Fließ-,Strang- und Schaltschemata sowie Stromlauf-, Wirkschalt-, Bauschalt- und Anschlusspläne sowie alle Berechnungen. In die Fließschemata sind alle wesentlichen Leistungsdaten einzutragen. Zu den Unterlagen gehören ebenfalls Fundamentpläne und Gewichtsangaben von Einbauteilen.

Der Auftragnehmer hat die Berechnungen und die Zeichnungen umgehend nach Auftragserteilung zu erstellen, mit allen Beteiligten verantwortlich zu koordinieren und dafür zu sorgen, daß alle an der Erstellung der Gesamtanlage beteiligten Firmen die zur einwandfreien Funktion der Anlagen notwendigen Unterlagen erhalten. Das gilt besonders für Anschlußwerte und Bemessungsunterlagen anderer Gewerke. Der Auftraggeber und dessen Beauftragte sind über die Durchführung dieser Maßnahme umgehend und laufend zu informieren.

Der Auftragnehmer hat dafür zu sorgen, daß Auftraggeber und dessen Beauftragte stets im Besitz der gültigen Montageunterlagen sind. Notwendige Änderungen sind umgehend vorzunehmen und bekanntzugeben.

Sofern die Zeichnungen nicht komplett für das gesamte Bauvorhaben gleichzeitig zur Prüfung vorgelegt werden können, ist eine vorherige Vereinbarung mit dem Prüfenden über Teilbereiche zu treffen.

Die Werkstatt- und Montageplanung ist ausschließlich anhand genehmigter Ausführungszeichnungen durchzuführen. Abweichungen von der Planung und dem Auftrag sind dem Auftraggeber und dessen Beauftragten sofort als solche schriftlich mitzuteilen. Dies gilt sowohl für die Planung wie für die Ausführung.
Menge: 1,000 Psch

**12.2 Bestands- und Revisionsunterlagen**
Bestands- und Revisionsunterlagen

Bestands- und Revisionsunterlagen entsprechen den Forderungen der DIN 18379 entsprechend dem Punkt "Mitzuliefernde Unterlagen" und dem nachfolgenden Leistungsumfang.

Der Auftragnehmer hat komplette Bestandsunterlagen aufzustellen und spätestens vor der Abnahme zu übergeben.

Die Bestandsunterlagen sind als CAD-Daten digital zu erstellen.

Gleichzeitig sind die Bestandsunterlagen 3-fach zu erstellen. Die Bestandsunterlagen müssen auf den neusten Stand der Gebäudezeichnungen erstellt werden.

Der Bieter hat in dieser Position nur die Leistungen anzubieten, die den von ihm zu erbringenden Leistungsumfang nach VOB/C DIN 18379 entsprechende Ziffer zu "Mitzuliefernde Unterlagen" übersteigen.

Hierzu gehören insgesamt folgende Unterlagen:

(1) Bestandszeichnungen, d.h. Grundrisse, Details und sämtliche Schemazeichnungen, sie sind im gleichem Umfang wie die Montagezeichnungen zu fertigen, durch Übersichtspläne zu ergänzen; einschl. elektr. Übersichtsschaltplänen nach DIN 40719 T.1 und elektr. Anschlusspläne nach DIN 40719 T.9. Wesentliche Anlageteile sind mit Positionsnummern zu versehen.

(2) Ein zusätzlicher Satz Fließ- und Schaltschemata, aufgezogen, mit Klarsichtfolie überzogen, zum Aushang in den technischen Zentralen.

(3) Ein zusätzlicher Satz Stromlauf- und Bauschaltpläne (Klemmenpläne) zur Unterbringung in den Schalttafeln.

(4) Protokolle über alle im Rahmen der Einregulierungsarbeiten durchgeführten Messungen einschl. Gerätekennlinien mit eingetragenen Betriebspunkten.

(5) Anlagen- und Funktionsbeschreibengen unter Einbeziehung der Regeltechnik, mit Darstellung der Regeldiagramme, einschl. Zusammenstellung aller wichtigen technischen Daten, der endgültigen Einstellungen etc, Informations- und Programmlisten für MSR- Anlagen.

(6) Bedienungs- und Wartungsanweisungen für einen sicheren und wirtschaftlichen Betrieb nach

(7) Ersatzteillisten mit Angabe von:
  Anschrift des Herstellers
  Anschrift des Lieferanten bei Nachbestellung
  Genaue Typenbezeichnungen
  Anzahl bei kompletten Sätzen

(8) Kopie vorgeschriebener Prüfbescheinigung und Werksatteste.

(9) Wasseranalysen und Gutachten

(10) Übernahme der Gebühren für behördlich vorgeschriebene Abnahmeprüfungen und die Protokolle der Prüfungen

(11) Protokolle aller Dichtigkeitsprüfungen

(12) Protokolle über Probebetriebe und Einweisungen des Wartungs- und Bedienungspersonals

Sämtliche Unterlagen sind in DIN-A4 Mappen bzw. Ordnern geordnet und auf digitalem-Datenträger mit Inhaltsverzeichnis zu übergeben.
Menge: 1,000 Psch

**12.3 Funktionsprüfungen und Messungen**
Funktionsprüfungen und Messungen

entsprechend den Forderungen der DIN 18 379 Ziffer 3.5,
3.4.1 und 4.2.17 und dem nachfolgenden Leistungsumfang.

Der Bieter hat in dieser Position nur die Leistungen
anzubieten, die den von ihm zu erbringenden
Leistungsumfang nach Ziffer 3.5 und 3.4.1 übersteigen.

Probebetrieb der Anlage über eine der Größe und dem
Schwierigkeitsgrad angemessene Zeitdauer mit
Protokollierung aller wesentlichen Prüfungen.

Prüfung aller Sicherheitseinrichtungen.

Prüfung aller Regel- und Schalteinrichtungen.

Durchführung aller Leistungs- und Funktionsmessungen,
soweit diese für eine fachgerechte Fertigstellung,
Einregulierung und Dokumentation der Anlagen
erforderlich sind sowie für den Nachweis der
beauftragten Leistungen.

Hydraulischer Feinabgleich.

Inbetriebnahmeprotokolls.

Der Auftraggeber oder sein Beauftragter ist so
rechtzeitig zu informieren, daß er an der
Inbetriebnahme, den Leistungsmessungen und
Einregulierung teilnehmen kann.
Menge: 1,000 Psch

**12.4 Einweisung des Bedienpersonals**
Einweisung des Bedienpersonals für alle technischen Anlagen die durch den Auftragnehmer angeboten worden sind.

Spätestens eine Woche vor der Einweisung müssen
die vollständigen und ordnungsgemäß ausgefertigten Revisonsunterlagen der Wartungspersonal
vorgelegt werden.
Vor der eigentlichen Einweisung vor Ort sind dem
Wartungspersonal die Revisionsunterlagen ausführlich zu erläutern.

Nach 6 Monaten Betrieb der Anlage muss vom AN auf
Wunsch des AG eine Nachschulung stattfinden. Die
durch die Nachschulung enstehenden Kosten werden
separat abgerechnet.

Die Einweisung ist durch ein entsprechendes Protokoll zu dokumentieren. Im Protokoll muss folgendes enthalten:
- Datum der Einweisung
- welche technische Anlage betroffen war
- Name und Unterschrift des unterwiesenen Personals

Die Einweisung ist eine zwingende Vorleistung für
die Gesamtabnahme welche Voraussetzung für die
Schlußrechnung ist.
Menge: 1,000 Psch

**12.5 Einweisung des Bedienpersonals nach 6 Monaten**
Einweisung des Bedienpersonals nach 6 Monaten

Einweisung des Bedienpersonals für alle technischen Anlagen die durch den Auftragnehmer angeboten worden sind.

Nach 6 Monaten Betrieb der Anlage muss vom AN auf
Wunsch des AG eine wiederholte Einweisung stattfinden.

Die Einweisung ist durch ein entsprechendes Protokoll zu dokumentieren. Im Protokoll muss folgendes enthalten sein:
- Datum der Einweisung
- welche technische Anlage betroffen war
- Name und Unterschrift des unterwiesenen Personals
Menge: 1,000 Psch

**12.6 Begleitung der Hygieneerstinspektion**
Begleitung der Hygieneerstinspektion

Personal zum Bedienen der Anlage und zum Öffnen und Schließen der Revisionsöffnungen und -Zugänge sowie erforderlicher Steighilfen stellt der AN

Kalkulationsgrundlage ist 1/2 AT.
Menge: 1,000 Psch

**12.7 Begleitung der Sachverständigenabnahme**
Begleitung der Sachverständigenabnahme

inkl. aller nötigen Funktionskontrollen der verschiedenen Anlagenteile.

Kalkulationsgrundlage ist 1 AT.
Menge: 1,000 Psch

**12.8 Leitungsbeschriftung selbstklebende Plastikfolie**
Leitungsbeschriftung selbstklebende Plastikfolie

für sämtliche Lüftungsleitungen. Mit Kennzeichnung der Durchflußrichtung und des Mediums, alterungsbeständig in DIN Farben.

Leitungen sind alle 5 m und direkt vor und nach Wand und Deckendurchdringungen zu beschriften
Menge: 100,000 Stk

**12.9 Inbetriebnahme, Funktionsprüfung, Probebetrieb**
Inbetriebnahme, Funktionsprüfung, Probebetrieb

insbesondere in Zusammenarbeit mit dem Gewerk MSR.

Die vorbenannten haustechnischen Anlagen sind gemeinsam mit dem Gewerk MSR in Betrieb zu nehmen und eine Funktionsprüfung ist durchzuführen unter folgenden Maßgaben:

- Übergabe der aussagekräftigen Datenpunktlisten bzw. EDE-Files der haustechnischen Anlagen welche mit entsprechenden Schnittstellen (bspw. BacNet IP) ausgestatte sind
- Mitwirken bei der erfolgreichen Zuordnung der aufzuschaltenden Datenpunkte (1:1 Tests)
- mitwirken bei der Einstellung der Parameter und Sollwerte
- mitwirken bei Funktionstests
- Durchführung des Probebetriebs

Nach gründlicher Funktionsprüfung im Zuge der
Inbetriebnahme gemeinsam mit dem Gewerk MSR erfolgt der Probebetrieb. Ggf. dabei auftretenden Mängel sind vom Auftragnehmer zügig zu beheben, wesentlichen Mängeln, die den Betrieb der Anlagen oder Sicherheitsfunktionen beeinträchtigen sind sofort zu beheben. Arbeitet das Gesamtsystem im Ablauf des Probebetriebs einwandfrei, kann der Auftragnehmer den Antrag auf Abnahme stellen.
Menge: 1,000 Psch

**12.10 Zusatztermin zur Funktionsprüfung und Inbetriebnahme**
Zusatztermin zur Funktionsprüfung und Inbetriebnahme

über den ohnehin geschuldeteten Leistungsumfang hinaus, in Zusammenarbeit mit anderen Gewerken, mit dem Ziel die errichtete Anlage in den sicheren Betrieb zu überführen und ggf. auftretende Fehler gemeinsam abzustellen.

Kalkulationsgrundlage sind An- und Abfahrt sowie ein Halbtagessatz für das entsprechende Fachpersonal.

Umzusetzen nur auf expliziten Abruf durch den AG.
Menge: 1,000 Stk

### Titel 13 Stundenlohnarbeiten

**Ausführungsbeschreibung 25 Stundenlohnarbeiten**
*Stundenlohnarbeiten*
Stundenlohnarbeiten

ARBEITEN AUF BESONDERE ANWEISUNG

Für Arbeiten, die im Rahmen der Baumaßnahme notwendig
sind, jedoch heute in ihrem Umfang noch nicht übersehen
werden können, werden nachfolgende Stundenlohnarbeiten
in das Leistungsverzeichnis aufgenommen.

Die Stundenlohnarbeiten dürfen nur auf besondere
Anordnung der Fachbauleitung ausgeführt werden. Ein
Anspruch auf die hier aufgeführte unverbindliche Anzahl
von Lohnstunden besteht nicht.

Auf Verlangen der Bauleitung kann an Stelle von
Stundenlohnarbeiten die Abgabe eines Nachtragsangebotes
verlangt werden.

Anfallende Stundenlohnnachweise sind in 3-facher
Ausfertigung spätestens am 1. Tag nach der Ausführung
der Bauleitung mit ausführlicher Angabe von

a) Art der ausgeführten Arbeit
b) Zeitpunkt der ausgeführten Arbeit
c) Anzahl der dafür Beschäftigten mit Namensnennung
d) Anzahl der täglich aufgewendeten Stunden
e) Vertragsnummer

zur Abzeichnung vorzulegen.

Geschieht dies nicht, so kann der Bauherr anstelle
einer an sich genehmigten Stundenlohnabrechnung eine
Abrechnung im Leistungslohn verlangen.

Die von der Bauleitung unterschriebenen
Stundenlohnzettel gelten nur als Bescheinigung, daß die
Leistungen erbracht sind. Ein Anspruch auf Vergütung
kann aus der Bescheinigung nicht abgeleitet werden,
wenn vertragliche Vereinbarungen im Gegensatz dazu
stehen.

Es werden grundsätzlich nur die tatsächlichen
Arbeitszeiten anerkannt, welche für die auszuführende
Arbeit aufgewendet wurden. Die Stunden des
Aufsichtspersonals sowie Wegezeiten und Wegegelder
werden nicht besonders vergütet und sind in die
Einheitspreise einzurechnen.

Der Verrechnungssatz ist unter Beachtung der
preisrechtlichen Vorschriften zu ermitteln und gilt
unabhängig von der Anzahl der abgerechneten Stunden.

**13.1 Stundenlohnarbeiten Obermonteur**
Stundenlohnarbeiten Obermonteur

für unvorhersehbare, nicht im Leistungsverzeichnis
erfaßte Zusatzleistungen und daher nur im Stundenlohn
zum Einzelnachweis durchführbare Arbeiten. Die Arbeiten
müssen vor Arbeitsaufnahme schriftlich beauftragt
werden.
Menge: 60,000 h

**13.2 Stundenlohnarbeiten Monteur/-in**
*** Stundenlohnarbeiten
Stundenlohnarbeiten Monteur/-in

Stundenlohnarbeiten durch Arbeitskräfte auf Anordnung
des Auftragsgebers ausführen, der Verrechnungssatz für
die jeweilige Arbeitskraft umfasst sämtliche
Aufwendungen wie Lohn- und Gehaltskosten, Lohn- und
Gehaltsnebenkosten, Zuschläge, lohngebundene und
lohnabhängige Kosten, sonstige Sozialkosten,
Gemeinkosten, Wagnis und Gewinn. Erschwerniszuschläge
sowie Zuschläge für Überstunden, Nacht-, Sonntags- und
Feiertagsarbeit werden gesondert vergütet. Monteur/-in.
Menge: 60,000 h

**13.3 Stundenlohnarbeiten Helfer/-in**
*** Stundenlohnarbeiten
Stundenlohnarbeiten Helfer/-in

Stundenlohnarbeiten durch Arbeitskräfte auf Anordnung
des Auftragsgebers ausführen, der Verrechnungssatz für
die jeweilige Arbeitskraft umfasst sämtliche
Aufwendungen wie Lohn- und Gehaltskosten, Lohn- und
Gehaltsnebenkosten, Zuschläge, lohngebundene und
lohnabhängige Kosten, sonstige Sozialkosten,
Gemeinkosten, Wagnis und Gewinn. Erschwerniszuschläge
sowie Zuschläge für Überstunden, Nacht-, Sonntags- und
Feiertagsarbeit werden gesondert vergütet. Helfer/-in.
Menge: 30,000 h

### Titel 14 Wartung

*Hinweis: Hinweis Wertung Wartungs-/Servicekosten*
Hinweis Wertung Wartungs-/Servicekosten

Die nachbeschriebenen Wartungs-/Servicekosten werden mit den Angebotspreisen des Bieters als
Gesamtpreis in die Wertung der Angebote einbezogen. Bei Auftragserteilung werden diese Positionen als
Bedarfspositionen ohne Gesamtpreis ausgewiesen (Beauftragung nicht im Rahmen des Bauauftrags).

**14.1 Wartung Lüftungsanlagen für 4 Jahre**
Wartung Lüftungsanlagen für 4 Jahre

Wartung für Anlagen und/oder Teile.

Diese Position wird bei der Angebotsauswertung berücksichtigt, jedoch zunächts nicht beauftragt.

Es ist ein entsprechender Wartungsvertrag durch den Bieter beizulegen. Besondere formale Anforderungen bestehen in diesem Zusammanhang nicht.

Grundlage für die Kalkulation sind die jeweiligen Herstellervorgaben und Regeln des VDMA.

Angabe der Wartungskosten für 4 Jahre!
Menge: 1,000 Psch
